# GE Haslach
Angebotsaufforderung (GAEB 90, DA83)
DV-Nummer: 055278
Währung: EUR
Auftraggeber: Gemeinde Hohenau, Dorfplatz22, 94545 Hohenau,

## GE Haslach
Datum: 24.03.26

### Titel 00 Vorbemerkungen

*Hinweis*
Allgemeine Technische Vertragsbedingungen für
Bauleistungen (ATV)

Erläuterung der Abkürzungen
AG: Auftraggeber (Bauherr)
AN: Auftragnehmer
NU: Nachunternehmer

0.1 Angaben zur Baustelle

0.1.1 Lage der Baustelle, Umgebungsbedingungen,
Zufahrtsmöglichkeiten und Beschaffenheit
der Zufahrt sowie etwaige Einschränkungen bei ihrer
Benutzung.

Die Baustelle liegt in der Gemeinde Hohenau, OT
Haslach. Nördlich des geplanten Gewerbegebiets
verläuft die B533. Das neue Gewerbegebiet mündet von
der GVS von Haslach Richtung Saulorn ab.

Als Verkehrswege stehen innerhalb des Baugeländes nur
die öffentlichen Straßen und Wege zur
Verfügung.

Darüber hinausgehende geschädigte Flächen sind auf
Kosten des Auftragnehmers wieder herzustellen
(Vergleiche Abschnitt Spezifische Vorbemerkungen
Tiefbau - Humusarbeiten).

0.1.2 Besondere Belastungen aus Immissionen sowie
besondere klimatische oder
betriebliche Bedingungen.

Keine relevanten Angaben.

0.1.3 Art und Lage der baulichen Anlagen, z. B. auch
Anzahl und Höhe der Geschosse.

Straßenbau:

- Erschließung des neuen Gewerbegebiets mit einer
Erschließungsstraße mit Belastungsklasse Bk 1,8
- Deckschichtsanierung der GVS Haslach-Saulorn im
Bereich der Ableitung des SW- und RW-Kanals
- Erneuerung der Asphalttragschicht und
Asphaltdeckschicht im Bereich der Zufahrt zum Badesee

Abwasseranlage:
- Errichtung der Abwasseranlage im Gewerbegebiet im
Trennsystem einschließlich Hausanschlüssen mit
RV-Schächten
- Errichtung der Ableitung zum best. Mischwasserkanal
und zum best. Regenrückhaltebecken
- Erweiterung des best. Regenrückhaltebeckens

Wasserversorgung:
- Erschließung des neuen Gewerbegebiets mit einer
TW-Ringleitung mit 2-maligem Einbinden auf die
best. PVC Rohrleitung entlang der GVS.

0.1.4 Verkehrsverhältnisse auf der Baustelle,
insbesondere Verkehrsbeschränkungen.

Keine relevanten Angaben.

0.1.5 Für den Verkehr freizuhaltende Flächen.

Keine relevanten Angaben.

0.1.6 Art, Lage, Maße und Nutzbarkeit von
Transporteinrichtungen und Transportwegen, z. B.
Montageöffnungen.

Keine relevanten Angaben.

0.1.7 Lage, Art, Anschlusswert und Bedingungen für das
Überlassen von Anschlüssen für
Wasser, Energie und Abwasser.

Wasser-, Strom-, Fernmeldeanschlüsse und alle sonstige
Anschlüsse werden vom AG nicht zur Verfügung
gestellt und werden über die Baustellenreinchtigung
vergütet.
Die Kosten des Verbrauchs sind vom Auftragnehmer zu
begleichen und werden (bei Strom und Wasser)
durch Messung ermittelt.

0.1.8 Lage und Ausmaß der dem Auftragnehmer für die
Ausführung seiner Leistungen zur
Benutzung oder Mitbenutzung überlassenen Flächen und
Räume.

Lagerflächen, Seitenablagerungen

Lager- und Arbeitsplätze werden nicht zur Verfügung
gestellt und sind vom Auftragnehmer zu beschaffen.
Die Kosten sind über die Baustelleneinrichtung im LV
abgegolten.

Kleinere Lagerflächen innerhalb der Baustelle für
Oberboden und Aushub, der wiederverwendet werden
soll, müssen vor Ort mit dem AG festgelegt werden.

Aushub kann in den Straßenbereichen nicht oder nur in
Kleinstmengen seitlich gelagert werden. Erhöhte
Transportaufwendungen sind bei den Aushubspositionen
zu berücksichtigen.

0.1.9 Bodenverhältnisse, Baugrund und seine
Tragfähigkeit. Ergebnisse von
Bodenuntersuchungen.

Baugrundverhältnisse

Es ist überwiegend mit gemischtkörnigen bis felsigen
Boden zu rechnen.
Genaueres ist dem beiligendem Baugrundgutachten zu
entnehmen.

0.1.10 Hydrologische Werte von Grundwasser und
Gewässern. Art, Lage, Abfluss,
Abflussvermögen und Hochwasserverhältnisse von
Vorflutern. Ergebnisse von
Wasseranalysen.

Grundwasserverhältnisse

Mit Hang- und Schichtenwasser ist infolge der
Geländeneigung zu rechnen.

0.1.11 Besondere umweltrechtliche Vorschriften.

Kohlenteerhaltige Bitumengemische (AVV 170301*)

Nach Aussage des Auftraggebers ist nicht mit Phenolen
oder polyzyklischen aromatischen
Kohlenwasserstoffanteilen (PAK´s) zu rechnen.

0.1.12 Besondere Vorgaben für die Entsorgung, z. B.
Beschränkungen für die Beseitigung von
Abwasser und Abfall.

Keine relevanten Angaben.

0.1.13 Schutzgebiete oder Schutzzeiten im Bereich der
Baustelle, z. B. wegen Forderungen des
Gewässer-, Boden-, Natur-, Landschafts- oder
Immissionsschutzes; vorliegende
Fachgutachten oder dergleichen.

Keine relevanten Angaben.

0.1.14 Art und Umfang des Schutzes von Bäumen,
Pflanzenbeständen, Vegetationsflächen,
Verkehrsflächen, Bauteilen, Bauwerken, Grenzsteinen
und dergleichen im Bereich der
Baustelle.

Für den Schutz von Bäumen gelten die Regelungen der
DIN 18920.

Grenzsteine

Der AN hat sich vor Baubeginn über das Vorhandensein
von Grenzsteinen zu erkundigen. Fehlende
Grenzsteine sind unverzüglich dem AG anzuzeigen.

Bei der Schlussabnahme fehlende Grenzsteine sind zu
Lasten des AN vom Vermessungsamt herzustellen.

0.1.15 Art und Umfang der Regelung und Sicherung des
öffentlichen Verkehrs.

Öffentlicher Verkehr, Anliegerverkehr

Die Behinderung des Verkehrs auf den Gemeindestraßen
ist auf ein Minimum zu reduzieren und die dazu
erforderlichen Maßnahmen (Bauablauf etc.) sind mit dem
Auftraggeber einvernehmlich abzustimmen.

In den Ortsstraßen und der GVS ist der Anliegerverkehr
nach Möglichkeit aufrecht zu erhalten. Die
Arbeiten haben nach Abstimmung mit der Gemeinde
Hohenau unter halbseitiger Sperrung ggf. mit
Ampelbetrieb zu erfolgen, damit die Beeinträchtigungen
der Anlieger durch Umleitungsstrecken so gering
wie möglich sind.

Die Benutzung von Verkehrsnebenwegen (Flurweg, Feldweg
etc.) bedarf der Genehmigung durch den
Eigentümer (schriftlicher Nachweis). Eventuell
anfallende Wiederherstellungskosten gehen zu Lasten des
AN.

0.1.16 Im Bereich der Baustelle vorhandene Anlagen,
insbesondere Abwasser- und
Versorgungsleitungen.

Die in den Planunterlagen dargestellten Leitungen
dienen der unverbindlichen Information des AN und
erheben keinen Anspruch auf Vollständigkeit. Der AN
ist grundsätzlich dazu verpflichtet, eigene Kabel-
und Leitungserhebungen durchzuführen. Sollten weitere
Leitungen im Baustellenbereich angetroffen
werden, so sind der AG und die betroffenen Stellen
unverzüglich zu informieren. Durch die Bauarbeiten
hervorgerufene Beschädigungen von in Betrieb
befindlichen Leitungen gehen voll zu Lasten des AN.
Erschwernisse und eventuell erforderliche
Sicherungsmaßnahmen werden gesondert vergütet.

0.1.17 Bekannte oder vermutete Hindernisse im Bereich
der Baustelle, z. B. Leitungen, Kabel,
Dräne, Kanäle, Bauwerksreste und, soweit bekannt,
deren Eigentümer.

Keine relevanten Angaben.

0.1.18 Bestätigung, dass die im jeweiligen Bundesland
geltenden Anforderungen zu
Erkundungs- und gegebenenfalls Räumungsmaßnahmen
hinsichtlich Kampfmitteln erfüllt
wurden.

Keine relevanten Angaben.

0.1.19 Gemäß der Baustellenverordnung getroffene
Maßnahmen

Keine relevanten Angaben

0.1.20 Besondere Anordnungen, Vorschriften und
Maßnahmen der Eigentümer (oder der
anderen Weisungsberechtigten) von Leitungen, Kabeln,
Dränen, Kanälen, Straßen, Wegen,
Gewässern, Gleisen, Zäunen und dergleichen im Bereich
der Baustelle.

Keine relevanten Angaben.

0.1.21 Art und Umfang von Schadstoffbelastungen, z. B.
des Bodens, der Gewässer, der Luft,
der Stoffe und Bauteile; vorliegende Fachgutachten
oder dergleichen.

Die Angaben sind dem beiliegenden Baugrundgutachten zu
entnehmen.

0.1.22 Art und Zeit der vom Auftraggeber veranlassten
Vorarbeiten.

Keine relevanten Angaben.

0.1.23 Arbeiten anderer Unternehmer auf der Baustelle

Es werden zusätzlich zu den Leistungen der Gemeinde
Hohenau weitere Arbeiten für Strom- und
Breitbandverlegung erforderlich. Seitens der Versorger
ist Beabsichtigt, diese Leistungen direkt an den
Auftragnehmer der Erschließungsarbeiten zu vergeben,
sofern eine Preisvereinbarung getroffen wird. Der
genaue Umfang ist mit den zuständigen Versorgern zu
vereinbaren.

0.2 Angaben zur Ausführung

0.2.1 Vorgesehene Arbeitsabschnitte,
Arbeitsunterbrechungen und Arbeitsbeschränkungen
nach Art, Ort und Zeit sowie Abhängigkeit von
Leistungen anderer.

Keine relevanten Angaben.

0.2.2 Besondere Erschwernisse während der Ausführung,
z. B. Arbeiten in Räumen, in denen
der Betrieb weiterläuft, Arbeiten im Bereich von
Verkehrswegen oder bei außergewöhnlichen
äußeren Einflüssen.

Keine relevanten Angaben

0.2.3 Vorgaben, die sich aus dem SiGe-Plan gemäß
Baustellenverordnung ergeben.

Keine relevanten Angaben.

0.2.4 Art und Umfang von Leistungen zur
Unfallverhütung und zum Gesundheitsschutz für
Mitarbeiter anderer Unternehmen, z. B. trittsichere
Abdeckungen.

Keine relevanten Angaben.

0.2.5 Besondere Anforderungen für Arbeiten in
kontaminierten Bereichen, gegebenenfalls
besondere Anordnungen für Schutz- und
Sicherheitsmaßnahmen.

Keine relevanten Angaben.

0.2.6 Besondere Anforderungen an die
Baustelleneinrichtung und Entsorgungseinrichtungen,
z. B. Behälter für die getrennte Erfassung.

Keine relevanten Angaben.

0.2.7 Besondere Anforderungen an das Auf- und Abbauen
sowie Vorhalten von Gerüsten.

Keine relevanten Angaben.

0.2.8 Mitbenutzung fremder Gerüste, Hebezeuge,
Aufzüge, Aufenthalts- und Lagerräume,
Einrichtungen und dergleichen durch den Auftragnehmer.

Keine relevanten Angaben.

0.2.9 Wie lange, für welche Arbeiten und
gegebenenfalls für welche Beanspruchung der
Auftragnehmer Gerüste, Hebezeuge, Aufzüge,
Aufenthalts- und Lagerräume, Einrichtungen
und dergleichen für andere Unternehmer vorzuhalten hat.

Keine relevanten Angaben.

0.2.10 Verwendung oder Mitverwendung von
wiederaufbereiteten (Recycling-)Stoffen.

Keine relevanten Angaben.

0.2.11 Anforderungen an wiederaufbereitete
(Recycling-)Stoffe und an nicht genormte Stoffe
und Bauteile.

Keine relevanten Angaben.

0.2.12 Besondere Anforderungen an Art, Güte und
Umweltverträglichkeit der Stoffe und
Bauteile, auch z. B. an die schnelle biologische
Abbaubarkeit von Hilfsstoffen.

Keine relevanten Angaben.

0.2.13 Art und Umfang der vom Auftraggeber verlangten
Eignungs- und Gütenachweise.

Keine relevanten Angaben.

0.2.14 Unter welchen Bedingungen auf der Baustelle
gewonnene Stoffe verwendet werden
dürfen oder müssen oder einer anderen Verwertung
zuzuführen sind

Keine relevanten Angaben.

0.2.15 Art, Zusammensetzung und Menge der aus dem
Bereich des Auftraggebers zu
entsorgenden Böden, Stoffe und Bauteile; Art der
Verwertung oder bei Abfall die
Entsorgungsanlage; Anforderungen an die Nachweise über
Transporte, Entsorgung und die
vom Auftraggeber zu tragenden Entsorgungskosten.

Die Zusammensetzung des Aushubmaterials ist dem
beiliegenden Baugrundgutachten zu entnehmen.
Der überschüssige Boden ist auf der
Bereitstellungsfläche des AN im Baubereich in Mieten
bis 500 m3
Größe zu lagern und mit Deklarationsanalysen, die
durch vom AG freigegebenen unabhängigen Laboren
durchgeführt werden, beprobt. Auf Grundlage der
Beprobungsergebnisse ist, das Material fachgerecht zu
entsorgen.
Die Vorab Analysen ergaben, dass mit Z1.1 Material zur
Entsorgung zu rechnen ist.

0.2.16 Art, Anzahl, Menge oder Masse der Stoffe und
Bauteile, die vom Auftraggeber
beigestellt werden, sowie Art, genaue Bezeichnung des
Ortes und Zeit ihrer Übergabe.

Alle Bauteile und Baustoffe sind durch den AN zu
liefern.

0.2.17 In welchem Umfang der Auftraggeber Abladen,
Lagern und Transport von Stoffen und
Bauteilen übernimmt oder dafür dem Auftragnehmer
Geräte oder Arbeitskräfte zur Verfügung
stellt.

Vom AG werden keine Geräte oder Arbeitskräfte zur
Verfügung gestellt.

0.2.18 Leistungen für andere Unternehmer.

Keine relevanten Angaben.

0.2.19 Mitwirken beim Einstellen von Anlageteilen und
bei der Inbetriebnahme von Anlagen im
Zusammenwirken mit anderen Beteiligten, z. B. mit dem
Auftragnehmer für die
Gebäudeautomation.

Keine relevanten Angaben.

0.2.20 Benutzung von Teilen der Leistung vor der
Abnahme.

Keine relevanten Angaben.

0.2.21 Übertragung der Wartung während der Dauer der
Verjährungsfrist für die
Mängelansprüche für maschinelle und elektrotechnische
sowie elektronische Anlagen oder
Teile davon, bei denen die Wartung Einfluss auf die
Sicherheit und die Funktionsfähigkeit hat
(vergleiche § 13 Absatz 4 Nummer 2 VOB/B), durch einen
besonderen Wartungsvertrag.

Keine relevanten Angaben.

0.2.22 Abrechnung nach bestimmten Zeichnungen oder
Tabellen

Die Abrechnung erfolgt gemäß der dem Vertrag zu
grundegelegten Zusätzlichen technischen
Vertragsbedingungen. In allen übrigen Fällen gelten
die Abrechnungsgrundlagen der zum
Auftragszeitpunkt gültigen VOB/C.

Ende der ATV

*Hinweis*
Ergänzung ATV - Spezifische Vorbemerkungen
Tiefbauarbeiten

1. Allgemeines

1.1 Ausschreibungsumfang

Straßenbau GE
Ca. 2.150 m2 Planum herstellen Ev2 = 45 MPa
Ca. 950 m3 Frostschutzschicht
Ca. 1.415 m2 Asphalttragsch. AC 32 T N Bk1,8-Bk0,3
Ca. 1.415 m2 Asphaltdecksch. AC 11 D N Bk1,8-Bk0,3
Ca. 510 m Bordstein aus Naturstein

Straßenbau Ableitung
Ca. 1.075 m Bankett profilgerecht herstellen
Ca. 1.425 m2 Asphalttragsch. AC 32 T N Bk1,8-Bk0,3
Ca.  3.015 m2 Asphaltdecksch. AC 11 D N Bk1,8-Bk0,3

Schmutzwasserkanal GE
Ca. 300 m3 Boden Einzelrohrgräben
Ca. 90 m Abwasserkanal PP DN250 SN16
Ca. 2 St Stahlbetonfertigteile DN1000 t über 2,5 - 3,0
m
Ca. 3 St Stahlbetonfertigteile DN1000 t über 3,05 -
3,5 m

Schmutzwasser Ableitung
Ca. 1.000 m3 Boden Einzelrohrgräben, bis 3,00 m
Ca. 480 m Abwasserkanal PP DN250 SN16
Ca. 12 St Stahlbetonfertigteile DN1000 t über 1,5 -
2,0 m
Ca. 2 St Stahlbetonfertigteile DN1000 t über 2,0 - 2,5
m
Ca. 1 St Stahlbetonfertigteile DN1000 t über 3,0 - 3,5
m

Regenwasser GE
Ca. 480 m3 Boden Einzelrohrgräben, bis 3,00 m
Ca. 80 m Abwasserkanal Stahlbeton
Ca. 115 m Abwasserkanal Stahlbeton DN400
Ca. 3 St Stahlbetonfertigteile DN1000 t über 1,5 - 2,0
m
Ca. 1 St Stahlbetonfertigteile DN1000 t über 2,0 - 2,5
m
Ca. 1 St Stahlbetonfertigteile DN1000 t über 2,5 - 3,0
m
Ca. 3 St Stahlbetonfertigteile DN1000 t über 2,5 - 3,0
m
Ca. 1 St Stahlbetonfertigteile DN1000 t über 3,0 - 3,5
m

Regenwasser Ableitung
Ca. 400 m3 FSS herstellen
Ca. 1.350 m3 Boden Einzelrohrgräben, bis 3,00 m
Ca. 520 m Abwasserkanal Stahlbeton
Ca. 11 St Stahlbetonfertigteile DN1000 t über 1,5 -
2,0 m
Ca. 4St Stahlbetonfertigteile DN1000 t über 2,0 - 2,5 m
Ca. 1St Stahlbetonfertigteile DN1000 t über 3,0 - 3,5 m

Regenrückhaltebecken
Ca. 230m3 Boden lösen und einbauen Becken

Wasserversorgung GE
Ca. 300m3 Boden Druckleitung, bis 2,00 m
Ca. 230m Druckrohr PE100-RC TW DN/OD160 SDR11
Ca. 30m Druckrohr PE100-RC TW DN/OD40 SDR11

1.2 Bauzeit

Als Rahmenterminplan gelten die Ausführungsfristen
gemäß Formblatt VHB 214.

Zur Terminverfolgung und Koordination des Bauablaufes
wird die Anfertigung eines verbindlichen
Bauzeitplanes durch den AN verlangt. Dieser muss
spätestens drei Wochen nach Auftragserteilung der
Bauoberleitung zur Genehmigung vorgelegt werden.

1.3 Gewährleistungszeitraum und
Mängelansprüchebürgschaft

Der Rückgabezeitpunkt für eine nicht verwertete
Sicherheit für Mängelanspräche entspricht dem
Zeitpunkt des Gewährleistungsendes. (§ 17, Absatz 8
Nr. 2 VOB/B)
Für Bauleistungen beträgt der Gewährleistungszeitraum
gemäß § 13 Abs. 4 Satz 1 VOB/B vier Jahre.

1.4 Preisbildung

Mit den angebotenen Einheitspreisen sind alle
Teilleistungen abgegolten, die zur fach- und
vertragsgemäßen Ausführung der beschriebenen Leistung
erforderlich sind.
Sofern in der Leistungsbeschreibung nichts anderes
bestimmt ist, ist jeder Einheitspreis für komplett
hergestellte Leistungen mit allem Zubehör zur
betriebsfertigen Verwendung zu kalkulieren.

2. Ausführung

2.1 Hinweise und Besonderheiten zur Ausführung

Die Arbeiten sind von den Firmen einvernehmlich zu
koordinieren, um einen harmonischen Bauablauf zu
gewährleisten.

Im gesamten Baufeld ist auf eine sorgfältige, die
Natur und schonende, Arbeitsweise zu achten. Über das
unbedingt notwendige Maß hinausgehende Beschädigungen
sind auf Kosten des AN zu beseitigen.

2.2 Beweissicherungsverfahren

Um eventuell auftretenden Schäden am Bestend
nachvollziehen zu können ist vor Beginn der Arbeiten
ein
Beweissicherungsverfahen durchzuführen. Das
Beweissicherungsverfahren ist getrennt für alle
Hauptgebäude, Nebengebäude, Pflasterflächen der
Grundstückszufahrten und der Einfriedungen,
insbesondere der straßenzugewandten Seite von außen zu
erstellen.

Um dies entsprechend der gesetzlichen Vorgaben und
nach dem Stand der Technik bewerkstelligen zu
können, werden diese Leistungen vom Haupt-LV
ausgegliedert und separat vom Auftraggeber vergeben
und sind somit nicht in dieser Leistungsbeschreibung
enthalten.

2.3 Humusarbeiten

Oberboden, der nicht zur Wiederandeckung benötigt
wird, ist, in Absprache mit dem AG, einzuplanieren.

Wenn nichts anderes vereinbart ist, werden folgende
Baufeldbreiten im Gelände zugestanden:

Nennweite der Rohrleitung:
Baufeldbreite bei einer Rohrgrabentiefe von:

bis 3,0 m
über 3,01 m
bis DN  200
14 m
16 m
bis DN  400
16 m
18 m
bis DN  800
18 m
20 m
bis DN 1200
20 m
22 m

Bei mehrfacher Rohrlage nebeneinander (unabhängig von
der Tiefe) wird die Summe der Nennweiten
zugrunde gelegt.

Die Zuordnung erfolgt bezüglich dem tiefsten Rohr.

Für Leitungen kleiner DN 50 wird kein Zuschlag
berechnet.

Werden darüber hinausgehende Flächen beansprucht oder
geschädigt, so gehen die Flurentschädigung
bzw. die Rekultivierung zu Lasten des Auftragnehmers.

Die ordnungsgemäße Wiederherstellung der Grundstücke,
oder anders lautende Vereinbarungen mit den
Eigentümern, sind schriftlich festzulegen und auf
Verlangen vorzuzeigen (Freistellungserklärung von den
Grundstückseigentümern).

2.4 Erdarbeiten - Rohr- und Leitungsbau

2.4.1 Allgemeines

Maßnahmen zur Bodenverbesserung bzw. Bodenaustausch
sind grundsätzlich vor Ausführung mit dem
Auftraggeber in Art und Umfang festzulegen.

2.4.2 Bestehende Ver- und Entsorgungsleitungen

Um Beschädigungen an vorhandenen Ver- und
Entsorgungsleitungen zu vermeiden, ist der
Auftragnehmer verpflichtet, rechtzeitig Kontakt mit
den zuständigen Betreibern bzw. Versorgungszentren
für Strom-, Wasser-, Gas-, Telefon-, Abwasserleitungen
usw. aufzunehmen.

Sofern die Angabe der Lage der Ver- und
Entsorgungsleitungen nicht möglich oder ungenau ist,
ist sie zu
erkunden. Die Erkundung erfolgt mittels Suchgräben
bzw. Schürfen.

Die Ausführung der Suchgräben/Schürfen hat
grundsätzlich dem Beginn des Rohrgraben- und/oder
Bauwerksaushubs vorauszugehen und sind mit dem
Auftraggeber oder der Bauleitung, abzusprechen.

(Aussage des Bayerischen Kommunalen Prüfungsverbandes
vom 19.02.1996)

Zur Kalkulation ist grundsätzlich anzusetzen, dass
Suchgräben vorab und von Hand auszuführen sind. Es
wird keine zusätzliche Position "Zuschlag
Handschachtung" bei der Abrechnung der Suchschlitze in
Ansatz
gebracht.

Es sind somit in die Position der Suchgräben auch alle
Leistungen, wie bei Handschachtung beschrieben,
einzukalkulieren.

Nach Erkundung der genauen Lage der im Baugrund
vorhandenen Leitungen wird die Grube wieder
verfüllt. Bei den Auffüllarbeiten sind die Leitungen
gemäß den Angaben der Versorgungsträger
einzusanden und zu markieren.

2.4.3 Handschachtung

Bei Hindernissen (Rohren, Kabeln, Kanälen usw.) im
Rohrgraben wird der Aushub im Handschacht nur
soweit vergütet als er tatsächlich ausgeführt wird.

Damit sind auch, gem. Schreiben des Bayer. Landesamtes
für Wasserwirtschaft, Erschwernisse beim
Verbau und zusätzliche Leistungen für die Sicherung,
den Schutz und gegebenenfalls die Instandsetzung
des Hindernisses abgegolten.

Handschachtung ist somit nicht abgestellt auf den
tatsächlich ausgeführten Aushub per Hand, sondern
auch der Einsatz eines Gerätes ist in Bereichen von
Hindernissen als Handschachtung zu werten.

Ebenso bedarf es keiner weiteren Vergütung für
Behinderung durch das Hindernis und den zeitlichen
Mehraufwand.

Alle Hindernisse sind mit Beginn und Ende und unter
Bezeichnung der Art auf Schächte oder ähnliches
einzumessen und nachvollziehbar aufzuzeichnen.

Querungen in Abständen unter 1,0 m gelten als ein
Hindernis.

Als Vorgabe der Abrechnungslänge gilt, falls nichts
anderes vorgeschrieben wird, die Länge des
Hindernisses plus 1,0 m vor und nach dem Hindernis.

Der Umfang der Handschachtarbeiten ist im Benehmen mit
der örtlichen Bauüberwachung festzulegen.

Die Vorgaben der entsprechenden Eigentümer oder Ver-
und Entsorgungsträger sind zwingend
einzuhalten.

Sofern Positionen für das Anarbeiten an bestehende
Bauteile oder Bauwerke, Mehraufwändungen für
Leitungslängslauf und -querungen o.ä. vorhanden sind,
sind alle oben beschriebenen Aufwendungen für
die Handschachtung in die jeweiligen Positionen
einzurechnen. Eine zusätzliche Vergütung für
Handschachtung erfolgt nicht.

2.4.4 Rohr- und Leitungsgräben

Der Aushub für Rohr- und Leitungsgräben wird bei
unbefestigten Flächen ab UK Oberbodenabtrag und bei
befestigten Flächen ab UK Asphalt/Pflaster/Betonfäche
vergütet.

Im Bereich von Straßenvollausbaumaßnahmen wird der
Rohrgrabenaushub ab Planum neuer Straße
abgerechnet.

Die Verfüllung oberhalb der Leitungszone im Bereich
von Rohr- und Leitungsgräben ist bis UK
Straßenkoffer auszuführen. Der Straßenkoffer ist gemäß
den Anforderungen der Ausführungspläne
herzustellen.

Die Herstellung und Abrechnung der einzelnen
Rohrgräben sind als Einzelgräben errechnet, d. h. es
sind
weder Stufengräben noch Gräben mit Mehrfachlage
vorgesehen.

2.5 Straßenbau

2.5.1 Entwässerungsbauteile

Für die Ausführung von Schlammeimern im Straßenbau
sind die "schwere Ausführung" nach DIN 4052
anzuwenden. Leichte Ausführungen oder DIN-ähnliche
Bauteile werden nicht akzeptiert.

Schachtabdeckungen in Asphaltflächen sind gemäß der
Leistungsgeschreibung höhengerecht zu setzen.
Somit sind hier auch alle Arbeitsschritte abgegolten,
um diese Zug um Zug mit den Straßenbauarbeiten
auf die fertige Höhe zu setzen.

2.5.2  Anforderungen an Natursteine

Bei Borden und Pflastersteinen aus Naturstein müssen
alle sichtbaren Flächen und die Stoßflächen
gestockt oder sandgestrahlt sein. Die Rückflächen
müssen aufgeraut sein. Ebenso müssen bei Borden aus
Naturstein die oberen 100 mm ebenflächig und
rechtwinkling abgearbeitet sein.

2.6 Abwasseranlage

2.6.1 Hausanschlüsse

Die Lage der Abzweige ist im Benehmen mit dem AG
festzulegen und mit genauen Maßen planlich
festzuhalten.

Das Leitungsende des Hausanschlusses ist satzungsgemäß
auszuführen. Der genaue Umfang ist mit dem
Auftraggeber zu vereinbaren. (z.B. Verlegung auf
Privatgrund, Rohrleitung über Gelände ziehen u.dgl)

Die Hausanschlussleitung ist wie folgt einzumessen und
in einer Aufmaßskizze der Rechnung beizulegen:

a) in der Lage (Schachtdeckelmitte = 0),
 - am Abzweig Hauptrohr
 - an dazwischenliegenden Bögen und Abzweigen
 - am Bauende

b) in der Höhe, (NHN)
 - Wasserlauf am Abzweig Hauptrohr
 - Wasserlauf am Bauende
 - an dazwischenliegenden Knickpunkten.

Die Hausanschlüsse sind rechtwinklig mit 45 Grad
Abzweig und 45 Grad Gegenbogen zum Hauptkanal auf
kürzestem Wege zum Grundstück oder nach Angabe des
Grundstücksbesitzers zu verlegen.

Pro Grundstück ist ein Anschluss zu verlegen.

Werden vom Grundstückseigentümer mehrere Anschlüsse
gewünscht, so ist die Beauftragung vom
Eigentümer bzw. der Gemeinde durchzuführen.

2.6.2 Notwendige Abnahmeuntersuchungen

Die Druck-, TV- und Deformationsprüfungen sind Teil
der Abnahme und werden grundsätzlich nach
Fertigstellung des Gewerks von unabhängigen
Fachbetrieben durchgeführt.

Um dies entsprechend der gesetzlichen Vorgaben und
nach dem Stand der Technik bewerkstelligen zu
können, werden diese Leistungen

Druckprüfung für die Abwasserleitung, Anschlussleitung
und Einsteigschächte
TV-Untersuchung für die Abwasserleitung,
Anschlussleitung und Einsteigschächte
Deformationsmessung für biegeweiche Rohre

durch den Auftragnehmer an unabhängige Fachunternehmen
vergeben. Das vorgesehene
Fachunternehmen ist mit dem Auftraggeber abzustimmen.
Die notwendigen Leistungen sind im
Leistungsverzeichnis über die einschlägigen Positionen
erfasst.

Der Auftragnehmer hat die Prüftermine so zu
koordinieren, dass eine Durchführung vor der
Herstellung
von befestigten Oberflächen erfolgt. Aufgetretene
Mängel sind dem Auftraggeber unverzüglich mitzuteilen
und die Mangelbeseitigung durchzuführen.

Die erforderliche Koordination zwischen
bauausführender Firma und sonstigen Dienstleistern
(Druck- TV-
Deformationsprüfung) ist Teil der Firmenbauleitung und
als solches bei der Baustelleneinrichtung
einzukalkulieren. Insbesondere dann, wenn von Seiten
der Baufirma abschnittsweise Prüfungen
erwünscht sind.

Sollen auf Wunsch des Auftragnehmers kürzere
Abschnitte als "Tagesleistungen" geprüft werden, so
sind
zusätzlich erforderliche An- und Abfahrten der
Dienstleister vom Auftragnehmer zu tragen.

Der Unternehmer hat bei der Schlussabnahme das Gewerk
in geprüftem und gereinigtem Zustand zu
übergeben.

Folglich kann eine Abnahme erst nach Vorliegen und
Überprüfung der Druck- und TV-Protokolle erfolgen.

Gegenseitige Behinderungen verschiedener Firmen vor
Ort lassen sich mit oben genannter Koordination
im eigenen Interesse unterbinden.

2.6.3 Druckprüfungen

Sollten sich im Zuge der Druckprüfung
Unregelmäßigkeiten ergeben, so ist vom Dienstleister in
Absprache mit dem Auftraggeber und dem Auftragnehmer
die weitere Vorgehensweise festzulegen.

Mögliche Vorgehensweise  Beispiel:

Prüfung undicht
Mitteilung an Auftraggeber und Baufirma
TV-Untersuchung
Eventuelle SAT-Untersuchung
Druckprüfung exklusive der Schadensstelle
Druckprüfung abschnittsweise nach Bedarf (Regie)

Nach erfolgter Schadensbehebung durch die Baufirma ist
eine Kontrollprüfung entsprechend der Position
des Dienstleisters zu Lasten der Baufirma
durchzuführen.

2.6.4 TV-Untersuchung / Optische Inspektion

Bei der Aufzeichnung der erstellten Kanäle werden alle
neuen Haltungen, Anschlussleitungen, Schächte
und gegebenenfalls Kontroll- bzw. Revisionsschächte
erfasst.

2.7 Wasserleitung

2.7.1 Allgemeines

Vor Aufbringen der bituminösen Trag- und Deckschichten
sind sämtliche Unterflurhydranten, Strecken-
und Hausanschlussschieber, zusammen mit dem
zuständigen Betreiber, auf ihre Gängigkeit zu
überprüfen.

Trassenwarnbänder mit eingelegtem Ortungsdraht sind im
Bereich der Armaturen bis in die Straßenkappe
hochzuziehen.

2.7.2 Hausanschlüsse

Die Lage der Anbohrarmaturen ist im Benehmen mit dem
AG festzulegen und mit genauen Maßen
planlich festzuhalten.

Das Leitungsende des Hausanschlusses ist satzungsgemäß
auszuführen. Der genaue Umfang ist mit dem
Auftraggeber zu vereinbaren. (z.B. Verlegung auf
Privatgrund, Rohrleitung über Gelände ziehen u.dgl)

Die Hausanschlussleitung ist wie folgt einzumessen und
in einer Aufmaßskizze der Rechnung beizulegen:

a) in der Lage,
 - an der Anbohrbrücke
 - an dazwischenliegenden Richtungsänderungen
 - am Bauende

b) in der Höhe, (NHN)
 - Sohle Rohrleitung an Anbohrbrücke
 - Sohle Rohrleitung am Leitungsende
 - an dazwischenliegenden Knickpunkten.

Die Hausanschlüsse sind rechtwinklig zum Hauptrohr auf
kürzestem Wege zum Grundstück oder nach
Angabe des Grundstücksbesitzers zu verlegen.

Pro Grundstück ist ein Anschluss zu verlegen.

Werden vom Grundstückseigentümer mehrere Anschlüsse
gewünscht, so ist die Beauftragung vom
Eigentümer bzw. der Gemeinde durchzuführen.

Das Leitungsende der Anschlussleitung ist durch eine
Dreiecksmessung in einer Aufmaßskizze
festzuhalten.

2.7.3 Wasserabsperrung

Um die Beeinträchtigung der Anwohner durch
Wasserabsperrungen so gering als möglich zu halten,
sind
die Umschlussarbeiten gut vorzubereiten, um zügig
durchgeführt werden zu können.

Wassersperrungen dürfen erst nach Absprache und
Freigabe durch das zuständige
Wasserversorgungsunternehmen durchgeführt werden.

2.7.4 Inbetriebnahme der Wasserversorgung

Vor Inbetriebnahme der Wasserversorgung sind die neu
erstellten Rohrleitungen in Abstimmung mit dem
AG zu spülen, desinfizieren und mit einer Druckprüfung
zu untersuchen. Anschließend ist eine
Wasserprobe zur mikrobiologischen Untersuchung zu
entnehmen. Die durchgeführten Untersuchungen
sind Teil der Abnahme und werden grundsätzlich nach
Fertigstellung des Gewerks von unabhängigen
Fachbetrieben durchgeführt. Der vorgesehene
Fachbetrieb ist mit dem Auftraggeber abzustimmen. Die
zugehörigen Positionen sind im Leistungsverzeichnis
als Position erfasst.

Zur Freigabe der Einbindung der neuen Wasserleitung in
den Bestand sind das schriftliche Protokoll der
mikrobiologischen Untersuchung, sowie das Protokoll
über die Desinfektion gem DVGW W 291 dem AG
vorzulegen.

2.7.5 Anforderungen an die Entkeimung

Der Anschluss neuer Wasserleitungen (oder eines
Provisoriums) an die vorhandene öffentliche
Wasserversorgung kann erst nach Freigabe durch den AG
und nach Vorlage einer umfassenden
mikrobiologischen Untersuchung erfolgen.

Ist eine längere Außerbetriebnahme von
Leitungsabschnitten erforderlich, erfolgt vor der
Wiederinbetriebnahme eine erneute Wasserprobe.
Überschreitet die mikrobiologische Untersuchung die
vorgegebenen Grenzwerte, sind unverzüglich die
betroffenen Leitungsabschnitte ohne gesonderte
Vergütung zu spülen und notfalls erneut zu
desinfizieren.

Die Einbauteile sind vor dem Einbau mit einer
Einwirkzeit von mind. 48 Std. zu desinfizieren. Die
Formstücke sind anschließend mittel Kappen oder Folien
etc., bis unmittelbar vor dem Einbau, staubdicht
zu verschließen. Kurz vor dem Einbau ist mittels
Handsprühung nochmals das Desinfektionsmittel
aufzubringen.

2.8 Hinweise zur Abrechnung

Die Allgemeinkosten wie Baustelleneinrichtung,
Verkehrssicherung und Instandhaltung der
Verkehrsflächen werden anteilig der verbauten Summen
zu den ausgeschriebenen Gesamtkosten bei den
Abschlagsrechnungen vergütet.

Die Mengenermittlung für die Abrechnung der Leistung
erfolgt nach Aufmaß. Mengen, die nach dem
Längen- und /oder Flächenmaß abzurechnen sind, werden
durch horizontale Messung ermittelt.

Leistungen des Auf- und Abtrags werden, sofern in den
Leistungspositionen nichts anderes vereinbart ist,
nach fester Masse abgerechnet. Die Mengenermittlung
erfolgt aus Querprofilen oder Leitungs- bzw.
Haltungsaufmaße. Über dem Planum liegende Massen
werden als Ab-/Auftrag beim Straßenbau vergütet.

Positionen die einmalig ausgeführt werden müssen,
können nur beim Kanal, bei der Wasserleitung oder
beim Straßenbau zur Abrechnung kommen (z. B.
Sickerungen, Ab- und Aufbauarbeiten etc.).

Die Aufteilung der Abschlagsrechnungen und der
Schlussrechnung hat nach den einzelnen Sparten und in
Absprache mit dem AG zu erfolgen. Die Allgemeinkosten
wie Baustellenreinrichtung, Verkehrssicherung
und Instandhaltung der Verkehrsflächen sind bei der
Aufstellung der Rechnungen anteilig der verbauten
Summe der Rechnungsaufteilungen umzulegen.

Zur Vereinfachung der späteren Weiterverrechnung der
Kosten der Grundstücksanschlüssen an die
jeweiligen Grundstücksbesitzer, sind die obengenannten
Allgemeinkosten in die Einzelpositonen der
Hausanschlussleitungen einzurechnen.
Bei den Grundstücksanschlüssen ist zwischen privatem
und öffentlichen Anteil zu unterscheiden und
jeweils eigene Rechnungen aufzustellen. Die
Abrechnungsgrenze für öffentlichen und privaten Anteil
ist
die Grundstücksgrenze.
Aus der Abrechnung muss hervorgehen, welche Leistungen
dem jeweiligen Hausanschluss zuzuordnen
sind, sodass eine direkte Weiterverrechnung möglich
ist.
Die Vergütung der Rechnungen zu den
Grundstücksanschlüssen erfolgt vom AG an den AN
gemeinsam für
alle ausgeführten Grundstücksanschlüsse.

2.9 Abnahme

Der Bauherr verlangt für die Bauleistung eine
förmliche Abnahme gemäß § 12 Abs. 4 Nr. 1 VOB/B
Abnahme.

*Hinweis*
Zusätzliche technische Vertragsbedingungen - Rohrgraben
(vorrangig zu VOB/C - DIN 18 300 Erdarbeiten)

Abrechnungsgrundlänge

1.1 Als Grundlage gilt für alle Leistungen, bei denen
zur Feststellung der Abrechnungsmenge die
Grabenlänge oder ein Teil davon aufzumessen ist, die
Länge der Rohrleitung in den Grenzen, in
denen die abzurechnende Position zur Ausführung
gekommen ist.

 Schächte im Zuge der Leitung werden übermessen.

 Bei abzweigenden Leitungen (auch Anschlussleitungen,
Anschlusskanälen) wird von Achse
Hauptrohr gemessen.

 Führt die Leitung in ein Haus oder eine sonstige
nicht zum Rohrgraben zählende bauliche Anlage,
so wird bis Außenkante der Einführung gemessen.

1.2 Zu der Grabenlänge nach 1.1 kommen folgende
Zulagen:

1.2.1 Zum jeweiligen planmäßigen Ende einer Leitung
wird eine Zulage von 0,50 m gewährt.

1.2.2 Bei Leitungen, die außerhalb von Schächten von
bestehenden und bereits verfüllten Leitungen
abzweigen, wird zur Herstellung des Anschlusses eine
Zulage von 1,00 m gewährt.

1.2.3 Bei der Rohrbettung und bei der Rohrumhüllung
werden die Schächte, gemessen von Außenseite
Schachtwand zu Außenseite Schachtwand, abgesetzt.
Sonstige Unterbrechungen mit geringerer
Länge als 1,00 m werden übermessen.

Abrechnungsbreite (gleichgültig, ob verbaute oder
unverbaute Ausführung)

2.1 Als Abrechnungsbreite gelten, wenn nichts anderes
vorgeschrieben ist, für alle Leistungen, bei
denen zur Feststellung der Abrechnungsmenge die
Grabenbreite oder ein Teil davon benötigt wird,
ohne Rücksicht auf die Aushubbreite, die unter
Beachtung der DIN 4124 bzw. DIN EN 1610
tatsächlich notwendig wird (mit Ausnahme der folgenden
Abschnitte 2.2 und 2.3) folgende
Breitenmaße:

 Tabelle 1:

Bis einschl. Nennweite
DN / ID (mm)
50
250
400
800
1400
>1400

Abrechnungsbreite
für

DN/ID
DN/ID
DN/ID
DN/ID
alle Tiefen (m)
0,70
1,00
+ 0,80
+ 0,90
+ 1,10
+ 1,30

2.2 Wenn Kanalgräben, Drängräben und vergleichbare
Leitungsgräben mit Tiefen von bis zu 1,25 m
und einer zu verlegenden Leitung mit einer Nennweite
kleiner 50 mm nicht betreten werden
müssen, gelten als Abrechnungsbreite die
Mindestbreiten nach Abschnitt 5.2.3 DIN 4124
entsprechend folgender Tabelle 2:

 Tabelle 2: Lichte Mindestbreiten für Gräben ohne
betretbaren Arbeitsraum

Regelverlegtiefe:
bis 0,70 m
über 0,70 m
über 0,90 m
über 1,00 m

bis 0,90 m
bis 1,00 m
bis 1,25 m

lichte Grabenbreite
0,30 m
0,40 m
0,50 m
0,60 m

2.3 Rohrgräben innerhalb von Gebäuden, in der Sohle
von Baugruben und Aushub von Fundamenten
von Kleinbauwerken werden nach tatsächlich
erforderlicher Breite abgerechnet.

2.4 Im Bereich von Schächten ist die Abrechnungsbreite
für den gemäß Ziffer 1.1 für die Rohrleitung
durchgemessenen Rohrgraben nach Ziffer 2.1 maßgebend.

2.5 Bei mehrfacher Rohrlage nebeneinander auf gleicher
Sohle wird für das zweite (= gleich große oder
kleinere) und jedes weitere Rohr ein Zuschlag von je
DN/ID + 0,40 gewährt, wenn größere als
nach DIN 19630 zulässige Abstände nicht vorgeschrieben
sind. Wird lediglich ein Kabel oder
Kabelschutzrohr im Sohl- oder Scheitelbereich
mitgeführt, wird kein Zuschlag gewährt.

2.6 Bei Übereinanderlagerungen gilt:

a ) wenn das größere Rohr auf unterster
Rohrgrabensohle liegt, über die gesamte
Rohrgrabentiefe die Rohrgrabenbreite nach Tabelle 1
für das größere Rohr;

b ) wenn das kleinere Rohr auf unterster
Rohrgrabensohle liegt, die tatsächliche Rohrgrabentiefe
mit der jeweiligen Rohrgrabenbreite nach Tabelle 1
gestaffelt.

2.7 Bei Stufenlage wird die Rohrgrabenbreite nach
Tabelle 1 und die Rohrgrabentiefe für jedes Rohr
einzeln ermittelt, wenn die Stufe eindeutig außerhalb
der Rohrgrabenbreite des tieferen
Rohrgrabens liegt.

2.8 Bei Straßenaufbrüchen und der Wiederherstellung
der Straßenbefestigung wird auf die
Rohrgrabenbreite ein Zuschlag gewährt gemäß der
ZTVA-StB 97 in der jeweils gültigen Fassung.
Eine Vergütung über die befestigte Straßenfläche
hinaus wird jedoch nicht gewährt.

 Zum jeweiligen planmäßigen Ende einer Leitung wird
ein Zuschlag von 1,00 m gewährt. Zur
Straßenbefestigung zählen nur gebundene Trag- und
Deckschichten auf Bitumen- und Betonbasis.

3.  Weitere Abrechnungsregelungen

3.1 Die Aushubtiefe wird von der Oberfläche des
auszuhebenden Grabens bis zur Sohle des Grabens
gerechnet. Bei der Ermittlung der Aushubmengen werden
Aushubleistungen mindernd
berücksichtigt, die in besonderen Ansätzen erfasst
sind und vergütet werden. Bei eigens
vereinbartem Oberbodenabtrag werden, wenn im
Leistungsverzeichnis nichts anderes angegeben
ist, von der ursprünglichen Rohrgrabentiefe 0,20 m
abgezogen.

3.2 Bei Hindernissen (Rohren, Kabeln, Kanälen usw.) im
Rohrgraben wird der Aushub im Handschacht
nur soweit vergütet, als er tatsächlich ausgeführt
wird. Der Umfang der Handschachtarbeiten ist im
Benehmen mit der örtlichen Bauüberwachung festzulegen.
Wenn nichts anderes vereinbart ist, sind
damit auch Erschwernisse und zusätzliche Leistungen
für die Sicherung und den Schutz des
Hindernisses abgegolten.

3.3 Wird der Auftragnehmer mit der Instandsetzung von
beschädigten Hindernissen oder zusätzlichen,
nicht auf das Hindernis bezogenen Sicherungsarbeiten
beauftragt, so werden, wenn nichts anderes
vereinbart ist, die zusätzliche Leistung im
Stundenlohn verrechnet und das benötigte Material
gegen Nachweis bezahlt.

3.4 Bodenaustausch wird abgerechnet nach dem
Abrechnungsverfahren des Rohrgrabenaushubes. Der
durch Leitungen ab DN 250, Sand- und Betonbettung,
Sandüberdeckung, Trag- und Deckschichten
von Verkehrswegen und sonstigen Einbauten mit mehr als
1 m³ Rauminhalt verdrängte Boden wird
dabei abgezogen.

Für Erdarbeiten von Sonderbauwerken sind die Angaben
in der DIN 4124 gültig.

Arbeiten für Bodenverfestigung und Bodenverbesserung
sind gemäß ZTVV-StB und Merkblatt für
Bodenverbesserung, herausgegeben von der
Forschungsgesellschaft für das Straßenwesen,
auszuführen.

 Der Auftraggeber lässt regelmäßig Kontrollprüfungen
durchführen. Der Beginn von
Arbeiten zur Bodenverbesserung bzw. zum Einbau des
verbesserten Bodenmaterials ist
dem Auftraggeber daher rechtzeitig (mind. 3 Tage im
voraus) anzuzeigen.

!!! ACHTUNG: Steht nicht in den HIV-KOM Blättern drin..

*Hinweis*
Zusätzliche technische Vertragsbedingungen -
Wasserhaltungsarbeiten

Für sämtliche Wasserhaltungsarbeiten gelten die
Allgemeinen Technischen Vorschriften für
Bauleistungen VOB Teil C, DIN 18 305, wenn in der
Leistungsbeschreibung nichts anderes
vorgeschrieben ist.

Der Beginn des Betriebes und das Ende der
Wasserhaltung ist vom AN entsprechend dem Bauablauf
festzulegen. Er trägt die volle Verantwortung für den
fachgerechten Betrieb der
Wasserhaltungsarbeiten.

 Auf einen wirtschaftlichen Betrieb der Wasserhaltung
ist zu achten.

Der Vorfluter ist zur Aufnahme des abgeleiteten
Wassers entsprechend vorzubereiten. Nach Abschluss
der Wasserhaltung ist der frühere Zustand des
Vorfluters wieder herzustellen. Die erforderlichen
Aufwendungen hierfür sind in die Einheitspreise
einzurechnen.

Während der gesamten Bauzeit hat der AN für die
Auftriebssicherheit sämtlicher Bauwerke zu sorgen.
Die vorgesehenen Flutungsöffnungen sind auf ihre
Funktionsfähigkeit hin zu überwachen. Soweit nach
Fertigstellung einzelner Bauwerke, diese geflutet
werden können, ist dies erforderlichenfalls
durchzuführen, um unnötige Wasserhaltungsarbeiten zu
vermeiden. Im Winter sind evtl. erf.
Maßnahmen gegen Beschädigung durch Eisdruck zu
treffen. Eine gesonderte Vergütung für diese
Arbeiten erfolgt nicht.

Die Grundwasserstände und Vorfluterstände im
Baustellenbereich sind mindestens an 2 Stellen
(Vereinbarung mit der Bauleitung des AG) täglich auf
Normalnull zu messen und im Tagesbericht
aufzuführen, oder als Diagramm aufzutragen.

Um plötzlich steigenden Wasserandrang bewältigen zu
können, sind ausreichend Reserveanlagen
während der gesamten Bauzeit auf der Baustelle
vorzuhalten. Die erforderlichen Aufwendungen sind in
die Einheitspreise einzurechnen.

Wasserhaltungsarbeiten zum Zweck von Montagearbeiten
anderer Unternehmer nach Fertigstellung
der Bauwerke werden gesondert verrechnet. Aufwendungen
für das Vorhalten oder kurzfristige
Beibringen der erforderlichen
Wasserhaltungseinrichtungen für solche Arbeiten werden
nicht
besonders vergütet.

Drainagen dürfen nur auf Anordnung der Bauleitung über
die Bauzeit hinaus in Betrieb gelassen
werden. Sie sind mit dem Einfüllen der Baugruben in
kurzen Abständen zu unterbrechen und mit
Beton zu verschließen. Kosten hierfür sind bei den
betreffenden Positionen einzurechnen.

Alle Einheitspreise gelten auch für sämtliche
Sonntags-, Feiertags-,  Nacht- und Überstunden.

*Hinweis*
Vorgaben für Leitungs- und Kabelkreuzungen

Vergütung von Natursand 0/4 mm bei Querungen im
Leitungsbau

Angaben in cm

Kabel
bei jedem weiteren Kabel Zulage von 10 cm in der Breite

Leerrohre
bei jedem weiterem Leerrohr Zulage von DN Leerrohr +
Abstand

Gasleitungen, Wasserleitungen und Hausanschlüsse

Sofern vom Versorgungsträger keine größeren
Abmessungen vorgeschrieben sind, kommen
oben aufgezeigte Profile zur Ausführung und Abrechnung!

*Hinweis*
Vorgaben für die Vermessung

Anforderungen an die Vermessung

Die Oberflächenpunkte müssen digital vermessen und mit
einem eindeutigen Punktcode versehen
werden (spätere eindeutige Zuordnungsmöglichkeit).

 Die vorhandene Nomenklatur ist dabei zu übernehmen.

Die Vermessung ist nach dem amtlichen ETRS 89 - UTM 32
- Koordinatenystem zu erstellen. Die
Genauigkeit der Lage ist mit +/- 1 cm durchzuführen.

Die Vermessung in der Höhe ist im
Landeshöhenkoordinatensystem (DE_DHHN2016_NH) zu
erstellen.
Die Genauigkeit in der Höhe ist mit +/- 1 cm
durchzuführen.

Die Genauigkeiten werden vom AG stichpunktartig
kontrolliert.

Anforderungen an die Ausarbeitung der Vermessung

Die Vermessung ist vom AN in eine geeignete Software
(z. B. CAD) einzuspielen und als Plan
darzustellen.
Die Darstellung im Plan muss folgende Kriterien
aufweisen:

 a.) Alle Vermessungspunkte müssen sichtbar
dargestellt sein.

 b.) Alle Vermessungspunkte müssen im Plan eindeutig
mit ID und Symbol zu identifizieren sein.

 c.) Bei Abwasserleitungen ist ein Leitungssystem mit
Linien (Polylinien) und Schächten
(Punkte)darzustellen (einfacher Strangplan). Bei
Wasserleitungen ist ein Leitungssystem mit Linien
(Polylinien) und Schiebermesspunkten, Hydranten usw.
darzustellen (einfacher Strangplan).
Hauptschieber sind von Hausanschlussschiebern zu
unterscheiden. OFH sind von UFH zu
unterscheiden.

Anforderungen an die Übergabeformate der Vermessung

Die ausgearbeitete Vermessung ist dem AG als dxf und
als Shape (ESRI) zur Verfügung zu stellen. Der
Plan muss im ETRS 89 - UTM 32 - Koordinatenystem sein.

Die ausgearbeitete Vermessung ist in je einer
Ausfertigung als Plot in einem geeigneten Maßstab an
dem AG zu übergeben.

Die Vermessungsdatei (ASCII-Liste im
Spalten/Zeilen-Format), mit den Punktnummern, ETRS 89 -
UTM 32 - Koordinatenystem (8-Vorkommastellen W-Wert, 7
Vorkommastellen Y-Wert, 3
Nachkommastellen), Codes und den Höhen
(DE_DHHN2016_NH) ist auf einem geeigneten
Datenträger zu übergeben. Die verwendeten
Punktcodeliste ist als Kopie zu übergeben.

Datenschutz

Die zur Verfügung gestellten Daten (DFK) und Pläne
dürfen nur für den beschriebenen Zweck genutzt
werden und sind unter Verschluss zu halten. Eine
Weitergabe an Dritte ist ohne Zustimmung des AG
untersagt. Nach Beendigung der Arbeiten sind sie dem
AG wieder zu übergeben und alle Daten zu
löschen.

Der AN sorgt für

eine Verdichtung der Einstationierungspunkte bei Bedarf

einen möglichst zügigen Vermessungsablauf

*Hinweis*
Baustoffverzeichnis

Lieferung durch den Auftragnehmer

Preis ohne Zuschlag in Euro

Baustoff oder Bauteil
Zur
Verwendung bei
Pos.

Hersteller
Lieferwerk

Einheit

ab Werk

frei
Fahrzeug
Baustelle

*Hinweis*
Geräteverzeichnis

(vom Bieter auszufüllen)

Nachstehend sind die vom Auftragnehmer für die
Ausführung der Leistung vorgesehenen und
verfügbaren maßgeblichen Geräte und Maschinen
anzugeben. Diese Angaben entbinden den
Auftragnehmer nicht von der Verpflichtung, die für die
vertragsgemäße Ausführung der Leistung
erforderlichen Geräte einzusetzen.
Anzahl
Bezeichnung des Gerätes
(Fabrikat, Typ)
Kenngröße (Leistung,
Fassungsvermögen
und dergleichen)
Bemerkungen
1
2
3
4

### Titel 01 Allgemeines

#### Bereich 01.01 Baustelleneinrichtung

**01.01.1 Baustelle einrichten Sämtl.LV-Abschn. Zuf.herst.AG,abb.**
StL-Nr. 21910110714
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle nach Unterlagen des AG herstellen
und nach Beendigung der Baumaßnahme entfernen. Ur-
sprünglichen Zustand wieder herstellen.
Menge: 1,000 Psch

**01.01.2 Baustelle räumen Sämtl. LV-Abschn.**
StL-Nr. 21910111201
Baustelle von allen Geräten, Anlagen, Einrichtungen und
dgl. räumen. Benutzte Flächen und Wege entsprechend dem
ursprünglichen Zustand herrichten. Soweit nicht für
bestimmte Leistungen für das Räumen der Baustelle gesonderte Positionen im Leistungsverzeichnis enthalten
sind, gilt die Pauschale
für alle Leistungen sämtlicher Abschnitte des Leistungsverzeichnisses.
Menge: 1,000 Psch

**01.01.3 Verkehrsflächen unterhalten**
Verkehrsflächen zur Aufrechterhaltung des öffentlichen
und Anliegerverkehrs, sowie des Baustellenverkehrs
innerhalb des Baubereiches einschließlich
zwischenzeitlich benutzter Behelfsfahrstreifen
verkehrssicher unterhalten.
Befestigung mit Asphalt.
Verkehrsflächen im Zuge der vom AG
zur Verfügung gestellten Zufahrtswege.
Menge: 1,000 psch

**01.01.4 Verkehrssich. läng. Dauer aufbauen Arbeitsstelle VZ-Plan des AG auß. Kraft setzen Anordnung Unt. AG Geb. auf Nachweis**
StL-Nr. 22110510511200102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Verkehrsrechtliche Anordnung nach Unterlagen des AG
einholen und zugehörige Unterlagen erstellen. Erforderliche Ortsbesichtigungen zur Erstellung der Planunterlagen für die verkehrsrechtliche Anordnung durchführen.
Anfallende Gebühren für verkehrsrechtliche Anordnung
werden auf Nachweis erstattet.
Menge: 1,000 Psch

**01.01.5 Verkehrssich. läng. Dauer vorhalten wie Vorposition**
StL-Nr. 22110511010
Verkehrssicherung längerer Dauer vorhalten, warten, instand setzen und betreiben. Vorübergehende Verkehrssicherungsmaßnahmen durchführen. Die Kontrolle der Verkehrssicherung wird gesondert vergütet.
Verkehrssicherung wie in Vorposition beschrieben.
Menge: 200,000 d

**01.01.6 Kontrolle d. Verkehrss. an Arb.st. zwei bzw. einmal schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 200,000 d

**01.01.7 Verkehrssich. läng. Dauer abbauen RSA CI/5 in Kraft setzen**
StL-Nr. 2211051209200
Verkehrssicherung an Arbeitsstellen längerer Dauer abbauen. Vorübergehende Verkehrssicherungsmaßnahmen
durchführen. Vorübergehende Markierung entfernen,
transportable Lichtsignalanlage, bauliches Leitelement,
mobile Stauwarnanlage, LED-Anzeigetafel und transportable Schutzeinrichtung abbauen werden gesondert
vergütet.
Nach RSA, Regelplan 'C I/5'
Vorhandene Verkehrsschilder nach Unterlagen des AG wieder in Kraft setzen.
Menge: 1,000 Psch

**01.01.8 Transp. LSA f. Engst. aufb. u. abb. LSA Typ B Verbind. Wahl AN Entf. ü.50bis100m Versorg. Wahl AN VTU erstellen**
StL-Nr. 221105505112101
Transportable Lichtsignalanlage (LSA) für Engstelle
einschließlich Energieversorgung aufbauen, in Betrieb
nehmen und abbauen. Vorhalten, Kontrolle, Wartung, In-
standsetzung und Betreiben werden gesondert vergütet.
Vorübergehende Verkehrssicherungsmaßnahmen durchführen.
70 v. H. des Preises werden nach betriebsfertigem Aufbau, der Rest nach Abbau vergütet.
LSA Typ B, Festzeitsteuerung.
Verbindung nach Wahl des AN.
Entfernung der Signalgeberstandorte über 50,00 m bis
100,00 m.
Energieversorgung nach Wahl des AN.
Verkehrstechnische Unterlage bestehend aus Signallageplan, Berechnungen, Zwischenzeitenmatrix, Signalzeitenplan erstellen.
Menge: 2,000 St

**01.01.9 Transport. Lichtsignalanlage vorh. wie Vorposition**
Transportable Lichtsignalanlage (LSA) vorhalten, warten, instand setzen und betreiben. Vorübergehende Verkehrssicherungsmaßnahmen durchführen. Die Kontrolle
wird gesondert vergütet.
Transportable LSA wie in Vorposition beschrieben.
Menge: 50,000 d

**01.01.10 Transportable Lichtsignalanlagen umsetzen. wie Vorposition**
Transportable Lichtsignalanlagen in Abhängigkeit der
gewählten Abschnittsbildung ggf. mehrfach umsetzen.
Vorübergehende Sicherungsmaßnahmen durchführen.
Transportable Lichtsignalanlage wie in Vorposition
beschrieben.
Menge: 1,000 psch

**01.01.11 Quermarkierung Typ I herstellen Haltlinie mind. P 4 grobstr. Decke Markierung entf.**
StL-Nr. 221105322100211
Quermarkierung Typ I als vorübergehende Markierung herstellen, warten und instand setzen. Vormarkieren.
Vorübergehende Verkehrssicherungsmaßnahmen durchführen.
Abgerechnet wird der markierte Strich.
Markierung = Haltlinie.
Verkehrsklasse mindestens P 4.
Markierung auf grobstrukturierter Asphaltdeckschicht.
Markierung entfernen. Abfall aufnehmen und nach Wahl
des AN verwerten.
Menge: 30,000 m

**01.01.12 Spartenerkundung durchführen**
Spartenerkundung durchführen
Erkundung von Kabeln und Leitungen aller Art durch
geeignete Methoden, z.B. durch Einholen von Kabelplänen und/oder Einweisung durch den
Spartenträger.
Spartenträger sind in Abstimmung mit dem AG durch den
AN
zu ermitteln.
Die Vorschriften und Anordnungen der Spartenträger
sind zu beachten.
Menge: 1,000 Psch

**01.01.13 Sicherung der bestehenden Grenzsteine, Grenznägel**
Vorhandene Grenzsteine, Grenznägel
die mit den Grundstückseigentümern, der Bauleitung
oder dem Auftraggeber
zusammen mit dem Auftragnehmer
vor Ort festgestellt und in einem Plan vermerkt,
sichern.
Die Art der Sicherung obliegt dem AN.
Am Ende der Baumaßnahme wird die Lage der Grenzsteine vom AG geprüft.
Menge: 10,000 St

**01.01.14 Vermessungsarbeiten für Absteckung Verkehrsfl.u.BW**
StL-Nr. 22290193103
Vermessungsarbeiten für die Absteckung von Bauteilen
nach Unterlagen des AG einschließlich aller Geräte-
und Personalkosten durchführen.
Verkehrsflächen (Achsen, Eckausrundungen,
Fahrbahnteiler etc.) und Bauwerke.
Menge: 1,000 Psch

**01.01.15 Mischplatz AN für Bodenaufbereitung**
Mischplatz AN für mechanische und hydraulische
Bodenaufbereitung innerhalb des Baufeldes anlegen.
In diese Position sind sämtliche Aufwendungen
wie Oberbodenabtrag und -auftrag nach Fertigstellung,
Rekultivierung der Fläche und Vermeidung von
Staubentwicklung beim Aussieben und Mischen der
Materialien einzukalkulieren.
Menge: 1,000 psch

#### Bereich 01.02 Sicherheits- und Gesundheitsschutzkoordi

**01.02.1 Vorankündigung erstellen**
StL-Nr. 219101508
Vorankündigung gemäß Baustellenverordnung erstellen und
spätestens zwei Wochen vor Einrichten der Baustelle der
zuständigen Behörde übermitteln. Vorankündigung sichtbar und witterungsgeschützt auf der Baustelle aushängen. Bei erheblichen Änderungen während der Bauzeit
anpassen.
Menge: 1,000 Psch

**01.02.2 SiGe-Plan erstellen**
StL-Nr. 219101513
Sicherheits- und Gesundheitsschutzplan (SiGe-Plan) nach
RAB 31 erstellen und mit dem Sicherheits- und Gesundheitsschutzkoordinator dieser und weiterer berührter
Baustellen abstimmen. Bei erheblichen Änderungen in der
Ausführung des Bauvorhabens anpassen. Den SiGe-Plan für
jeden Beschäftigten einsehbar auf der Baustelle vorhalten.
Menge: 1,000 Psch

**01.02.3 Unterlage für spät. Arb. erstellen**
StL-Nr. 219101523
Unterlage für spätere Arbeiten nach RAB 32 auf der
Grundlage der vorhandenen Unterlagen erstellen.
Menge: 1,000 Psch

**01.02.4 SiGe-Koordinator stellen.**
StL-Nr. 219101528
Sicherheits- und Gesundheitsschutzkoordinator während
der Ausführung des Bauvorhabens nach RAB 30 und Unterlagen des AG stellen.
Menge: 1,000 Psch

#### Bereich 01.03 Wasserhaltung

**01.03.1 Sickerleitung Kunstst.-Filterr. DN 100 T über 0,3-0,5 m**
Sickerleitung
innerhalb von Baugruben
mit Anschluss an Pumpensumpf herstellen,
aus geschlitzten Kunststoff-
Filterrohren,
Wassereintrittsfläche mindestens in
cm2/m 45,
DN 100,
einschl. des erforderlichen Erdaushubs
und der
Wiederverfüllung,
Grabentiefe über 0,30 bis 0,50 m,
Sohlenbreite über 0,30 bis 0,50 m.
Filterummantelung aus Rollkies.
Anfallenden Aushub in das Eigentum
des AN übernehmen und von der
Baustelle entfernen.
Menge: 50,000 m

**01.03.2 Pumpensumpf herst.,beseitigen Tiefe bis 1 m bis 1 m2**
Pumpensumpf
innerhalb von Baugruben
herstellen und beseitigen,
aus Betonbrunnenringen,
einschl. des erforderlichen Erdaushubs
und der
Wiederverfüllung,
Abteuftiefe bis 1 m,
lichter Sohlenquerschnitt bis 1 m2,
anfallenden Aushub
seitlich lagern.
Menge: 3,000 St

**01.03.3 Pumpe Elektromot. Pumpensumpf bis 10 m3/h Förderh.5-10 m**
Pumpe mit Elektromotor
ein- und ausbauen,
für Pumpensümpfe,
Fördermenge bis 10 m3/h,
geodätische Förderhöhe über 5 bis 10 m.
Menge: 3,000 St

**01.03.4 Abflussleitung nach Wahl AN DN 100-200 ein- u.ausbauen**
Abflussleitung zum Vorfluter
nach Wahl des AN,
über DN 100 bis 200,
ein- und ausbauen
einschl. aller Armaturen, Form- und
Passstücke,
mit Anschluss an
Wasserförderanlagen in Pumpensümpfen.
Ausführung nach Angabe des AG.
Menge: 100,000 m

**01.03.5 Vorhalten Pumpe 10 m3/h ,**
Vorhalten
der Pumpe mit Elektromotor,
Fördermenge in m3/h  10,
einschl. aller Armaturen, Form- und
Passstücke,
als Vorhaltedauer gilt die Zeit vom
vereinbarten
Betriebsbeginn bis zum letzten
Betriebstag.
Abrechnung nach Stück.
Menge: 2,000 St

*Hinweis*
Die Vergütung der Pumpenstunden wird nur
über Betriebsstundenzähler abgerechnet.

**01.03.6 Betrieb Pumpe bis 10 m3/h**
Betrieb
der Pumpe mit Elektromotor,
Fördermenge bis 10 m3/h,
Abrechnung nach Stück x Stunden.
Menge: 100,000 h

**01.03.7 Transportables 3-Kammer-Absetzbecken,**
Transportables 3-Kammer-Absetzbecken,
Inhalt ca. 12 m3, für Wasserhaltung
liefern und unterhalten.
Mit einzurechnen ist das erforderliche
Entleeren des Sandfanges, das Beseitigen
des anfallenden Materials sowie die
Ablaufleitung DN 200 mit erforderlichem
Rohrmaterial, bis zum Vorfluter, im
Mittel Länge ca. 50 m.
Das Umsetzen des Absetzbeckens wird
gesondert vergütet.
Menge: 2,000 St

**01.03.8 Umsetzen des Absetzbeckens**
Umsetzen des Absetzbeckens,
innerhalb der gesamten Baustelle in
erforderlichen Abständen. Mit einzurechnen ist das notwendige Entleeren des
Sandfanges und das Beseitigen des
anfallenden Materials sowie das Auf- und
Abbauen der erforderlichen Ableitung.
Menge: 2,000 St

**01.03.9 Absperrblasen setzen, DN 150-200**
Vorhalten, Ein- und Ausbau von pneumatischen
Absperrblasen
DN 150-200 in die Anschlussleitungen zur Sicherung der
Arbeiten gegen die durchfließende Wassermenge.
Verhinderung des Einschwemmens in die Rohrleitung,
Dimensionierung nach anfallender Wassermenge und zu
erwartender Regenfälle, Vorhaltung aller Geräte zum
Einbringen und Entfernen über die gesamte Bauzeit.
Menge: 5,000 St

**01.03.10 Absperrblasen setzen, DN 250-400**
Vorhalten, Ein- und Ausbau von pneumatischen
Absperrblasen
DN 250-400 zur Sicherung der Arbeiten gegen die
durchfließende Wassermenge.
Verhinderung des Einschwemmens in die Rohrleitung,
Dimensionierung nach anfallender Wassermenge und zu
erwartender Regenfälle, Vorhaltung aller Geräte zum
Einbringen und Entfernen über die gesamte Bauzeit.
Menge: 1,000 St

### Titel 02 Straßenbau Gewerbegebiet

#### Bereich 02.01 Oberboden

**02.01.1 Oberboden abtragen und fördern Abtr.über 10-30cm Oberb.Verw. AN Abrechnung Abtrag**
StL-Nr. 222906106002101
Oberboden ggf. einschließlich Vegetationsdecke
abtragen, laden und fördern. Beschreibung der
Homogenbereiche nach Unterlagen des AG.
Dicke des Abtrages über 10 bis 30 cm.
Oberboden der Verwertung nach Wahl des AN zuführen.
Abgerechnet wird nach Abtragsprofilen.
Menge: 200,000 m3

**02.01.2 Oberboden abtragen und lagern Abtr.über 10-30cm Oberb.i.förd.+lag**
StL-Nr. 222906101002200
Oberboden ggf. einschließlich Vegetationsdecke
abtragen und lagern, ggf.mit laden und fördern.
Oberboden in regelmäßig geformten Mieten locker
aufsetzen. Ansaat und Mähen einer Decksaat werden
gesondert vergütet. Beschreibung der Homogenbereiche
nach Unterlagen des AG. Abgerechnet wird nach
Abtragsprofilen.
Dicke des Abtrages über 10 bis 30 cm.
Oberboden laden, fördern und innerhalb der Baustelle
lagern.
Menge: 300,000 m3

**02.01.3 Gelagerten Oberboden AG andecken Gelände/Rekult. Andeck. ü.15-25cm Boden i. aufnehm.**
StL-Nr. 2229061160431
Gelagerten Oberboden des AG profilgerecht lösen,
laden, fördern und andecken. Homogenbereiche nach
Unterlagen des AG. Abgerechnet werden die angedeckten
Flächen.
Andeckung innerhalb der Baustelle zur
Geländeangleichung, Rekultivierung und dgl.
Dicke der Andeckung über 15 bis 25 cm.
Oberboden innerhalb der Baustelle aufnehmen.
Menge: 100,000 m3

**02.01.4 Oberboden einplanieren**
Oberboden innerhalb des Baugeländes gelagert,
nach Weisung des AG auf den Grundstücken verteilen und
maschinell einplanieren.
Menge: 200,000 m3

**02.01.5 Rasenansaat mit RSM herstellen Bösch., Trennstr. Feinplanum herst. Menge 20 g/m2 RSM 7.1.1**
StL-Nr. 221107202052410
Rasenansaat mit RSM herstellen. Saatgut ohne Entmischung ausbringen, einarbeiten und andrücken.
Fläche = Böschungen, Trennstreifen und Mulden.
Feinplanum herstellen.
Saatgutmenge = 20 g/m2.
Regelsaatgutmischung (RSM) 7.1.1 Landschaftsrasen -
Standard ohne Kräuter.
Menge: 1000,000 m2

#### Bereich 02.02 Erdbau

*Hinweis*
Abgerechnet wird die feste Masse aus Querprofilen.

**02.02.1 Boden bzw. Fels lösen und einbauen alle Abtr.-prf. alle A.-Profile m.Bodenverb.**
StL-Nr. 2229062010711
Boden bzw. Fels profilgerecht nach Unterlagen des AG
lösen, laden, fördern, ggf. profilgerecht einbauen und
verdichten. Beschreibung der Homogenbereiche nach
Unterlagen des AG.
Das Herstellen von Mulden und Gräben, sowie das
Herstellen von Ausrundungen an der Einschnittsoberkante oder am Dammfuß wird gesondert vergütet.
aus allen Abtragsprofilen ggf. einschließlich des
Fahrbahnbereichs. Das Herstellen des Planums wird ggf.
gesondert vergütet.
Boden / Fels lösen und nach Unterlagen des AG in allen
Auftragsprofilen einschließlich des Fahrbahnbereichs
einbauen und verdichten.
Das Herstellen des Planums wird gesondert vergütet.
Erforderlich werdende Verbesserung des Bodens
mit Verfahren nach Wahl des AN durchführen.
Ggf. erforderliche Materialien (z.B. Bindemittel,
Wasser) gehören zum Leistungsumfang.
Menge: 200,000 m3

**02.02.2 Boden bzw. Fels lösen und einbauen Fahrbahn**
StL-Nr. 2229062010190
Boden bzw. Fels profilgerecht nach Unterlagen des AG
lösen, laden, fördern, ggf. profilgerecht einbauen und
verdichten. Beschreibung der Homogenbereiche nach
Unterlagen des AG.
Das Herstellen von Mulden und Gräben, sowie das
Herstellen von Ausrundungen an der Einschnittsoberkante oder am Dammfuß wird gesondert vergütet.
aus dem Fahrbahnbereich.
Das Herstellen des Planums wird gesondert vergütet.
Boden / Fels lösen und 'zu einer Seitenablagerung
des AN transportieren.
Dort in Mieten bis 500 m3 größe
zur Haufwerksbeprobung einbauen.
Herstellen, vorhalten und Beseitigen
der Zwischenlagerfläche gehört zum
Leistungsumfang'
Menge: 600,000 m3

**02.02.3 Erstellung Deklarationsanalyse**
Erstellung einer Deklarationsanalyse nach
Verfüllleitfaden/"Eckpunktepapier" oder ErsatzbaustoffV
(2023) einschl. Probenahmen nach LAGA PN 98 zur
Feststellung der Zuordnungsklassen.
Verwertung des Aushubsmaterials in Abstimmung mit dem
AG.
Die Deklarationsanalyse ist durch ein anerkanntes
Institut zu
erstellen.
Menge: 3,000 St

**02.02.4 Zwischengel. Boden / Fels entsorgen Z 1.1 entsorg.AN**
StL-Nr. 22290621620
Zwischengelagerten Boden / Fels mit umweltrelevanten
Inhaltsstoffen von Bereitstellungsfläche nach
Unterlagen des AG lösen, laden, fördern und entsorgen.
Die Entsorgung ist nachzuweisen.
Abgerechnet wird die lose Menge des zwischengelagerten
Materials.
Zuordnungswert Z 1.1, Material in das Eigentum des AN
übernehmen und einer Entsorgung nach Wahl des AN
zuführen.
Menge: 720,000 m3

**02.02.5 Geotextil als Trennschicht verlegen Nutz.Dauer>25Jahr pH 4-9 GRK 4 verlegen quer Abr. Abwicklung**
StL-Nr. 22410640321010102
Geotextil als Trenn- und Filterschicht verlegen. Trennschicht nach Unterlagen des AG. Überlappung mindestens
0,50 m. Überschüttung wird gesondert vergütet.
Erforderliche Nutzungsdauer über 25 Jahre.
pH-Wert des Umgebungsmilieus 4 bis 9.
Geotextilrobustheitsklasse 4.
Verlegen quer zur Straßenachse.
Abrechnung nach abgewickelter, überdeckter Fläche
ohne Überlappung.
Menge: 2150,000 m2

**02.02.6 Baustoff liefern und einbauen grobkörnigerBoden Auftragsbereich Auf-/Abtrag**
StL-Nr. 221106242401002
Geeigneten Baustoff liefern, profilgerecht einbauen und
verdichten.
Baustoff = grobkörniger Boden.
Einbaustelle = Auftragsbereich nach Unterlagen des AG.
Abgerechnet wird nach Auftragsprofilen, abzüglich innerhalb der Baustelle gewonnener, eingebauter und nach
Abtragsprofilen ermittelter Mengen.
Menge: 200,000 m3

**02.02.7 Planum herstellen Ev2 = 45 MPa**
StL-Nr. 22110624901
Planum herstellen nach Unterlagen des AG.
Verformungsmodul Ev2 = 45 MPa.
Menge: 2150,000 m2

**02.02.8 Kontrollprüfung Unterbau/Planum Verformungsmodul dynamischer Lastplattendruckversuch**
STLB-Bau 2025-10 080
Kontrollprüfung ZTV SoB-StB auf besondere Anordnung des
AG, für Unterbau/Planum, Prüfung für Verformungsmodul,
mit
dynamischem Lastplattendruckversuch TP BF-StB.
Menge: 5,000 St

**02.02.9 Kontrollprüfung Unterbau/Planum Verformungsmodul statischer Lastplattendruckversuch**
STLB-Bau 2025-10 080
Kontrollprüfung ZTV SoB-StB auf besondere Anordnung des
AG, für Unterbau/Planum, Prüfung für Verformungsmodul,
mit
statischem Lastplattendruckversuch DIN 18134.
Menge: 5,000 St

#### Bereich 02.03 Leitungsgräben

**02.03.1 Leitungsgraben herstellen, T bis 1,75 m, Homogenbereich B1-2**
Leitungsgraben einschliesslich Verbau, für
Rohrleitungen, Sickereinrichtungen und
Tiefenentwässerungen herstellen.
Die Abrechnung des Leitungsgrabenaushubes erfolgt
für senkrecht begrenzte Grabenabschnitte als verbauter
Graben mit einer Grabentiefe von 0 bis 1,75 m.

Boden lösen, separieren, und seitl. lagern.
Aufbereiten des Aushubs und dessen Wiedereinbau,
Laden und Transport des verdrängten bzw.
unbrauchbaren Bodens zur Bereitstellungsfläche sowie
Aufsetzen in Haufwerken zur Beprobung wird gesondert
vergütet.

Für die Abrechnungsbreiten gilt:

bei Rohrleitungen: DN + 0,80 m
bei Sickersträngen mit Rohrleitung: DN + 0,20 m,
bei ummantelten Rohren: Baukörperbreite + 1,00 m,

Bei Sickereinrichtungen ohne Leitung und bei
Tiefenentwässerungen gilt die angeordnete Breite.

Die Abrechnungsbreiten und -tiefen gelten auch im
Bereich
der Arbeitsräume für Rohrverbindungen und Kabelmuffen,
darüber hinausgehender Aushub gehört zum
Leistungsumfang.

Homogenbereich B1-2
Beschreibung des Homogenbereichs nach Unterlagen
des AG.
Menge: 80,000 m3

**02.03.2 Leitungsgraben Kabel/Leerrohre herstellen, T bis 1,00 m, Homogenbereich B1-2**
Leitungsgraben für Strom-, Fernmelde- und
Straßenbeleuchtungskabel, sowie Leerrohre herstellen.
Die Abrechnung des Leitungsgrabenaushubes erfolgt für
senkrecht begrenzte Grabenabschnitte mit einer
Grabentiefe von 0 bis 1,00 m.

Boden lösen, separieren, und seitl. lagern.
Aufbereiten des Aushubs und dessen Wiedereinbau,
Laden und Transport des verdrängten bzw.
unbrauchbaren Bodens zur Bereitstellungsfläche sowie
Aufsetzen in Haufwerken zur Beprobung wird gesondert
vergütet.

Für die Abrechnungsbreiten gilt:

Bei Kabel:
ein oder zwei Kabel = 40 cm
bei jedem weiteren Kabel + 10 cm Zuschlag

Bei Kabelleerohren: DN + 40 cm
bei jedem weiteren Leerrohr DN + 5 cm
bei jedem weiteren Kabel + 10 cm Zuschlag

Die Abrechnungsbreiten und -tiefen gelten auch im
Bereich
der Arbeitsräume für Rohrverbindungen und Kabelmuffen,
darüber hinausgehender Aushub gehört zum
Leistungsumfang.

Homogenbereich B1-2
Beschreibung des Homogenbereichs nach Unterlagen
des AG.
Menge: 40,000 m3

**02.03.3 Baugrube herstellen**
Baugrube für kleinere Bauteile, wie Mauern, Sockel,
Treppen, Schächte und dgl. herstellen.
Boden lösen und laden.
Bauteil(e) Lichtmastfundamente u. dgl.
Boden des/der Homogenbereiches/e  B 2
Beschreibung des Homogenbereichs nach Unterlagen
des AG.
Tiefe bis 1,25 m,
Aushub in offener Baugrube.
Boden lösen, separieren, und seitl. lagern.
Aufbereiten des Aushubs und dessen Wiedereinbau,
Laden und Transport des verdrängten bzw.
unbrauchbaren Bodens zur Bereitstellungsfläche sowie
Aufsetzen in Haufwerken zur Beprobung wird gesondert
vergütet.
Menge: 12,000 m3

**02.03.4 Haufwerk vor Durchnässung schützen**
Gelagertes Haufwerk für Wiedereinbau vor Durchnässung
mittels Folien schützen
Menge: 1,000 psch

**02.03.5 Leitungsgraben verfüllen Boden verbessern mechanisch**
Leitungsgrabenverfüllung mit aufbereitetem Boden des AG
herstellen.
Seitl. gelagerter Boden ist zu laden, zum Mischplatz
des AN
außerhalb des Leitungsgrabenbereichs zu transportieren
und
mittels Sieblöffel durch Aussondern von Blöcken > 300
mm
und homogenisieren des Aushubmaterials gemäß dem
maßgebenden Größtkorn aufzubereiten. Unbrauchbares
Gestein ist auszusondern und seitlich zu lagern.
Bodenbeschaffenheit gemäß beiliegendem Bodengutachten.
Aufbereiteten Boden zur Einbaustelle transportieren,
lagenweise im Leitungsgrabenbereich wieder einbauen und
verdichten.
Schichtdicke max. 30 cm
Verdichtungsgrad DPR in % 98
Menge: 20,000 m3

**02.03.6 Leitungsgraben verfüllen Boden verbessern hydraulisch**
Rohrgrabenverfüllung mit aufbereitetem Boden des AG
herstellen.
Seitl. gelagerter Boden ist zu laden, zum Mischplatz
des AN
außerhalb des Leitungsgrabenbereichs zu transportieren
und
mit hydraulischem Bindemittel (Kalk-Zement-Gemisch)
mittels Bodenfräse, Bindemittelstreuer oder
Sieb-Mischlöffel
zu vermischen. Wegen der angrenzenden Wohnbebauung
dürfen nur staubarme Gerätschaften zum Einsatz kommen.
Das Liefern von Verbesserungs- und Verfestigungsstoff
wird
gesondert vergütet.
Bodenbeschaffenheit gemäß beiliegendem Bodengutachten.
Aufbereiteten Boden zur Einbaustelle transportieren,
lagenweise im Leitungsgrabenbereich wieder einbauen und
verdichten.
Schichtdicke max. 30 cm
Verdichtungsgrad DPR in % 98
Menge: 20,000 m3

**02.03.7 Baugrube verfüllen Boden verbessern mechanisch**
Baugrubenverfüllung mit aufbereitetem Boden des AG
herstellen.
Seitl. gelagerter Boden ist zu laden, zum Mischplatz
des AN
außerhalb des Baugrubenbereichs zu transportieren und
mittels Sieblöffel durch Aussondern von Blöcken > 300
mm
und homogenisieren des Aushubmaterials gemäß dem
maßgebenden Größtkorn aufzubereiten. Unbrauchbares
Gestein ist auszusondern und seitlich zu lagern.
Bodenbeschaffenheit gemäß beiliegendem Bodengutachten.
Aufbereiteten Boden zur Einbaustelle transportieren,
lagenweise im Baugrubenbereich wieder einbauen und
verdichten.
Schichtdicke max. 30 cm
Verdichtungsgrad DPR in % 98
Menge: 5,000 m3

**02.03.8 Baugrube verfüllen Boden verbessern hydraulisch**
Baugrubenverfüllung mit aufbereitetem Boden des AG
herstellen.
Seitl. gelagerter Boden ist zu laden, zum Mischplatz
des AN
außerhalb des Baugrubenbereichs zu transportieren und
mit
hydraulischem Bindemittel (Kalk-Zement-Gemisch) mittels
Bodenfräse, Bindemittelstreuer oder Sieb-Mischlöffel zu
vermischen. Wegen der angrenzenden Wohnbebauung dürfen
nur staubarme Gerätschaften zum Einsatz kommen.
Das Liefern von Verbesserungs- und Verfestigungsstoff
wird
gesondert vergütet.
Bodenbeschaffenheit gemäß beiliegendem Bodengutachten.
Aufbereiteten Boden zur Einbaustelle transportieren,
lagenweise im Baugrubenbereich wieder einbauen und
verdichten.
Schichtdicke max. 30 cm
Verdichtungsgrad DPR in % 98
Menge: 5,000 m3

**02.03.9 Bindemittel für Bodenverbesserung oder Bodenverfestigung**
Bindemittel für Bodenverbesserung oder
Bodenverfestigung
liefern und anstreuen.
Bindemittel Kalk-Zement-Gemisch 50% / 50%
Menge: 1,000 t

**02.03.10 Bodenprobe zur Eignungsprüfung**
Eignungsprüfung durch Fachlabor
für Bodenverbesserung mit Bindemitteln
Bodenprobe muss dem Labor ausgehändigt werden,
die Kosten für Entnahme, Transport, Behälter usw.
sind einzurechnen.
Die Auswahl des Labors erfolgt durch den AG.
Menge: 1,000 St

**02.03.11 Liefern Böden der Verdichtungsklasse V 1 mit einem Größtkorn von 63 mm**
Liefern von Stoffen,
zur Leitungsgrabenverfüllung einbauen und verdichten,
Baustoff Böden der Verdichtungsklasse V 1 mit einem
Größtkorn von 63 mm, gebrochenes Korn
Feinkornanteil mind. 15 %
Mengenermittlung nach Aufmaß in
eingebautem Zustand.
Menge: 10,000 m3

**02.03.12 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z1.1
Menge: 50,000 m3

**02.03.13 Belast. Boden Z1.1 entsorgen**
Belast. Boden von Bereitstellungsfläche des AG laden,
fördern
und entsorgen.
Abgerechnet wird nach fester Masse der Aushubpositionen
Schadstoffbelastung Z 1.1
Boden in das Eigentum des AN übernehmen und einer
Entsorgung
nach Wahl des AN zuführen, inkl. Frachtkosten und ggf.
Entsorgungskosten/Deponiekosten.
Der Nachweis der sachgerechten Entsorgung ist durch
Lieferscheine der Entsorgungsstelle zu erbringen.
Menge: 50,000 m3

**02.03.14 Liefern Kabelsand 0/2**
Liefern von Stoffen,
zur auflagerung und Überdeckung von Kabeln
einbauen und verdichten
Kabelsand 0/2,
Mengenermittlung nach Aufmaß in
eingebautem Zustand.
Menge: 40,000 m3

**02.03.15 Warneinr. Kabel herstellen**
Warneinrichtung für erdverlegte Kabel aus Trassenband herstellen.
Trassenband liefern, DIN EN 12613,
Trassenband auf Leitungszonenverfüllung auslegen.
Menge: 300,000 m

**02.03.16 Lichtmastfundamente aus Betonrohr**
Lichtmastfundamente aus Betonrohr, einschließl.
Öffnung für Kabeleinführung
DN 300, Tiefe 1,00 m,
Verfüllen der Rohre mit Splitt, nach dem versetzen der
Lampen.
Weitere Aufwendungen z.B. für das Einführen von
Leerrohren,
Beleuchtungskabeln etc.wird nicht gesondert vergütet.
Menge: 8,000 St

**02.03.17 Fundamentbeton unbew.herstellen**
Beton unbewehrt für Fundamente, Sockel und dgl.
nach Zeichnung herstellen.
Ggf. erforderliche Anschlussbewehrung wird gesondert
vergütet.
Bauteil(e) diverse Verwendungszwecke
Betongüte C 16/20, XC1
Herstellung mit Schalung nach Wahl des AN.
Beton ohne besondere Eigenschaften.
Menge: 2,000 m3

#### Bereich 02.04 Entwässerungs-, Versorgungsleitungen

**02.04.1 Sickerstrang herstellen im Straßenkörp. B ü. 0,30-0,40 m Sohle=Boden AN Naturgest. 0/32**
StL-Nr. 222110223129150
Sickerstrang durch Einfüllen und Verdichten von Filtermaterial in vorhandenen Graben herstellen. Sickerrohrleitungen werden gesondert vergütet.
Graben im Bereich des Straßenkörpers.
Grabenbreite über 0,30 bis 0,40 m.
Grabentiefe '0,30 m'
Sohle mit bindigem, steinfreiem Boden des AN, 20 cm
dick, abdichten.
Filter aus gebrochenem Naturgestein 0/32.
Menge: 250,000 m

**02.04.2 Sickerrohrleitung verlegen in Sickerstrang Rohr DN 100 Teilsickerrohr PE-HD-Rohr,Typ R2 Sohle=Boden aufn. Tiefe bis 1,25 m**
StL-Nr. 222110228312121
Sickerrohrleitung in Sickeranlage verlegen. Schachtanschluss wird gesondert vergütet.
Einbau in Sickerstrang.
Rohr DN/ID 100.
Teilsickerrohr (LP).
Rohr aus PE-HD Typ R 2 (innen glatt, außen gewellt).
Sickerraumsohle mit bindigem, steinfreiem Boden abdichten. Gelagerten Boden innerhalb der Baustelle aufnehmen.
Fließsohlentiefe bis 1,25 m.
Menge: 250,000 m

*Hinweis*
In den nachfolgenden Positionen für Rohrleitungen sind
das
Rohrauflager nach DIN EN 1610, Seitenverfüllung sowie
die
Rohrüberdeckung von 30 cm über Rohrscheitel
einzurechnen.
Die Stärke des Rohrauflagers und die Qualität des
Bettungsmaterials ist in den jeweiligen Positionen
beschrieben. Die Seitenverfüllung und Rohrüberdeckung
ist in
der gleichen Qualität wie das Bettungsmaterial
auszuführen.

**02.04.3 Abwasserkanal PP homogen Regenwasser Steckverbindung OD DN160 SN16 L 3m Bettung Typ1 Bettungs-D 15cm Kies-Sand ob.Schicht Kies-Sand**
STLB-Bau 2025-10 009
Abwasserkanal aus PP (Polypropylen)-Rohren DIN EN
1852-1,
homogenes Vollwandrohr, für Regenwasser, mit
Steckverbindung, Rohrende mit Muffe, DN/OD 160,
Nenn-Ringsteifigkeit SN 16 DIN EN ISO 9969, Baulänge 3
m,
einschl. Bettung Typ 1, Dicke der unteren
Bettungsschicht
mind. 15 cm, aus Kies-Sand-Gemisch, obere
Bettungsschicht
aus Kies-Sand-Gemisch.
Menge: 35,000 m

**02.04.4 Bogen PP Abwasserkanal Steckverbindung OD DN160 SN16**
STLB-Bau 2025-10 009
Bogen, Formstück aus PP (Polypropylen), für
Abwasserkanal,
für Schmutzwasser, Steckverbindung, DN/OD 160,
Nenn-Ringsteifigkeit SN 16 DIN EN ISO 9969.
Menge: 20,000 St

**02.04.5 Abwasserkanal Stahlbeton Typ2 K-GM DN400 L 3m XA2 Graben verbaut Bettung Typ1 Bettungs-D 15cm Kies-Sand ob.Schicht Kies-Sand**
STLB-Bau 2025-10 009
Abwasserkanal aus Stahlbetonrohren DIN EN 1916 und DIN
V
1201, nach FBS-Qualitätsrichtlinie, Typ 2,
Kreisquerschnitt
ohne Fuß mit Glockenmuffe, DN 400, Baulänge 3 m,
Expositionsklasse XA2 (Betonkorrosion durch chemisch
mäßig
angreifende Umgebung und Wasserbauwerke),
Rohrverbindung als Kompressionsdichtung aus Elastomeren
mit dichter Struktur DIN EN 681-1 und DIN 4060, mit
werkseitig fest in der Muffe eingebauter
Gleitringdichtung,
Verlegung DIN EN 1610 in vorh. verbautem Graben,
einschl.
Bettung Typ 1, Dicke der unteren Bettungsschicht mind.
15
cm, aus Kies-Sand-Gemisch, obere Bettungsschicht aus
Kies-Sand-Gemisch, Ausführung nach FBS-Richtlinien.
Menge: 45,000 m

**02.04.6 Stahlbetonböschungsstück XA2 DN400 Neigung 1:1,5**
STLB-Bau 2025-10 009
Böschungsstück aus Stahlbeton, nach
FBS-Qualitätsrichtlinie,
Expositionsklasse XA2 (Betonkorrosion durch chemisch
mäßig
angreifende Umgebung und Wasserbauwerke),
Kreisquerschnitt, DN 400, Neigungsverhältnis 1:1,5.
Menge: 4,000 St

**02.04.7 Straßenablauf einbauen Boden Form 1a Schaftkonus 11 2xZwTeil 6a Aufl-Ring 10b Aufl. C 8/10,10cm**
StL-Nr. 224110515143201
Straßenablauf aus Betonfertigteilen einbauen. Fugen mit
Mörtel M20 dichten und glattstreichen. Aufsatz und Erdarbeiten werden gesondert vergütet.
Boden Form 1a, Abfluss im Boden.
Schaftkonus Form 11 (295 mm hoch).
Zwei Zwischenteile Form 6a (je 295 mm hoch).
Auflagering Form 10b (für rechteckige Aufsätze).
Auflager aus Beton C 8/10, 10 cm dick, herstellen.
Menge: 8,000 St

**02.04.8 Aufsatz f. Straßenablauf aufsetzen 300x500, D,34,5mm dämpf.Einlage Zinkeimer D 1 Höhe Zug um Zug WW-Mörtel**
StL-Nr. 22411052303001622
Aufsatz für Straßenablauf aufsetzen.
Klasse D 400, 300x500, mit Schlitzweite 34,5 mm.
Dämpfende Einlage.
Verzinkter Eimer, Form D 1.
Aufsatz zunächst provisorisch auflegen und entsprechend
Bauablauf Zug um Zug bis auf planmäßige Höhe setzen.
Fuge zwischen Fertigteilen mit Mörtel WW-
Schachtkopfmörtel nach DIN 19573 herstellen, Fugen
glattstreichen.
Menge: 8,000 St

**02.04.9 Zuschlag fürs Herstellen der Anschlüsse**
Zuschlag fürs Herstellen der Anschlüsse
der Sickerleitung DN 100-150 an die Straßenabläufe
im Bodenteil der Straßenabläufe.
Menge: 8,000 St

**02.04.10 Kabelschutzrohr liefern/einbauen KSR endlos d110 SDR 17,6 PE-HD-Rohr innen glatt schwarz in Graben druckdicht 0,5bar**
StL-Nr. 22113413342111110
Kabelschutzrohr einschließlich der Rohrverbindung liefern und einbauen. Rohröffnungen dicht verschließen.
Erdarbeiten und der Aufbruch von Straßenbefestigungen
werden gesondert vergütet.
Kabelschutzrohr endlos d110.
SDR = 17,6.
Rohr aus PE-HD.
Innenwand = glatt.
Farbkennzeichnung = schwarz.
Kabelschutzrohr in Graben verlegen.
Rohrverbinder = druckdicht 0,5 bar.
Menge: 100,000 m

#### Bereich 02.05 Ungebundene Schichten des Oberbaus

**02.05.1 Frostschutzschicht herstellen Bk100 b.1,0 o.F. URM n. Unterl. AG Quers. Unterl. AG Abrechng. Auftrag**
StL-Nr. 22211220920991911
Frostschutzschicht herstellen. Erschwernisse durch
Einbauten, Schächte und Straßenabläufe werden gesondert vergütet.
In Verkehrsflächen der Belastungsklassen Bk100 bis
Bk1,0, ohne Fertiger bei schwieriger Profilgestaltung oder bei zahlreichen Einbauten.
Baustoffgemisch 'Baustoffgemisch aus gebrochenem
Material,
Größtkorn 56 mm'
Umweltrelevante Merkmale des Baustoffgemisches nach
Unterlagen des AG.
Verdichtungsgrad/Verformungsmodul 'Ev,2 > 120 MPa
Verhältniswert EV2/EV1 max. 2,2'
Einbaudicke nach Unterlagen des AG.
Abgerechnet wird nach Auftragsprofilen.
Menge: 950,000 m3

**02.05.2 Erschwernis durch Einbauten b.Herst. ToB Schächte**
StL-Nr. 22211290752
Erschwernis durch Einbauten.
Beim Herstellen von Tragschichten ohne Bindemittel.
Einbauten = Schächte.
Menge: 14,000 St

**02.05.3 Erschwernis durch Einbauten b.Herst. ToB Hydranten+Schiebk**
StL-Nr. 22211290751
Erschwernis durch Einbauten.
Beim Herstellen von Tragschichten ohne Bindemittel.
Einbauten = Hydranten und Schieberkappen.
Menge: 8,000 St

**02.05.4 Erschwernis durch Einbauten b.Herst. ToB**
StL-Nr. 22211290759
Erschwernis durch Einbauten.
Beim Herstellen von Tragschichten ohne Bindemittel.
Einbauten 'Straßenbeleuchtung, Verkehrsschilder u.dgl.'
Menge: 8,000 St

**02.05.5 Bankett profilgerecht herstellen Neben Fahrbahn Baustoff. C 90/3 Breite 0,50 m Einbaudicke 15 cm 12 tief+ 6 hoch 3cm tiefer EV2 mind. 100MPa**
StL-Nr. 22211270611411101
Bankett gemäß ZTV E-StB profilgerecht herstellen. Er-
schwernisse durch Einbauten, Schächte und Straßenabläufe werden gesondert vergütet.
Neben Verkehrsfläche Fahrbahn.
Baustoffgemisch, Kategorie C 90/3, Größtkorn
von 32 mm. Der Feinkornanteil muss im eingebauten Zu-
Stand 8 M.-v.H. bis 12 M.-v.H. betragen.
Breite = 0,50 m.
Einbaudicke = 15 cm.
Querneigung 12 v.H. am tiefliegenden und 6 v.H. am
hochliegenden Fahrbahnrand.
Einbau 3 cm tiefer als Fahrbahnrand.
Verformungsmodul EV2 auf der Oberfläche mindestens
100 MPa.
Menge: 480,000 m

**02.05.6 Kontrollprüfung Tragschicht Verformungsmodul dynamischer Lastplattendruckversuch**
STLB-Bau 2025-10 080
Kontrollprüfung ZTV SoB-StB auf besondere Anordnung des
AG, für Tragschicht ohne Bindemittel, Prüfung für
Verformungsmodul, mit dynamischem
Lastplattendruckversuch TP BF-StB.
Menge: 5,000 St

**02.05.7 Kontrollprüfung Tragschicht Verformungsmodul statischer Lastplattendruckversuch**
STLB-Bau 2025-10 080
Kontrollprüfung ZTV SoB-StB auf besondere Anordnung des
AG, für Tragschicht ohne Bindemittel, Prüfung für
Verformungsmodul, mit statischem
Lastplattendruckversuch
DIN 18134.
Menge: 5,000 St

#### Bereich 02.06 Asphaltschichten

**02.06.1 Asphaltbefestigung trennen Anbauber. längs schneiden Dicke ü. 12-18 cm**
StL-Nr. 2231130381104
Asphaltbefestigung geradlinig trennen.
im Anbaubereich längs zur Fahrbahnachse
Trennen durch Schneiden.
Dicke der Asphaltbefestigung über 12 bis 18 cm.
Menge: 50,000 m

**02.06.2 Asphalttragsch. aus AC 32 T N herst Bk1,8-Bk0,3 Menge 385 kg/m2 Bitumen 70/100**
Asphalttragschicht aus Asphalttragschichtmischgut
AC 32 T N herstellen. Anlieferung des Asphaltmischguts
in thermoisolierten Transportbehältern.
In Verkehrsflächen der Belastungsklassen Bk1,8 bis
Bk0,3.
Einbaumenge = 370 kg/m2.
Bindemittel = 70/100.
Einbau zweilagig.
Menge: 1415,000 m2

**02.06.3 Unterlage reinigen Asphaltbefestig. selb.aufn.Kehrm.**
StL-Nr. 2221130581001
Unterlage reinigen. Anfallendes Kehrgut nach Wahl des
AN verwerten.
Unterlage = Asphaltbefestigung.
Selbstaufnehmende Kehrmaschine.
Menge: 2830,000 m2

**02.06.4 Bitumenemulsion aufsprühen Bk1,8-Bk0,3 Asphalt frisch C40B5-S Menge 300 g/m2 vor A.deckschicht**
StL-Nr. 222113063210233
Bitumenemulsion zur Herstellung des Schichtenverbundes
aufsprühen.
Auf Verkehrsflächen der Belastungsklassen Bk1,8 bis
Bk0,3.
Unterlage = Asphaltbefestigung, frisch.
Bindemittel = C40B5-S.
Bindemittelmenge = 300 g/m2.
Vor Einbau Asphaltdeckschicht.
Menge: 2830,000 m2

**02.06.5 Asphaltdecksch. aus AC 11 D N herst Bk1,8-Bk0,3 Menge 100 kg/m2 Bitumen 50/70**
StL-Nr. 22211333814100000
Asphaltdeckschicht aus Asphaltbeton für Asphaltdeckschichten AC 11 D N herstellen. Anlieferung des
Asphaltmischguts in thermoisolierten
Transportbehältern.
In Verkehrsflächen der Belastungsklassen Bk1,8 bis
Bk0,3.
Einbaumenge = 100 kg/m2.
Bindemittel = 50/70.
Menge: 1415,000 m2

**02.06.6 Abstumpfungsmaßnahme durchführen LFK 1/3 Menge 1 kg/m2 maschinell**
StL-Nr. 2221139521011
Abstumpfungsmaßnahme zur Erhöhung der Anfangsgriffigkeit durch gleichmäßiges Aufbringen und Einwalzen von
Abstreukörnung durchführen. Nicht gebundene Abstreukörnung aufnehmen und nach Wahl des AN verwerten.
Abstreukörnung = Lieferkörnung 1/3.
Abstreumenge = 1 kg/m2.
Maschinell abstreuen.
Menge: 1415,000 m2

**02.06.7 Verkehrsfläche kehren Walzasphalt VSM durchführen**
StL-Nr. 22211397721
Verkehrsfläche mit einer selbstaufnehmenden Kehrmaschine nach Verkehrsfreigabe unverzüglich nach Aufforderung
durch den AG kehren. Kehrgut aufnehmen und nach Wahl
des AN verwerten.
Verkehrsfläche = Fahrbahndeckschicht aus Walzasphalt.
Erforderliche Verkehrssicherungsmaßnahmen durchführen.
Menge: 1415,000 m2

**02.06.8 Erschwernis infolge Einbauten Erschwer. gesamt Asphaltbefestig. Schächte**
StL-Nr. 2221130781502
Erschwernis infolge Einbauten, Schächten und Straßenabläufen.
Erschwernis beim Fräsen, Aufnehmen, Aufsprühen von Bi-
tumenemulsionen sowie Herstellen von Asphaltschichten.
Asphaltbefestigung.
Schächte.
Menge: 14,000 St

**02.06.9 Erschwernis infolge Einbauten Erschwer. gesamt Asphaltbefestig. Hydranten+Schieb**
StL-Nr. 2221130781501
Erschwernis infolge Einbauten, Schächten und Straßenabläufen.
Erschwernis beim Fräsen, Aufnehmen, Aufsprühen von Bi-
tumenemulsionen sowie Herstellen von Asphaltschichten.
Asphaltbefestigung.
Hydranten und Schieberkappen.
Menge: 8,000 St

**02.06.10 Erschwernis infolge Einbauten Erschwer. gesamt Asphaltbefestig. Straßenbeleuchtung, Verkehsschilder u. dgl.**
StL-Nr. 2221130781599
Erschwernis infolge Einbauten, Schächten und Straßenabläufen.
Erschwernis beim Fräsen, Aufnehmen, Aufsprühen von Bi-
tumenemulsionen sowie Herstellen von Asphaltschichten.
Asphaltbefestigung.
Einbauten 'Straßenbeleuchtung, Verkehrsschilder u.dgl.'
Menge: 8,000 St

**02.06.11 Erschwernis infolge Einfassungen Erschwer. gesamt Asphaltbefestig.**
StL-Nr. 2221130831500
Erschwernis infolge Einfassungen, Borden und Fahrbahnübergängen.
Erschwernis beim Fräsen oder Aufnehmen, Aufsprühen von
Bitumenemulsionen sowie Herstellen von Asphaltschichten.
Asphaltbefestigung.
Menge: 480,000 m

#### Bereich 02.07 Pflaster, Rinnen, Borde

**02.07.1 Rinne mit Pflast. aus Nst. herst. Bordrinne St. 160/160/160 Granit 2-zeilig Fundamentbet. XF2 Fuge Typ A**
StL-Nr. 22111542612122100
Rinne mit Pflastersteinen aus Naturstein herstellen.
Mehrzeilige Rinne ist mit beidseitigen Schnurkanten
herzustellen.
Bordrinne.
Format für Rastermaß des Pflastersteins = 160/160/160
mm.
Pflasterstein aus Granit.
Breite 2-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 235,000 m

**02.07.2 Bordstein aus Naturstein setzen NBSt. B 6-140 Granit Fuge Typ A gerader Stein bis 10 cm unt.OK F-beton 12 MPa**
StL-Nr. 22111531606111101
Bordstein aus Naturstein mit gleichmäßiger Färbung setzen. Breite der Rückenstütze mind. 15 cm.
Bordsteinformat = B 6 - 140.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 510,000 m

**02.07.3 Zulage Granitbord Form B - Bogensteine**
Zulage zu Granithochbord Form B herstellen
Kurven-Stein für Innenbogen und Außenbogen
R = m '8,0 bis 10,0'
Menge: 65,000 m

**02.07.4 Bordstein trennen NBSt. 15/30-15/25 BSt. trennen**
StL-Nr. 2211153266001
Bordstein auf Passmaß trennen.
Bordstein aus Naturstein ca. 15/30 bis 15/25 cm.
Bordstein quer trennen.
Menge: 20,000 St

**02.07.5 Bewegungsf. in Str. u. Ri. herst. Fuge in Rinnen Breite ü. 20-30cm verf. Pflasterfm.**
StL-Nr. 2211155112201
Bewegungsfuge in Streifen und Rinnen herstellen. Fugenbreite 8 mm bis 15 mm.
Fuge in Rinne.
Streifen-/Rinnenbreite über 20 bis 30 cm.
Verfüllen mit Pflasterfugenmasse. Unterfüllung mit Band
aus PU-Kautschuk mit Shore A-Härte (ShA) 50 +/-10, nach
DIN ISO 7619-1:2012-02.
Menge: 25,000 St

**02.07.6 Bewegungsfuge in Borden herstellen Fugenl. b. 30 cm verf. Pflasterfm.**
StL-Nr. 22111551611
Bewegungsfuge in einer Dicke von 8 mm bis 15mm in Borden herstellen.
Fugenlänge bis 30 cm.
Verfüllen mit Pflasterfugenmasse. Unterfüllung mit Band
aus PU-Kautschuk mit Shore A-Härte (ShA) 50 +/-10, nach
DIN ISO 7619-1:2012-02.
Menge: 55,000 St

**02.07.7 Böschungs- und Sohlpflaster**
Böschungs- und Sohlpflaster
Liefern und verlegen von Granitpflaster
Kantenlänge 15 - 25 cm
auf mind. 20 cm Unterbeton
Fundamentbeton C 25/30
Ausbreitmaßklasse F1
Fugen mit Fertigzementmörtel
Druckfestigkeit fck, cube des Mörtels
min. 50N/mm²
Zement Art CEM I, max w/z 0,50
frost- und tausalzbeständig
Ausbreitmaßklasse F6
geneigte und ebene Flächen

Einbaubereich Kleinflächen
Böschungsein und -ausläufe
Menge: 20,000 m2

### Titel 03 Straßenbau - Ableitung

#### Bereich 03.01 Schichten ohne Bindemittel

**03.01.1 Bankett abtragen Breite bis 0,50 m Dicke 10-15 cm Mit Veg.decke zw.-lagern**
StL-Nr. 222112044110201
Bankett abtragen ggf. einschließlich Vegetationsdecke.
Erschwernisse durch Einbauten werden gesondert
vergütet.
Breite bis 0,50 m.
Dicke über 10 bis 15 cm.
Ausbauen mit Vegetationsdecke.
Ausbaustoffe innerhalb der Baustelle fördern und nach
Unterlagen des AG zwischenlagern.
Menge: 20,000 m3

**03.01.2 Erschwernis durch Einbauten b.Schälen Bankett Leitpfosten**
StL-Nr. 22211290739
Erschwernis durch Einbauten.
Beim Schälen von Banketten.
Einbauten 'Leitpfosten'
Menge: 10,000 St

**03.01.3 Erschwernis durch Einbauten b.Schälen Bankett Hydranten+Schiebk**
StL-Nr. 22211290731
Erschwernis durch Einbauten.
Beim Schälen von Banketten.
Einbauten = Hydranten und Schieberkappen.
Menge: 6,000 St

**03.01.4 Unterlage profilieren SfM EV2 mind.100 Unebenh. max.2 cm**
StL-Nr. 2221120192301
Unterlage für Schicht ohne Bindemittel auf Sollhöhe
nach Unterlagen des AG profilieren und verdichten.
Liefern von Baustoff bzw. Entfernen von überschüssigem Baustoff wird gesondert vergütet. Erschwernisse
durch Einbauten werden gesondert vergütet.
Unterlage = Schicht aus frostunempfindlichem Baustoff
oder Baustoffgemisch.
Verformungsmodul der profilierten Unterlage mindestens 100 MPa.
Unebenheit innerhalb einer 4,00 m langen Messstrecke
höchstens 2 cm in Längs- und Querrichtung.
Menge: 2470,000 m2

**03.01.5 Baustoff f. Profilausgleich liefern Baustoffgemisch gebrochen 32 mm**
StL-Nr. 22211203099
Baustoff für Profilausgleich liefern.
Baustoff 'Baustoffgemisch aus gebrochenem Material,
Größtkorn 32 mm
'
Menge: 10,000 t

**03.01.6 Erschwernis durch Einbauten b.Profilieren Schächte**
StL-Nr. 22211290712
Erschwernis durch Einbauten.
Beim Profilieren der Unterlage.
Einbauten = Schächte.
Menge: 33,000 St

**03.01.7 Bankett profilgerecht herstellen Neben Fahrbahn Baustoff. C 90/3 Breite 0,50 m Einbaudicke 15 cm 12 tief+ 6 hoch 3cm tiefer EV2 mind. 100MPa**
StL-Nr. 22211270611411101
Bankett gemäß ZTV E-StB profilgerecht herstellen. Er-
schwernisse durch Einbauten, Schächte und Straßenabläufe werden gesondert vergütet.
Neben Verkehrsfläche Fahrbahn.
Baustoffgemisch, Kategorie C 90/3, Größtkorn
von 32 mm. Der Feinkornanteil muss im eingebauten Zu-
Stand 8 M.-v.H. bis 12 M.-v.H. betragen.
Breite = 0,50 m.
Einbaudicke = 15 cm.
Querneigung 12 v.H. am tiefliegenden und 6 v.H. am
hochliegenden Fahrbahnrand.
Einbau 3 cm tiefer als Fahrbahnrand.
Verformungsmodul EV2 auf der Oberfläche mindestens
100 MPa.
Menge: 1075,000 m

**03.01.8 Profilgem. Wiederherst. v. Böschungen,Gräben, Mulden**
Profilgemäße Wiederherstellung von
Böschungen, Straßengräben, Mulden usw. .
Menge: 250,000 m

#### Bereich 03.02 Asphaltbauweisen

**03.02.1 Asphaltbefestigung trennen Einzelfl. schneiden Dicke ü. 3-6 cm**
StL-Nr. 2231130383102
Asphaltbefestigung geradlinig trennen.
in Einzelflächen längs und quer zur Fahrbahnachse,
Trennen durch Schneiden.
Dicke der Asphaltbefestigung über 3 bis 6 cm.
Menge: 30,000 m

**03.02.2 Asphaltbefestigung trennen Einzelfl. schneiden Dicke ü. 12-18 cm**
StL-Nr. 2221130383104
Asphaltbefestigung geradlinig trennen.
in Einzelflächen längs und quer zur Fahrbahnachse,
Trennen durch Schneiden.
Dicke der Asphaltbefestigung über 12 bis 18 cm.
Menge: 250,000 m

**03.02.3 Asphl.Oberbau schneiden bis 200 mm**
Bitumenhaltigen Oberbau
schneiden und aufnehmen,
Anfallende Stoffe gehen in den Besitz des AN über
und sind zu verwerten. Transport und Entsorgung werden
nicht gesondert vergütet.
Dicke der Befestigung in cm bis 20, AFB - Schicht und
Bitutragschicht (GVS),
mit Fugenschneidegerät,
Tiefe in mm bis 200,

Rückschnitt um beidseitig 15 - 20 cm von der 1.
Schnitt- bzw. Fräskante (Rohrgrabenbreite).
Menge: 230,000 m

**03.02.4 Asphaltbefestigung aufnehmen Fahrb./Randstr. Dicke ü. 12-18 cm Dicke ü. 10-20 cm Tiefe ü. 10-20 cm Aufbr. Verw.**
StL-Nr. 22211303340042203
Asphaltbefestigung aufbrechen und aufnehmen. Abrechnung
erfolgt nach Abtragsprofilen.
Fläche = Fahrbahn und Randstreifen.
Dicke der Asphaltbefestigung über 12 bis 18 cm.
Dicke der gebundenen Befestigung über 10 bis 20 cm.
Gesamtaufbruchtiefe über 10 bis 20 cm.
Aufbruchgut nach Wahl des AN verwerten.
Menge: 335,000 m3

**03.02.5 Asphalt fräsen ADS Asphaltbeton Tiefe ü.2,5-4,5cm Fahrbahn Fräsasph. verw. Unebenheit 6 mm**
StL-Nr. 22211300512301012
Asphalt fräsen und Fräsgut aufnehmen. Anschlusskante
geradlinig auf Frästiefe herstellen. Der Schnittlinienabstand darf maximal 15 mm betragen.
Asphaltdeckschicht.
Asphaltdeckschicht = Asphaltbeton.
Frästiefe über 2,5 bis 4,5 cm.
Fläche = Fahrbahn.
Fräsasphalt nach Wahl des AN verwerten.
Unebenheiten der gefrästen Fläche höchstens 6 mm innerhalb einer 4,00 m langen Messstrecke in Längs- und
Querrichtung.
Menge: 930,000 m2

**03.02.6 Asphalttragsch. aus AC 32 T N herst Bk1,8-Bk0,3 Menge 230 kg/m2 Bitumen 70/100**
StL-Nr. 222113138171000
Asphalttragschicht aus Asphalttragschichtmischgut
AC 32 T N herstellen. Anlieferung des Asphaltmischguts
in thermoisolierten Transportbehältern.
In Verkehrsflächen der Belastungsklassen Bk1,8 bis
Bk0,3.
Einbaumenge = 230 kg/m2.
Bindemittel = 70/100.
Menge: 1425,000 m2

**03.02.7 Asphalttragsch. aus AC 32 T N herst 2-lagig 370 kg/m2 Bitumen 70/100**
StL-Nr. 222113138991000
Asphalttragschicht aus Asphalttragschichtmischgut
AC 32 T N herstellen. Anlieferung des Asphaltmischguts
in thermoisolierten Transportbehältern.
In Verkehrsflächen 'Rohrgraben-, Baugrubenbereich'
Einbau '2-lagig, 370 kg/m2'
Bindemittel = 70/100.
Menge: 660,000 m2

**03.02.8 Unterlage reinigen Asphaltbefestig. selb.aufn.Kehrm.**
StL-Nr. 2221130581001
Unterlage reinigen. Anfallendes Kehrgut nach Wahl des
AN verwerten.
Unterlage = Asphaltbefestigung.
Selbstaufnehmende Kehrmaschine.
Menge: 3015,000 m2

**03.02.9 Bitumenemulsion aufsprühen Bk1,8-Bk0,3 Asphalt frisch Rampenspritzgerät C40B5-S Menge 300 g/m2 vor A.deckschicht**
StL-Nr. 222113063211233
Bitumenemulsion zur Herstellung des Schichtenverbundes
aufsprühen.
Auf Verkehrsflächen der Belastungsklassen Bk1,8 bis
Bk0,3.
Unterlage = Asphaltbefestigung, frisch.
Mit Rampenspritzgerät.
Bindemittel = C40B5-S.
Bindemittelmenge = 300 g/m2.
Vor Einbau Asphaltdeckschicht.
Menge: 3015,000 m2

**03.02.10 Asphaltdecksch. aus AC 11 D N herst Bk1,8-Bk0,3 Menge 100 kg/m2 Bitumen 50/70**
StL-Nr. 22211333814100000
Asphaltdeckschicht aus Asphaltbeton für Asphaltdeckschichten AC 11 D N herstellen. Anlieferung des
Asphaltmischguts in thermoisolierten
Transportbehältern.
In Verkehrsflächen der Belastungsklassen Bk1,8 bis
Bk0,3.
Einbaumenge = 100 kg/m2.
Bindemittel = 50/70.
Menge: 3015,000 m2

**03.02.11 Abstumpfungsmaßnahme durchführen LFK 1/3 Menge 1 kg/m2 maschinell**
StL-Nr. 2221139521011
Abstumpfungsmaßnahme zur Erhöhung der Anfangsgriffigkeit durch gleichmäßiges Aufbringen und Einwalzen von
Abstreukörnung durchführen. Nicht gebundene Abstreukörnung aufnehmen und nach Wahl des AN verwerten.
Abstreukörnung = Lieferkörnung 1/3.
Abstreumenge = 1 kg/m2.
Maschinell abstreuen.
Menge: 3015,000 m2

**03.02.12 Verkehrsfläche kehren Walzasphalt VSM durchführen**
StL-Nr. 22211397721
Verkehrsfläche mit einer selbstaufnehmenden Kehrmaschine nach Verkehrsfreigabe unverzüglich nach Aufforderung
durch den AG kehren. Kehrgut aufnehmen und nach Wahl
des AN verwerten.
Verkehrsfläche = Fahrbahndeckschicht aus Walzasphalt.
Erforderliche Verkehrssicherungsmaßnahmen durchführen.
Menge: 3015,000 m2

**03.02.13 Erschwernis infolge Einbauten Erschwer. gesamt A.deckschicht Schächte**
StL-Nr. 2231130781102
Erschwernis infolge Einbauten, Schächten und Straßenabläufen. Abgerechnet wird je Stück Einbauteil.
Erschwernis beim Fräsen, Aufnehmen, Aufsprühen von Bi-
tumenemulsionen sowie Herstellen von Asphaltschichten.
Asphaltdeckschicht.
Schächte.
Menge: 33,000 St

**03.02.14 Erschwernis infolge Einbauten Erschwer. gesamt Asphaltbefestig. Hydranten+Schieb**
StL-Nr. 2221130781501
Erschwernis infolge Einbauten, Schächten und Straßenabläufen.
Erschwernis beim Fräsen, Aufnehmen, Aufsprühen von Bi-
tumenemulsionen sowie Herstellen von Asphaltschichten.
Asphaltbefestigung.
Hydranten und Schieberkappen.
Menge: 6,000 St

**03.02.15 Anschl. a. Fuge m. B-fugenb. herst. Anschl. ADS Anschl.längs+quer Schichtd. 4 cm bis 20 m Breite 10 mm**
StL-Nr. 222113917135101
Anschluss als Fuge an bestehende Asphaltschicht oder
Bauteil in der Dicke der Asphaltschicht mit Bitumenfugenband einschließlich zugehörigem und zuvor aufgetragenem Voranstrichmittel herstellen.
Anschluss an Asphaltdeckschicht.
Längs- und Querfuge.
Dicke der Asphaltschicht = 4 cm.
Einzellängen bis 20,00 m.
Breite des Bitumenfugenbandes = 10 mm.
Menge: 30,000 m

#### Bereich 03.03 Leiteinrichtungen

**03.03.1 Leitpfosten abbauen Eingrableitpfost. erf. Erdarbeiten**
StL-Nr. 2211290571199
Leitpfosten abbauen.
Abbauteil = Eingrableitpfosten.
Erforderliche Erdarbeiten ausführen. Vorhandene Pfostenlöcher entsprechend der sie umgebenden Fläche
schließen.
Abbauteile 'innerhalb der Baustelle sortiert
nach Unterlagen des AG lagern.'
Menge: 5,000 St

**03.03.2 Leitpfosten abbauen Sockelleitpfosten erf. Erdarbeiten Abbauteil lagern**
StL-Nr. 2211290572102
Leitpfosten abbauen.
Abbauteil = Sockelleitpfosten.
Erforderliche Erdarbeiten ausführen. Vorhandene Pfostenlöcher entsprechend der sie umgebenden Fläche
schließen.
Abbauteile innerhalb der Baustelle sortiert nach Unterlagen des AG lagern.
Menge: 5,000 St

**03.03.3 Leitpfosten des AG aufstellen Sockelleitpf. Refl. beids. St.einschl.sockel Pfosten lagern**
StL-Nr. 221129412210110
Leitpfosten des AG aufstellen.
Sockelleitpfosten, Länge 1,20 m.
Reflektor, beidseitig, anbringen.
Stahleinschlagsockel.
Leitpfosten lagern innerhalb der Baustelle.
Menge: 5,000 St

**03.03.4 Leitpfosten des AG aufstellen Sockelleitpf. Refl. beids. Eingr.stein a.Bet Pfosten lagern HB 1**
StL-Nr. 221129412210311
Leitpfosten des AG aufstellen.
Sockelleitpfosten, Länge 1,20 m.
Reflektor, beidseitig, anbringen.
Eingrabsockelstein aus Beton.
Leitpfosten lagern innerhalb der Baustelle.
Leitpfosten in Boden, Homogenbereich HB 1 - FRS. Erforderliche Erdarbeiten ausführen, die die Pfosten umgebende Fläche wiederherstellen. Überschüssigen Boden
flächenhaft verteilen.
Menge: 5,000 St

### Titel 04 Schmutzwasserkanal Gewerbegebiet

#### Bereich 04.01 Rohrgraben

**04.01.1 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Homogenbereich B1-2
Beschreibung des Homogenbereichs nach Unterlagen
des AG.
Menge: 300,000 m3

**04.01.2 Zuschlag Totalabbruch**
Totalabbruch
als Zuschlag zum Aushub,
aus unbewehrtem Beton,
Maße in cm verschiedene Maße,
maschinell,
in der Baugrube.
Anfallendes Material in das Eigentum
des AN übernehmen und beseitigen.
Transport und Entsorgung werden nicht
gesondert vergütet.
Menge: 10,000 m3

**04.01.3 Zuschlag leicht lösbarer Fels**
Zuschlag zum Rohrgrabenaushub,
leicht lösbarer Fels
Homogenbereich 3a nach Unterlagen des AG
analog zu Bodenklasse 6
gemäß DIN 18300:2012
Menge: 30,000 m3

**04.01.4 Zuschlag schwer lösbarer Fels**
Zuschlag zum Rohrgrabenaushub,
schwer lösbarer Fels
Homogenbereich 3b nach Unterlagen des AG
analog zu Bodenklasse 7
gemäß DIN 18300:2012
Menge: 30,000 m3

**04.01.5 Boden Suchgraben lösen, lagern, verfüllen, verdichten**
Boden für Suchgraben
zur Freilegung von Kabeln und Leitungen
profilgerecht lösen, seitlich lagern,
lagenweise verfüllen und verdichten.
Oberbodenarbeiten und Aufbruch und Herstellung von
befestigten Flächen werden
nach entsprechenden Positionen vergütet.
Ausführung nur in Absprache mit der BL oder dem AG.
Menge: 10,000 m3

**04.01.6 Ausheben reiner Handaushub für Aushubpositionen**
Ausheben von Hand
als Zulage zu Aushubpositionen,
für Gräben und Baugruben,
reiner Handaushub
Der Umfang der Handschachtarbeiten ist im
Benehmen mit der örtlichen Bauüberwachung
festzulegen.
Menge: 10,000 m3

**04.01.7 Haufwerk vor Durchnässung schützen**
Gelagertes Haufwerk für Wiedereinbau vor Durchnässung
mittels Folien schützen
Menge: 1,000 psch

**04.01.8 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 65,000 m3

**04.01.9 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 65,000 m3

**04.01.10 Bindemittel für Bodenverbesserung oder Bodenverfestigung**
Bindemittel für Bodenverbesserung oder
Bodenverfestigung
liefern und anstreuen.
Bindemittel Kalk-Zement-Gemisch 50% / 50%
Menge: 5,000 t

**04.01.11 Bodenprobe zur Eignungsprüfung**
Eignungsprüfung durch Fachlabor
für Bodenverbesserung mit Bindemitteln
Bodenprobe muss dem Labor ausgehändigt werden,
die Kosten für Entnahme, Transport, Behälter usw.
sind einzurechnen.
Die Auswahl des Labors erfolgt durch den AG.
Menge: 1,000 St

**04.01.12 Liefern Böden der Verdichtungsklasse V 1 mit einem Größtkorn von 63 mm**
Liefern von Stoffen,
zur Rohrgrabenverfüllung einbauen und verdichten,
Baustoff Böden der Verdichtungsklasse V 1 mit einem
Größtkorn von 63 mm, gebrochenes Korn
Feinkornanteil mind. 15 %
Mengenermittlung nach Aufmaß in
eingebautem Zustand.
Menge: 50,000 m3

**04.01.13 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z 0 - Z1.1
Menge: 220,000 m3

**04.01.14 Erstellung Deklarationsanalyse**
Erstellung einer Deklarationsanalyse nach
Verfüllleitfaden/"Eckpunktepapier" oder ErsatzbaustoffV
(2023) einschl. Probenahmen nach LAGA PN 98 zur
Feststellung der Zuordnungsklassen.
Verwertung des Aushubsmaterials in Abstimmung mit dem
AG.
Die Deklarationsanalyse ist durch ein anerkanntes
Institut zu
erstellen.
Menge: 1,000 St

**04.01.15 Belast. Boden Z1.1 entsorgen**
Belast. Boden von Bereitstellungsfläche des AG laden,
fördern
und entsorgen.
Abgerechnet wird nach fester Masse der Aushubpositionen
Schadstoffbelastung Z 1.1
Boden in das Eigentum des AN übernehmen und einer
Entsorgung
nach Wahl des AN zuführen, inkl. Frachtkosten und ggf.
Entsorgungskosten/Deponiekosten.
Der Nachweis der sachgerechten Entsorgung ist durch
Lieferscheine der Entsorgungsstelle zu erbringen.
Menge: 220,000 m3

#### Bereich 04.02 Rohrleitung

*Hinweis*
In den nachfolgenden Positionen für Rohrleitungen sind
das
Rohrauflager nach DIN EN 1610, Seitenverfüllung sowie
die
Rohrüberdeckung von 30 cm über Rohrscheitel
einzurechnen.
Die Stärke des Rohrauflagers und die Qualität des
Bettungsmaterials ist in den jeweiligen Positionen
beschrieben. Die Seitenverfüllung und Rohrüberdeckung
ist in
der gleichen Qualität wie das Bettungsmaterial
auszuführen.

**04.02.1 Abwasserkanal PP homogen Schmutzwasser Steckverbindung OD DN250 SN16 L 3m Bettung Typ 1 Bettungs-D 15cm Kies-Sand ob. Schicht Kies-Sand**
STLB-Bau 2025-10 009
Abwasserkanal aus PP (Polypropylen)-Rohren DIN EN
1852-1,
homogenes Vollwandrohr, für Schmutzwasser, mit
Steckverbindung, Rohrende mit Muffe, DN/OD 250,
Nenn-Ringsteifigkeit SN 16 DIN EN ISO 9969, Baulänge 3
m,
einschl. Bettung Typ 1, Dicke der unteren
Bettungsschicht
mind. 15 cm, aus Kies-Sand-Gemisch, obere
Bettungsschicht
aus Kies-Sand-Gemisch.
Menge: 90,000 m

**04.02.2 Abzweig Reduzierung PP Abwasserkanal 45Grad Steckverbindung OD DN250 DN160 SN16**
STLB-Bau 2025-10 009
Abzweig mit Reduzierung, Formstück aus PP
(Polypropylen),
für Abwasserkanal, für Schmutzwasser, 45 Grad,
Steckverbindung, DN/OD 250, 2. DN 160,
Nenn-Ringsteifigkeit SN 16 DIN EN ISO 9969.
Menge: 1,000 St

**04.02.3 Schacht Beton-Stahlbetonfertigteile DN1000 Lastübertragungsel. Steiggang einläufig Steigbügel Form B Stahl kunststoffummantelt Steigmaß 250mm Gerinne gekrümmt gerade Beton C40/50 Zulauf DN250 Ablauf DN250 T 2,5-3m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus PP, DN 250,
Ablauf für Rohre aus PP, DN 250,
lichte Schachttiefe über 2,5 bis 3 m
versetzen auf 10 cm Sauberkeitsschicht.
Menge: 2,000 St

**04.02.4 Schacht Beton-Stahlbetonfertigteile DN1000 Lastübertragungsel. Steiggang einläufig Steigbügel Form B Stahl kunststoffummantelt Steigmaß 250mm Gerinne gekrümmt gerade Beton C40/50 Zulauf DN250 Ablauf DN250 T 3-3,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus PP, DN 250,
Ablauf für Rohre aus PP, DN 250,
lichte Schachttiefe über 3 bis 3,5 m
versetzen auf 10 cm Sauberkeitsschicht.
Menge: 3,000 St

**04.02.5 Seitenzulauf Schacht gelenkig Zulauf PP DN/OD 160**
Seitenzulauf zum Schacht mit gelenkiger Rohreinbindung,
mit in Fließrichtung gekrümmten Gerinne,
Seitenzulauf PP DN/OD 160, einschl. Muffe.
Menge: 2,000 St

**04.02.6 Schachtabdeck. Schachthals DN625 D400 rund Guss Beton Einlage Lüftungsöffnung Rahmen rund Guss Einlage setzen**
STLB-Bau 2025-10 009
Schachtabdeckung, für Schacht DIN EN 1917 und DIN
4034-1
mit Schachthals DN 625, Klasse D 400 DIN EN 124-1,
Deckel
rund aus Gusseisen DIN EN 124-2, mit werkseitiger
Betonfüllung, mit dämpfender Einlage, mit
Lüftungsöffnungen, DIN 19584 - C D 400, Rahmen rund aus
Gusseisen mit verschleißfester Einlage, höhengerecht in
WW-Schachtkopfmörtel DIN 19573 setzen.
Menge: 5,000 St

**04.02.7 Schmutzfänger Form F**
STLB-Bau 2025-10 009
Schmutzfänger DIN 1221 Form F für Schachtabdeckung.
Menge: 5,000 St

#### Bereich 04.03 Hausanschlüsse

**04.03.1 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Homogenbereich B1-2
Beschreibung des Homogenbereichs nach Unterlagen
des AG.
Menge: 100,000 m3

**04.03.2 Zuschlag Totalabbruch**
Totalabbruch
als Zuschlag zum Aushub,
aus unbewehrtem Beton,
Maße in cm verschiedene Maße,
maschinell,
in der Baugrube.
Anfallendes Material in das Eigentum
des AN übernehmen und beseitigen.
Transport und Entsorgung werden nicht
gesondert vergütet.
Menge: 2,000 m3

**04.03.3 Zuschlag leicht lösbarer Fels**
Zuschlag zum Rohrgrabenaushub,
leicht lösbarer Fels
Homogenbereich 3a nach Unterlagen des AG
analog zu Bodenklasse 6
gemäß DIN 18300:2012
Menge: 15,000 m3

**04.03.4 Zuschlag schwer lösbarer Fels**
Zuschlag zum Rohrgrabenaushub,
schwer lösbarer Fels
Homogenbereich 3b nach Unterlagen des AG
analog zu Bodenklasse 7
gemäß DIN 18300:2012
Menge: 15,000 m3

**04.03.5 Boden Suchgraben lösen, lagern, verfüllen, verdichten**
Boden für Suchgraben
zur Freilegung von Kabeln und Leitungen
profilgerecht lösen, seitlich lagern,
lagenweise verfüllen und verdichten.
Oberbodenarbeiten und Aufbruch und Herstellung von
befestigten Flächen werden
nach entsprechenden Positionen vergütet.
Ausführung nur in Absprache mit der BL oder dem AG.
Menge: 10,000 m3

**04.03.6 Ausheben reiner Handaushub für Aushubpositionen**
Ausheben von Hand
als Zulage zu Aushubpositionen,
für Gräben und Baugruben,
reiner Handaushub
Der Umfang der Handschachtarbeiten ist im
Benehmen mit der örtlichen Bauüberwachung
festzulegen.
Menge: 10,000 m3

**04.03.7 Haufwerk vor Durchnässung schützen**
Gelagertes Haufwerk für Wiedereinbau vor Durchnässung
mittels Folien schützen
Menge: 1,000 psch

**04.03.8 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 25,000 m3

**04.03.9 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 25,000 m3

**04.03.10 Bindemittel für Bodenverbesserung oder Bodenverfestigung**
Bindemittel für Bodenverbesserung oder
Bodenverfestigung
liefern und anstreuen.
Bindemittel Kalk-Zement-Gemisch 50% / 50%
Menge: 2,000 t

**04.03.11 Bodenprobe zur Eignungsprüfung**
Eignungsprüfung durch Fachlabor
für Bodenverbesserung mit Bindemitteln
Bodenprobe muss dem Labor ausgehändigt werden,
die Kosten für Entnahme, Transport, Behälter usw.
sind einzurechnen.
Die Auswahl des Labors erfolgt durch den AG.
Menge: 1,000 St

**04.03.12 Liefern Böden der Verdichtungsklasse V 1 mit einem Größtkorn von 63 mm**
Liefern von Stoffen,
zur Rohrgrabenverfüllung einbauen und verdichten,
Baustoff Böden der Verdichtungsklasse V 1 mit einem
Größtkorn von 63 mm, gebrochenes Korn
Feinkornanteil mind. 15 %
Mengenermittlung nach Aufmaß in
eingebautem Zustand.
Menge: 20,000 m3

**04.03.13 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z1.1
Menge: 70,000 m3

**04.03.14 Belast. Boden Z1.1 entsorgen**
Belast. Boden von Bereitstellungsfläche des AG laden,
fördern
und entsorgen.
Abgerechnet wird nach fester Masse der Aushubpositionen
Schadstoffbelastung Z 1.1
Boden in das Eigentum des AN übernehmen und einer
Entsorgung
nach Wahl des AN zuführen, inkl. Frachtkosten und ggf.
Entsorgungskosten/Deponiekosten.
Der Nachweis der sachgerechten Entsorgung ist durch
Lieferscheine der Entsorgungsstelle zu erbringen.
Menge: 70,000 m3

*Hinweis*
In den nachfolgenden Positionen für Rohrleitungen sind
das
Rohrauflager nach DIN EN 1610, Seitenverfüllung sowie
die
Rohrüberdeckung von 30 cm über Rohrscheitel
einzurechnen.
Die Stärke des Rohrauflagers und die Qualität des
Bettungsmaterials ist in den jeweiligen Positionen
beschrieben. Die Seitenverfüllung und Rohrüberdeckung
ist in
der gleichen Qualität wie das Bettungsmaterial
auszuführen.

**04.03.15 Abwasserkanal PP homogen Schmutzwasser Steckverbindung OD DN160 SN16 L 3m Bettung Typ1 Bettungs-D 15cm Kies-Sand ob.Schicht Kies-Sand**
STLB-Bau 2025-10 009
Abwasserkanal aus PP (Polypropylen)-Rohren DIN EN
1852-1,
homogenes Vollwandrohr, für Schmutzwasser, mit
Steckverbindung, Rohrende mit Muffe, DN/OD 160,
Nenn-Ringsteifigkeit SN 16 DIN EN ISO 9969, Baulänge 3
m,
einschl. Bettung Typ 1, Dicke der unteren
Bettungsschicht
mind. 15 cm, aus Kies-Sand-Gemisch, obere
Bettungsschicht
aus Kies-Sand-Gemisch.
Menge: 20,000 m

**04.03.16 Muffenstopfen PP Abwasserkanal Steckverbindung OD DN160 SN16**
STLB-Bau 2025-10 009
Muffenstopfen, Formstück aus PP (Polypropylen), für
Abwasserkanal, für Schmutzwasser, Steckverbindung,
DN/OD
160, Nenn-Ringsteifigkeit SN 16 DIN EN ISO 9969.
Menge: 5,000 St

**04.03.17 Schacht Beton-Stahlbetonfertigteile DN1000 Lastübertragungsel. Steiggang einläufig Steigbügel Form B Stahl kunststoffummantelt Steigmaß 250mm Gerinne gerade Beton C40/50 Zulauf DN250 Ablauf DN250 T 2,5-3m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 160,
Ablauf für Rohre aus PP, DN 160,
lichte Schachttiefe über 2,5 bis 3,0 m
versetzen auf 10 cm Sauberkeitsschicht.

Versetzen in 10 cm Sauberkeitsschicht
Menge: 3,000 St

**04.03.18 Schacht Beton-Stahlbetonfertigteile DN1000 Lastübertragungsel. Steiggang einläufig Steigbügel Form B Stahl kunststoffummantelt Steigmaß 250mm Gerinne gerade Beton C40/50 Zulauf DN250 Ablauf DN250 T 3-3,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 160,
Ablauf für Rohre aus PP, DN 160,
lichte Schachttiefe über 3 bis 3,5 m
versetzen auf 10 cm Sauberkeitsschicht.
Menge: 2,000 St

**04.03.19 Schachtabdeck. Schachthals DN625 D400 rund Guss Beton Einlage Lüftungsöffnung Rahmen rund Guss Einlage auflegen sichern**
STLB-Bau 2025-10 009
Schachtabdeckung, für Schacht DIN EN 1917 und DIN
4034-1
mit Schachthals DN 625, Klasse D 400 DIN EN 124-1,
Deckel
rund aus Gusseisen DIN EN 124-2, mit werkseitiger
Betonfüllung, mit dämpfender Einlage, mit
Lüftungsöffnungen, DIN 19584 - C D 400, Rahmen rund aus
Gusseisen mit verschleißfester Einlage, auf vorläufige
Höhe
lose auflegen und sichern.
Menge: 5,000 St

**04.03.20 Schmutzfänger Form F**
STLB-Bau 2025-10 009
Schmutzfänger DIN 1221 Form F für Schachtabdeckung.
Menge: 5,000 St

### Titel 05 Schmutzwasserkanal - Ableitung

#### Bereich 05.01 Rohrgraben

**05.01.1 FSS herstellen**
Frostschutzschicht (FSS) herstellen,
Einbaubereich Rohrgraben, Baugruben
Baustoffgemisch ohne industriell hergestellte
Gesteinskörnung,
Einbaudicke cm 40
bis cm 60
Material: Baustoffgemisch aus gebrochenem Material,
Größtkorn 45 mm
Verformungsmodul EV2 min. MPa 120
Verhältniswert der Verformungsmoduln EV2/EV1 max
2,2
Menge: 400,000 m3

**05.01.2 Planum herstellen**
StL-Nr. 218904109050201
Planum profilgerecht herstellen
in 'Rohrgrabenbereich'
max. Abweichung von der Sollhöhe +2/-2 cm.
Verformungsmodul EV2 mindestens 45 MPa.
Menge: 480,000 m2

**05.01.3 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Bodenklasse 3-5
gemäß DIN 18300:2012
Menge: 1000,000 m3

**05.01.4 Zuschlag Totalabbruch**
Totalabbruch
als Zuschlag zum Aushub,
aus unbewehrtem Beton,
Maße in cm verschiedene Maße,
maschinell,
in der Baugrube.
Anfallendes Material in das Eigentum
des AN übernehmen und beseitigen.
Transport und Entsorgung werden nicht
gesondert vergütet.
Menge: 10,000 m3

**05.01.5 Zuschlag leicht lösbarer Fels**
Zuschlag zum Rohrgrabenaushub,
leicht lösbarer Fels
analog zu Bodenklasse 6
gemäß DIN 18300:2012
Menge: 200,000 m3

**05.01.6 Zuschlag schwer lösbarer Fels**
Zuschlag zum Rohrgrabenaushub,
schwer lösbarer Fels
analog zu Bodenklasse 7
gemäß DIN 18300:2012
Menge: 200,000 m3

**05.01.7 Boden Suchgraben lösen, lagern, verfüllen, verdichten**
Boden für Suchgraben
zur Freilegung von Kabeln und Leitungen
profilgerecht lösen, seitlich lagern,
lagenweise verfüllen und verdichten.
Oberbodenarbeiten und Aufbruch und Herstellung von
befestigten Flächen werden
nach entsprechenden Positionen vergütet.
Ausführung nur in Absprache mit der BL oder dem AG.
Menge: 30,000 m3

**05.01.8 Ausheben reiner Handaushub für Aushubpositionen**
Ausheben von Hand
als Zulage zu Aushubpositionen,
für Gräben und Baugruben,
reiner Handaushub
Der Umfang der Handschachtarbeiten ist im
Benehmen mit der örtlichen Bauüberwachung
festzulegen.
Menge: 10,000 m3

**05.01.9 Erschwernisse durch Längsführung**
Erschwernisse durch Längsführung von Ver- /
Entsorgungsleitungen im Bereich des Rohrgrabens.
Mit dieser Position sind die zusätzlichen Arbeiten und
Behinderungen sowie der Mehraufwand für die
Aufrechterhaltung, Unterhaltung und anschließende
Wiederverlegung der Leitungen, einschl. der
Erschwernisse beim Verbau und Materialeinbau
abgegolten.
Bei mehrfacher Leitungslage (z. B. Kabelbündel) oder
mehreren Spartenträgern wird nur der lfdm. im Rohgraben
vergütet.
Die Position wird für alle erforderlichen
Arbeitsschritte nur
einmal vergütet.
Menge: 250,000 m

**05.01.10 Erschwernisse durch Kreuzung**
Erschwernisse durch Kreuzung von Ver- /
Entsorgungsleitungen
im Bereich des Rohrgrabens.
Mit dieser Position sind die zusätzlichen Arbeiten und
Behinderungen sowie der Mehraufwand für die
Aufrechterhaltung, Unterhaltung und anschließende
Wiederverlegung der Leitungen, einschl. der
Erschwernisse beim Verbau und Materialeinbau
abgegolten.
Kabelbündel bis 0,60 m Breite werden als eine Kreuzung
abgegolten.
Die Position wird für alle erforderlichen
Arbeitsschritte nur
einmal vergütet.
Menge: 30,000 St

**05.01.11 Haufwerk vor Durchnässung schützen**
Gelagertes Haufwerk für Wiedereinbau vor Durchnässung
mittels Folien schützen
Menge: 1,000 psch

**05.01.12 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 135,000 m3

**05.01.13 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 135,000 m3

**05.01.14 Bindemittel für Bodenverbesserung oder Bodenverfestigung**
Bindemittel für Bodenverbesserung oder
Bodenverfestigung
liefern und anstreuen.
Bindemittel Kalk-Zement-Gemisch 50% / 50%
Menge: 10,000 t

**05.01.15 Bodenprobe zur Eignungsprüfung**
Eignungsprüfung durch Fachlabor
für Bodenverbesserung mit Bindemitteln
Bodenprobe muss dem Labor ausgehändigt werden,
die Kosten für Entnahme, Transport, Behälter usw.
sind einzurechnen.
Die Auswahl des Labors erfolgt durch den AG.
Menge: 1,000 St

**05.01.16 Liefern Böden der Verdichtungsklasse V 1 mit einem Größtkorn von 63 mm**
Liefern von Stoffen,
zur Rohrgrabenverfüllung einbauen und verdichten,
Baustoff Böden der Verdichtungsklasse V 1 mit einem
Größtkorn von 63 mm, gebrochenes Korn
Feinkornanteil mind. 15 %
Mengenermittlung nach Aufmaß in
eingebautem Zustand.
Menge: 80,000 m3

**05.01.17 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z 0 - Z1.1
Menge: 500,000 m3

**05.01.18 Erstellung Deklarationsanalyse**
Erstellung einer Deklarationsanalyse nach
Verfüllleitfaden/"Eckpunktepapier" oder ErsatzbaustoffV
(2023) einschl. Probenahmen nach LAGA PN 98 zur
Feststellung der Zuordnungsklassen.
Verwertung des Aushubsmaterials in Abstimmung mit dem
AG.
Die Deklarationsanalyse ist durch ein anerkanntes
Institut zu
erstellen.
Menge: 1,000 St

**05.01.19 Belast. Boden Z1.1 entsorgen**
Belast. Boden von Bereitstellungsfläche des AG laden,
fördern
und entsorgen.
Abgerechnet wird nach fester Masse der Aushubpositionen
Schadstoffbelastung Z 1.1
Boden in das Eigentum des AN übernehmen und einer
Entsorgung
nach Wahl des AN zuführen, inkl. Frachtkosten und ggf.
Entsorgungskosten/Deponiekosten.
Der Nachweis der sachgerechten Entsorgung ist durch
Lieferscheine der Entsorgungsstelle zu erbringen.
Menge: 500,000 m3

**05.01.20 Fundamentbeton unbew.herstellen**
Beton unbewehrt für Fundamente, Sockel und dgl.
nach Zeichnung herstellen.
Ggf. erforderliche Anschlussbewehrung wird gesondert
vergütet.
Bauteil(e) diverse Verwendungszwecke
Betongüte C 16/20, XC1
Herstellung mit Schalung nach Wahl des AN.
Beton ohne besondere Eigenschaften.
Menge: 5,000 m3

**05.01.21 Leitungsgrabenabdeckung für Anliegerverkehr**
Leitungsgrabenabdeckung für Anliegerverkehr
Leitungsgrabenabdeckung für Anliegerverkehr als
Vollabdeckung, Abdeckung aus Stahl herstellen,
vorhalten,
beseitigen, LKW-befahrbar
Stahlplatte ca. 3,00 m x 2,00 m
Menge: 15,000 St

#### Bereich 05.02 Rohrleitung

**05.02.1 Anschluss Abwasserkanal PP homogen DN250 Schacht Beton Anschlussöffnung Dichtung D 10-15cm**
STLB-Bau 2025-10 009
Anschluss von Abwasserkanal aus PP DIN EN 1852-1
(homogene Vollwandrohre), DN 250, an vorh.
Schacht/Bauwerk aus Beton, einschl. Herstellen der
Anschlussöffnung und der Dichtungsarbeiten,
Anschlusswinkel
90 Grad, Wanddicke über 10 bis 15 cm, vorh. Anlage ist
in
Betrieb.
Menge: 1,000 St

**05.02.2 Untersturz außenliegend PP homogen DN200 H bis 1m Anschlusskanal DN250**
STLB-Bau 2025-10 009
Untersturz außenliegend, mit Rohren und Formstücken
aus PP
DIN EN 1852-1 (mit glatter Außenoberfläche), DN 200,
Absturzhöhe bis 1 m, gemessen von Sohle Einlauf bis
Sohle
Auslauf, einschl. Ummantelung und Abstützung aus Beton,
Rohr- und Schachtanschluss, Anschlusskanal DN 250.
Menge: 1,000 St

*Hinweis*
In den nachfolgenden Positionen für Rohrleitungen sind
das
Rohrauflager nach DIN EN 1610, Seitenverfüllung sowie
die
Rohrüberdeckung von 30 cm über Rohrscheitel
einzurechnen.
Die Stärke des Rohrauflagers und die Qualität des
Bettungsmaterials ist in den jeweiligen Positionen
beschrieben. Die Seitenverfüllung und Rohrüberdeckung
ist in
der gleichen Qualität wie das Bettungsmaterial
auszuführen.

**05.02.3 Abwasserkanal PP homogen Schmutzwasser Steckverbindung OD DN250 SN16 L 3m Bettung Typ 1 Bettungs-D 15cm Kies-Sand ob. Schicht Kies-Sand**
STLB-Bau 2025-10 009
Abwasserkanal aus PP (Polypropylen)-Rohren DIN EN
1852-1,
homogenes Vollwandrohr, für Schmutzwasser, mit
Steckverbindung, Rohrende mit Muffe, DN/OD 250,
Nenn-Ringsteifigkeit SN 16 DIN EN ISO 9969, Baulänge 3
m,
einschl. Bettung Typ 1, Dicke der unteren
Bettungsschicht
mind. 15 cm, aus Kies-Sand-Gemisch, obere
Bettungsschicht
aus Kies-Sand-Gemisch.
Menge: 480,000 m

**05.02.4 Bogen PP Abwasserkanal Steckverbindung OD DN250 SN16**
STLB-Bau 2025-10 009
Bogen, Formstück aus PP (Polypropylen), für
Abwasserkanal,
für Schmutzwasser, Steckverbindung, DN/OD 250,
Nenn-Ringsteifigkeit SN 16 DIN EN ISO 9969.
Menge: 3,000 St

**05.02.5 Schacht Beton-Stahlbetonfertigteile DN1000 Lastübertragungsel. Steiggang einläufig Steigbügel Form B Stahl kunststoffummantelt Steigmaß 250mm Gerinne gekrümmt gerade Beton C40/50 Zulauf DN250 Ablauf DN250 T 1,5-2m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus PP, DN 250,
Ablauf für Rohre aus PP, DN 250,
lichte Schachttiefe über 1,5 bis 2 m
versetzen auf 10 cm Sauberkeitsschicht.
Menge: 12,000 St

**05.02.6 Schacht Beton-Stahlbetonfertigteile DN1000 Lastübertragungsel. Steiggang einläufig Steigbügel Form B Stahl kunststoffummantelt Steigmaß 250mm Gerinne gekrümmt gerade Beton C40/50 Zulauf DN250 Ablauf DN250 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus PP, DN 250,
Ablauf für Rohre aus PP, DN 250,
lichte Schachttiefe über 2 bis 2,5 m
versetzen auf 10 cm Sauberkeitsschicht.

Versetzen in 10 cm Sauberkeitsschicht
Menge: 2,000 St

**05.02.7 Schacht Beton-Stahlbetonfertigteile DN1000 Lastübertragungsel. Steiggang einläufig Steigbügel Form B Stahl kunststoffummantelt Steigmaß 250mm Gerinne gekrümmt gerade Beton C40/50 Zulauf DN250 Ablauf DN250 T 3-3,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus PP, DN 250,
Ablauf für Rohre aus PP, DN 250,
lichte Schachttiefe über 3 bis 3,5 m
versetzen auf 10 cm Sauberkeitsschicht.
Menge: 1,000 St

**05.02.8 Schachtabdeck. Schachthals DN625 D400 rund Guss Beton Einlage Lüftungsöffnung Rahmen rund Guss Einlage setzen**
STLB-Bau 2025-10 009
Schachtabdeckung, für Schacht DIN EN 1917 und DIN
4034-1
mit Schachthals DN 625, Klasse D 400 DIN EN 124-1,
Deckel
rund aus Gusseisen DIN EN 124-2, mit werkseitiger
Betonfüllung, mit dämpfender Einlage, mit
Lüftungsöffnungen, DIN 19584 - C D 400, Rahmen rund aus
Gusseisen mit verschleißfester Einlage, höhengerecht in
WW-Schachtkopfmörtel DIN 19573 setzen.
Menge: 15,000 St

**05.02.9 Schmutzfänger Form F**
STLB-Bau 2025-10 009
Schmutzfänger DIN 1221 Form F für Schachtabdeckung.
Menge: 15,000 St

### Titel 06 Regenwasserkanal Gewerbegebiet

#### Bereich 06.01 Rohrgraben

**06.01.1 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Homogenbereich B1-2
Beschreibung des Homogenbereichs nach Unterlagen
des AG.
Menge: 480,000 m3

**06.01.2 Zuschlag Totalabbruch**
Totalabbruch
als Zuschlag zum Aushub,
aus unbewehrtem Beton,
Maße in cm verschiedene Maße,
maschinell,
in der Baugrube.
Anfallendes Material in das Eigentum
des AN übernehmen und beseitigen.
Transport und Entsorgung werden nicht
gesondert vergütet.
Menge: 5,000 m3

**06.01.3 Zuschlag leicht lösbarer Fels**
Zuschlag zum Rohrgrabenaushub,
leicht lösbarer Fels
Homogenbereich 3a nach Unterlagen des AG
analog zu Bodenklasse 6
gemäß DIN 18300:2012
Menge: 35,000 m3

**06.01.4 Zuschlag schwer lösbarer Fels**
Zuschlag zum Rohrgrabenaushub,
schwer lösbarer Fels
Homogenbereich 3b nach Unterlagen des AG
analog zu Bodenklasse 7
gemäß DIN 18300:2012
Menge: 35,000 m3

**06.01.5 Boden Suchgraben lösen, lagern, verfüllen, verdichten**
Boden für Suchgraben
zur Freilegung von Kabeln und Leitungen
profilgerecht lösen, seitlich lagern,
lagenweise verfüllen und verdichten.
Oberbodenarbeiten und Aufbruch und Herstellung von
befestigten Flächen werden
nach entsprechenden Positionen vergütet.
Ausführung nur in Absprache mit der BL oder dem AG.
Menge: 10,000 m3

**06.01.6 Ausheben reiner Handaushub für Aushubpositionen**
Ausheben von Hand
als Zulage zu Aushubpositionen,
für Gräben und Baugruben,
reiner Handaushub
Der Umfang der Handschachtarbeiten ist im
Benehmen mit der örtlichen Bauüberwachung
festzulegen.
Menge: 10,000 m3

**06.01.7 Haufwerk vor Durchnässung schützen**
Gelagertes Haufwerk für Wiedereinbau vor Durchnässung
mittels Folien schützen
Menge: 1,000 psch

**06.01.8 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 100,000 m3

**06.01.9 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 100,000 m3

**06.01.10 Bindemittel für Bodenverbesserung oder Bodenverfestigung**
Bindemittel für Bodenverbesserung oder
Bodenverfestigung
liefern und anstreuen.
Bindemittel Kalk-Zement-Gemisch 50% / 50%
Menge: 10,000 t

**06.01.11 Bodenprobe zur Eignungsprüfung**
Eignungsprüfung durch Fachlabor
für Bodenverbesserung mit Bindemitteln
Bodenprobe muss dem Labor ausgehändigt werden,
die Kosten für Entnahme, Transport, Behälter usw.
sind einzurechnen.
Die Auswahl des Labors erfolgt durch den AG.
Menge: 1,000 St

**06.01.12 Liefern Böden der Verdichtungsklasse V 1 mit einem Größtkorn von 63 mm**
Liefern von Stoffen,
zur Rohrgrabenverfüllung einbauen und verdichten,
Baustoff Böden der Verdichtungsklasse V 1 mit einem
Größtkorn von 63 mm, gebrochenes Korn
Feinkornanteil mind. 15 %
Mengenermittlung nach Aufmaß in
eingebautem Zustand.
Menge: 50,000 m3

**06.01.13 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z 0 - Z1.1
Menge: 230,000 m3

**06.01.14 Erstellung Deklarationsanalyse**
Erstellung einer Deklarationsanalyse nach
Verfüllleitfaden/"Eckpunktepapier" oder ErsatzbaustoffV
(2023) einschl. Probenahmen nach LAGA PN 98 zur
Feststellung der Zuordnungsklassen.
Verwertung des Aushubsmaterials in Abstimmung mit dem
AG.
Die Deklarationsanalyse ist durch ein anerkanntes
Institut zu
erstellen.
Menge: 1,000 St

**06.01.15 Belast. Boden Z1.1 entsorgen**
Belast. Boden von Bereitstellungsfläche des AG laden,
fördern
und entsorgen.
Abgerechnet wird nach fester Masse der Aushubpositionen
Schadstoffbelastung Z 1.1
Boden in das Eigentum des AN übernehmen und einer
Entsorgung
nach Wahl des AN zuführen, inkl. Frachtkosten und ggf.
Entsorgungskosten/Deponiekosten.
Der Nachweis der sachgerechten Entsorgung ist durch
Lieferscheine der Entsorgungsstelle zu erbringen.
Menge: 230,000 m3

#### Bereich 06.02 Rohrleitung

*Hinweis*
In den nachfolgenden Positionen für Rohrleitungen sind
das
Rohrauflager nach DIN EN 1610, Seitenverfüllung sowie
die
Rohrüberdeckung von 30 cm über Rohrscheitel
einzurechnen.
Die Stärke des Rohrauflagers und die Qualität des
Bettungsmaterials ist in den jeweiligen Positionen
beschrieben. Die Seitenverfüllung und Rohrüberdeckung
ist in
der gleichen Qualität wie das Bettungsmaterial
auszuführen.

**06.02.1 Abwasserkanal Stahlbeton Typ2 K-GM DN300 L 3m XA2 Graben verbaut Bettung Typ1 Bettungs-D 15cm Kies-Sand ob.Schicht Kies-Sand**
STLB-Bau 2025-10 009
Abwasserkanal aus Stahlbetonrohren DIN EN 1916 und DIN
V
1201, nach FBS-Qualitätsrichtlinie, Typ 2,
Kreisquerschnitt
ohne Fuß mit Glockenmuffe, DN 300, Baulänge 3 m,
Expositionsklasse XA2 (Betonkorrosion durch chemisch
mäßig
angreifende Umgebung und Wasserbauwerke),
Rohrverbindung als Kompressionsdichtung aus Elastomeren
mit dichter Struktur DIN EN 681-1 und DIN 4060, mit
werkseitig fest in der Muffe eingebauter
Gleitringdichtung,
Verlegung DIN EN 1610 in vorh. verbautem Graben,
einschl.
Bettung Typ 1, Dicke der unteren Bettungsschicht mind.
15
cm, aus Kies-Sand-Gemisch, obere Bettungsschicht aus
Kies-Sand-Gemisch, Ausführung nach FBS-Richtlinien.
Menge: 80,000 m

**06.02.2 Abwasserkanal Stahlbeton Typ2 K-GM DN400 L 3m XA2 Graben verbaut Bettung Typ1 Bettungs-D 15cm Kies-Sand ob.Schicht Kies-Sand**
STLB-Bau 2025-10 009
Abwasserkanal aus Stahlbetonrohren DIN EN 1916 und DIN
V
1201, nach FBS-Qualitätsrichtlinie, Typ 2,
Kreisquerschnitt
ohne Fuß mit Glockenmuffe, DN 400, Baulänge 3 m,
Expositionsklasse XA2 (Betonkorrosion durch chemisch
mäßig
angreifende Umgebung und Wasserbauwerke),
Rohrverbindung als Kompressionsdichtung aus Elastomeren
mit dichter Struktur DIN EN 681-1 und DIN 4060, mit
werkseitig fest in der Muffe eingebauter
Gleitringdichtung,
Verlegung DIN EN 1610 in vorh. verbautem Graben,
einschl.
Bettung Typ 1, Dicke der unteren Bettungsschicht mind.
15
cm, aus Kies-Sand-Gemisch, obere Bettungsschicht aus
Kies-Sand-Gemisch, Ausführung nach FBS-Richtlinien.
Menge: 115,000 m

**06.02.3 Stahlbetongelenkstück C40/50 L 1m Kreisquerschnitt DN300**
Gelenkstück aus Stahlbeton, Festigkeitsklasse C 40/50,
als Zulage zum angebotenen Hauptrohr,
Ausführung Spitzende/Muffe (SM) bzw.
Spitzende/Spitzende
(SS),
Baulänge 1 m, Kreisquerschnitt, DN 300.
Menge: 6,000 St

**06.02.4 Stahlbetongelenkstück C40/50 L 1m Kreisquerschnitt DN400**
Gelenkstück aus Stahlbeton, Festigkeitsklasse C 40/50,
als Zulage zum angebotenen Hauptrohr,
Ausführung Spitzende/Muffe (SM) bzw.
Spitzende/Spitzende
(SS),
Baulänge 1 m, Kreisquerschnitt, DN 400.
Menge: 10,000 St

*Hinweis*
1. Defekte Bohrkronen (fehlende Zacken, Unwucht, u.dgl)
 dürfen für die Bohrung nicht verwendet werden.
2. Das Bohrgerät ist mit geeigneten Mitteln zu
befestigen.
 Eine Schädigung des Schachtes/der Wand ist verboten
 (z.B. bei Dübeltechnik).
 Freihandbohrungen sind grundsätzlich untersagt.
3. Die bei der Bohrung freigelegte Stahleinlage ist
durch
 Schutzanstriche vor Korrosion zu schützen.
 Verwendbar ist Reaktionsharz mit Korrosionsschutzpigmenten oder gleichwertige Produkte.
 Der Schutzanstrich ist in den Einheitspreis der
 Kernbohrung einzukalkulieren.

**06.02.5 Kernbohrung für Sattelstück DN 160**
Zulage zur Rohrleitung aus Stahlbeton DN 300-400

Kernbohrung für Sattelstück PP DN 160.
Menge: 6,000 St

**06.02.6 Kernbohrung für Sattelstück DN 200**
Zulage zur Rohrleitung aus Stahlbeton DN 300-400

Kernbohrung für Sattelstück PP DN 200.
Menge: 1,000 St

**06.02.7 Sattelstück PP DN160 Sb DN300**
Sattelstück aus PP DIN EN 13598-1, zum Anschluss von
Rohr
aus
PP DN 160, an Kanalrohr aus Stahlbeton DN 300, liefern
und
druckdicht in vorbeschr. Kernbohrung einbauen, einschl
Muffenstopfen.
Menge: 2,000 St

**06.02.8 Sattelstück PP DN160 Sb DN400**
Sattelstück aus PP DIN EN 13598-1, zum Anschluss von
Rohr
aus
PP DN 160, an Kanalrohr aus Stahlbeton DN 400, liefern
und
druckdicht in vorbeschr. Kernbohrung einbauen, einschl
Muffenstopfen.
Menge: 4,000 St

**06.02.9 Sattelstück PP DN200 Sb DN400**
Sattelstück aus PP DIN EN 13598-1, zum Anschluss von
Rohr
aus
PP DN 200, an Kanalrohr aus Stahlbeton DN 400, liefern
und
druckdicht in vorbeschr. Kernbohrung einbauen, einschl
Muffenstopfen.
Menge: 1,000 St

**06.02.10 Schacht Beton-Stahlbetonfertigteile DN1000 Lastübertragungsel. Steiggang einläufig Steigbügel Form B Stahl kunststoffummantelt Steigmaß 250mm Gerinne gekrümmt gerade Beton C40/50 Zulauf DN300 Ablauf DN300 T 1,5-2m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 300,
Ablauf für Rohre aus DN 300,
lichte Schachttiefe über 1,5 bis 2 m
versetzen auf 10 cm Sauberkeitsschicht.
Menge: 3,000 St

**06.02.11 Schacht Beton-Stahlbetonfertigteile DN1000 Lastübertragungsel. Steiggang einläufig Steigbügel Form B Stahl kunststoffummantelt Steigmaß 250mm Gerinne gekrümmt gerade Beton C40/50 Zulauf DN300 Ablauf DN400 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 300,
Ablauf für Rohre aus DN 400,
lichte Schachttiefe über 2,0 bis 2,5 m
versetzen auf 10 cm Sauberkeitsschicht.
Menge: 1,000 St

**06.02.12 Schacht Beton-Stahlbetonfertigteile DN1000 Lastübertragungsel. Steiggang einläufig Steigbügel Form B Stahl kunststoffummantelt Steigmaß 250mm Gerinne gekrümmt gerade Beton C40/50 Zulauf DN400 Ablauf DN400 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 2 bis 2,5 m
versetzen auf 10 cm Sauberkeitsschicht.
Menge: 1,000 St

**06.02.13 Schacht Beton-Stahlbetonfertigteile DN1000 Lastübertragungsel. Steiggang einläufig Steigbügel Form B Stahl kunststoffummantelt Steigmaß 250mm Gerinne gekrümmt gerade Beton C40/50 Zulauf DN400 Ablauf DN400 T 2,5-3m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 2,5 bis 3,0 m
versetzen auf 10 cm Sauberkeitsschicht.
Menge: 3,000 St

**06.02.14 Schacht Beton-Stahlbetonfertigteile DN1000 Lastübertragungsel. Steiggang einläufig Steigbügel Form B Stahl kunststoffummantelt Steigmaß 250mm Gerinne gekrümmt gerade Beton C40/50 Zulauf DN400 Ablauf DN400 T 3-3,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 3 bis 3,5 m
versetzen auf 10 cm Sauberkeitsschicht.
Menge: 1,000 St

**06.02.15 Seitenzulauf Schacht gelenkig Zulauf PP DN/OD 200**
Seitenzulauf zum Schacht mit gelenkiger Rohreinbindung,
mit in Fließrichtung gekrümmten Gerinne,
Seitenzulauf PP DN/OD 200, einschl. Muffe.
Menge: 2,000 St

**06.02.16 Seitenzulauf Schacht gelenkig Zulauf PP DN/OD 250**
Seitenzulauf zum Schacht mit gelenkiger Rohreinbindung,
mit in Fließrichtung gekrümmten Gerinne,
Seitenzulauf PP DN/OD 250, einschl. Muffe.
Menge: 1,000 St

**06.02.17 Seitenzulauf Schacht gelenkig Zulauf PP DN/OD 315**
Seitenzulauf zum Schacht mit gelenkiger Rohreinbindung,
mit in Fließrichtung gekrümmten Gerinne,
Seitenzulauf PP DN/OD 315, einschl. Muffe.
Menge: 1,000 St

**06.02.18 Schachtabdeck. Schachthals DN625 D400 rund Guss Beton Einlage Lüftungsöffnung Rahmen rund Guss Einlage setzen**
STLB-Bau 2025-10 009
Schachtabdeckung, für Schacht DIN EN 1917 und DIN
4034-1
mit Schachthals DN 625, Klasse D 400 DIN EN 124-1,
Deckel
rund aus Gusseisen DIN EN 124-2, mit werkseitiger
Betonfüllung, mit dämpfender Einlage, mit
Lüftungsöffnungen, DIN 19584 - C D 400, Rahmen rund aus
Gusseisen mit verschleißfester Einlage, höhengerecht in
WW-Schachtkopfmörtel DIN 19573 setzen.
Menge: 9,000 St

**06.02.19 Schmutzfänger Form F**
STLB-Bau 2025-10 009
Schmutzfänger DIN 1221 Form F für Schachtabdeckung.
Menge: 9,000 St

#### Bereich 06.03 Hausanschlüsse

**06.03.1 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Homogenbereich B1-2
Beschreibung des Homogenbereichs nach Unterlagen
des AG.
Menge: 80,000 m3

**06.03.2 Zuschlag Totalabbruch**
Totalabbruch
als Zuschlag zum Aushub,
aus unbewehrtem Beton,
Maße in cm verschiedene Maße,
maschinell,
in der Baugrube.
Anfallendes Material in das Eigentum
des AN übernehmen und beseitigen.
Transport und Entsorgung werden nicht
gesondert vergütet.
Menge: 2,000 m3

**06.03.3 Zuschlag leicht lösbarer Fels**
Zuschlag zum Rohrgrabenaushub,
leicht lösbarer Fels
Homogenbereich 3a nach Unterlagen des AG
analog zu Bodenklasse 6
gemäß DIN 18300:2012
Menge: 15,000 m3

**06.03.4 Zuschlag schwer lösbarer Fels**
Zuschlag zum Rohrgrabenaushub,
schwer lösbarer Fels
Homogenbereich 3b nach Unterlagen des AG
analog zu Bodenklasse 7
gemäß DIN 18300:2012
Menge: 15,000 m3

**06.03.5 Boden Suchgraben lösen, lagern, verfüllen, verdichten**
Boden für Suchgraben
zur Freilegung von Kabeln und Leitungen
profilgerecht lösen, seitlich lagern,
lagenweise verfüllen und verdichten.
Oberbodenarbeiten und Aufbruch und Herstellung von
befestigten Flächen werden
nach entsprechenden Positionen vergütet.
Ausführung nur in Absprache mit der BL oder dem AG.
Menge: 10,000 m3

**06.03.6 Ausheben reiner Handaushub für Aushubpositionen**
Ausheben von Hand
als Zulage zu Aushubpositionen,
für Gräben und Baugruben,
reiner Handaushub
Der Umfang der Handschachtarbeiten ist im
Benehmen mit der örtlichen Bauüberwachung
festzulegen.
Menge: 10,000 m3

**06.03.7 Haufwerk vor Durchnässung schützen**
Gelagertes Haufwerk für Wiedereinbau vor Durchnässung
mittels Folien schützen
Menge: 1,000 psch

**06.03.8 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 20,000 m3

**06.03.9 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 20,000 m3

**06.03.10 Bindemittel für Bodenverbesserung oder Bodenverfestigung**
Bindemittel für Bodenverbesserung oder
Bodenverfestigung
liefern und anstreuen.
Bindemittel Kalk-Zement-Gemisch 50% / 50%
Menge: 2,000 t

**06.03.11 Bodenprobe zur Eignungsprüfung**
Eignungsprüfung durch Fachlabor
für Bodenverbesserung mit Bindemitteln
Bodenprobe muss dem Labor ausgehändigt werden,
die Kosten für Entnahme, Transport, Behälter usw.
sind einzurechnen.
Die Auswahl des Labors erfolgt durch den AG.
Menge: 1,000 St

**06.03.12 Liefern Böden der Verdichtungsklasse V 1 mit einem Größtkorn von 63 mm**
Liefern von Stoffen,
zur Rohrgrabenverfüllung einbauen und verdichten,
Baustoff Böden der Verdichtungsklasse V 1 mit einem
Größtkorn von 63 mm, gebrochenes Korn
Feinkornanteil mind. 15 %
Mengenermittlung nach Aufmaß in
eingebautem Zustand.
Menge: 10,000 m3

**06.03.13 Boden zu Bereitstellungsfläche des AN transportieren**
Boden aus Gräben und Baugruben,
verdrängtes Bodenmaterial und zum Wiedereinbau
unbrauchbaren Boden, seitlich im Baustellenbereich bzw
beim Mischplatz gelagert laden, aufnehmen und zur
Bereitstellungsfläche des AN transportieren, abladen
und in
Haufwerken für Bodenbeprobung nach Angabe des AG
lagern.
Herstellen, vorhalten und Beseitigen der
Bereitstellungsfläche
gehört zum Leistungsumfang.
Bodenbelastung gem. Unterlagen des AG: Z1.1
Menge: 50,000 m3

**06.03.14 Belast. Boden Z1.1 entsorgen**
Belast. Boden von Bereitstellungsfläche des AG laden,
fördern
und entsorgen.
Abgerechnet wird nach fester Masse der Aushubpositionen
Schadstoffbelastung Z 1.1
Boden in das Eigentum des AN übernehmen und einer
Entsorgung
nach Wahl des AN zuführen, inkl. Frachtkosten und ggf.
Entsorgungskosten/Deponiekosten.
Der Nachweis der sachgerechten Entsorgung ist durch
Lieferscheine der Entsorgungsstelle zu erbringen.
Menge: 50,000 m3

*Hinweis*
In den nachfolgenden Positionen für Rohrleitungen sind
das
Rohrauflager nach DIN EN 1610, Seitenverfüllung sowie
die
Rohrüberdeckung von 30 cm über Rohrscheitel
einzurechnen.
Die Stärke des Rohrauflagers und die Qualität des
Bettungsmaterials ist in den jeweiligen Positionen
beschrieben. Die Seitenverfüllung und Rohrüberdeckung
ist in
der gleichen Qualität wie das Bettungsmaterial
auszuführen.

**06.03.15 Abwasserkanal PP homogen Regenwasser Steckverbindung OD DN200 SN16 L 3m Bettung Typ1 Bettungs-D 15cm Kies-Sand ob.Schicht Kies-Sand**
STLB-Bau 2025-10 009
Abwasserkanal aus PP (Polypropylen)-Rohren DIN EN
1852-1,
homogenes Vollwandrohr, für Regenwasser, mit
Steckverbindung, Rohrende mit Muffe, DN/OD 200,
Nenn-Ringsteifigkeit SN 16 DIN EN ISO 9969, Baulänge 3
m,
einschl. Bettung Typ 1, Dicke der unteren
Bettungsschicht
mind. 15 cm, aus Kies-Sand-Gemisch, obere
Bettungsschicht
aus Kies-Sand-Gemisch.
Menge: 12,000 m

**06.03.16 Abwasserkanal PP homogen Regenwasser Steckverbindung OD DN250 SN16 L 3m Bettung Typ1 Bettungs-D 15cm Kies-Sand ob.Schicht Kies-Sand**
STLB-Bau 2025-10 009
Abwasserkanal aus PP (Polypropylen)-Rohren DIN EN
1852-1,
homogenes Vollwandrohr, für Regenwasser, mit
Steckverbindung, Rohrende mit Muffe, DN/OD 250,
Nenn-Ringsteifigkeit SN 16 DIN EN ISO 9969, Baulänge 3
m,
einschl. Bettung Typ 1, Dicke der unteren
Bettungsschicht
mind. 15 cm, aus Kies-Sand-Gemisch, obere
Bettungsschicht
aus Kies-Sand-Gemisch.
Menge: 5,000 m

**06.03.17 Abwasserkanal PP homogen Regenwasser Steckverbindung OD DN315 SN16 L 3m Bettung Typ1 Bettungs-D 15cm Kies-Sand ob.Schicht Kies-Sand**
STLB-Bau 2025-10 009
Abwasserkanal aus PP (Polypropylen)-Rohren DIN EN
1852-1,
homogenes Vollwandrohr, für Regenwasser, mit
Steckverbindung, Rohrende mit Muffe, DN/OD 315,
Nenn-Ringsteifigkeit SN 16 DIN EN ISO 9969, Baulänge 3
m,
einschl. Bettung Typ 1, Dicke der unteren
Bettungsschicht
mind. 15 cm, aus Kies-Sand-Gemisch, obere
Bettungsschicht
aus Kies-Sand-Gemisch.
Menge: 4,000 m

**06.03.18 Muffenstopfen PP Abwasserkanal Steckverbindung OD DN200 SN16**
STLB-Bau 2025-10 009
Muffenstopfen, Formstück aus PP (Polypropylen), für
Abwasserkanal, für Schmutzwasser, Steckverbindung,
DN/OD
200, Nenn-Ringsteifigkeit SN 16 DIN EN ISO 9969.
Menge: 3,000 St

**06.03.19 Muffenstopfen PP Abwasserkanal Steckverbindung OD DN250 SN16**
STLB-Bau 2025-10 009
Muffenstopfen, Formstück aus PP (Polypropylen), für
Abwasserkanal, für Schmutzwasser, Steckverbindung,
DN/OD
250, Nenn-Ringsteifigkeit SN 16 DIN EN ISO 9969.
Menge: 1,000 St

**06.03.20 Muffenstopfen PP Abwasserkanal Steckverbindung OD DN315 SN16**
STLB-Bau 2025-10 009
Muffenstopfen, Formstück aus PP (Polypropylen), für
Abwasserkanal, für Schmutzwasser, Steckverbindung,
DN/OD
315, Nenn-Ringsteifigkeit SN 16 DIN EN ISO 9969.
Menge: 1,000 St

**06.03.21 Schacht Beton-Stahlbetonfertigteile DN1000 Lastübertragungsel. Steiggang einläufig Steigbügel Form B Stahl kunststoffummantelt Steigmaß 250mm Gerinne gerade Beton C40/50 Zulauf DN200 Ablauf DN200 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 200,
Ablauf für Rohre aus PP, DN 200,
lichte Schachttiefe über 2 bis 2,5 m
versetzen auf 10 cm Sauberkeitsschicht.

Versetzen in 10 cm Sauberkeitsschicht
Menge: 2,000 St

**06.03.22 Schacht Beton-Stahlbetonfertigteile DN1000 Lastübertragungsel. Steiggang einläufig Steigbügel Form B Stahl kunststoffummantelt Steigmaß 250mm Gerinne gerade Beton C40/50 Zulauf DN200 Ablauf DN200 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 200,
Ablauf für Rohre aus PP, DN 200,
lichte Schachttiefe über 2,5 bis 3 m
versetzen auf 10 cm Sauberkeitsschicht.

Versetzen in 10 cm Sauberkeitsschicht
Menge: 1,000 St

**06.03.23 Schacht Beton-Stahlbetonfertigteile DN1000 Lastübertragungsel. Steiggang einläufig Steigbügel Form B Stahl kunststoffummantelt Steigmaß 250mm Gerinne gerade Beton C40/50 Zulauf DN250 Ablauf DN250 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 250,
Ablauf für Rohre aus PP, DN 250,
lichte Schachttiefe über 2 bis 2,5 m
versetzen auf 10 cm Sauberkeitsschicht.

Versetzen in 10 cm Sauberkeitsschicht
Menge: 1,000 St

**06.03.24 Schacht Beton-Stahlbetonfertigteile DN1000 Lastübertragungsel. Steiggang einläufig Steigbügel Form B Stahl kunststoffummantelt Steigmaß 250mm Gerinne gerade Beton C40/50 Zulauf DN315 Ablauf DN315 T 2,5-3m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gerade,
Schachtunterteil, Gerinne und Auftritt aus Beton C
40/50, in
einem Guss gefertigt, Auftritt in Scheitelhöhe, Zu- und
Abläufe sohlgleich, Anschlüsse für gelenkige
Einbindung der
Zu- und Abläufe mit Muffe,
Zulauf für Rohre aus PP, DN 315,
Ablauf für Rohre aus PP, DN 315,
lichte Schachttiefe über 2,5 bis 3 m
versetzen auf 10 cm Sauberkeitsschicht.
Menge: 1,000 St

**06.03.25 Schachtabdeck. Schachthals DN625 D400 rund Guss Beton Einlage Lüftungsöffnung Rahmen rund Guss Einlage auflegen sichern**
STLB-Bau 2025-10 009
Schachtabdeckung, für Schacht DIN EN 1917 und DIN
4034-1
mit Schachthals DN 625, Klasse D 400 DIN EN 124-1,
Deckel
rund aus Gusseisen DIN EN 124-2, mit werkseitiger
Betonfüllung, mit dämpfender Einlage, mit
Lüftungsöffnungen, DIN 19584 - C D 400, Rahmen rund aus
Gusseisen mit verschleißfester Einlage, auf vorläufige
Höhe
lose auflegen und sichern.
Menge: 5,000 St

**06.03.26 Schmutzfänger Form F**
STLB-Bau 2025-10 009
Schmutzfänger DIN 1221 Form F für Schachtabdeckung.
Menge: 5,000 St

### Titel 07 Regenwasserkanal - Ableitung

#### Bereich 07.01 Rohrgraben

**07.01.1 Oberboden abtrag. lagern,auftragen D 25 cm**
Oberboden DIN 18 300 in Streifen
abtragen,
Streifenbreite in m max. 5,00
(nur Baggerbetrieb zulässig),
seitlich lagern und später auftragen,
Abtragdicke im Mittel 25 cm,
Auftragdicke im Mittel 25 cm.
Mengenermittlung nach Aufmaß an der
Auftragstelle.
Menge: 50,000 m2

**07.01.2 Rasen ansäen Landschaftsrasen RSM7.1.1**
STLB-Bau 2025-10 003
Rasen ansäen, Landschaftsrasen, RSM Rasen 7.1.1
Landschaftsrasen - Standard ohne Kräuter.
Menge: 50,000 m2

**07.01.3 FSS herstellen**
Frostschutzschicht (FSS) herstellen,
Einbaubereich Rohrgraben, Baugruben
Baustoffgemisch ohne industriell hergestellte
Gesteinskörnung,
Einbaudicke cm 40
bis cm 60
Material: Baustoffgemisch aus gebrochenem Material,
Größtkorn 45 mm
Verformungsmodul EV2 min. MPa 120
Verhältniswert der Verformungsmoduln EV2/EV1 max
2,2
Menge: 400,000 m3

**07.01.4 Planum herstellen**
StL-Nr. 218904109050201
Planum profilgerecht herstellen
in 'Rohrgrabenbereich'
max. Abweichung von der Sollhöhe +2/-2 cm.
Verformungsmodul EV2 mindestens 45 MPa.
Menge: 900,000 m2

**07.01.5 Boden Einzelrohrgräben, bis 3,00 m**
Boden der Gräben für Entwässerungskanäle, Schächte und
Bauwerke als Einzelrohrgräben profilgerecht ausheben,
einschl. Verbau,
Aushub separieren und seitlich lagern.

Aufbereiten des Aushubs und dessen Wiedereinbau,
Laden und Transport des verdrängten bzw.
unbrauchbaren Bodens zur Bereitstellungsfläche sowie
Aufsetzen in Haufwerken zur Beprobung wird gesondert
vergütet.

Aushubtiefe in m  bis  3,00,
Sohlenbreite der Gräben bis 1,0 m,

Homogenbereich B1-2
Beschreibung des Homogenbereichs nach Unterlagen
des AG.
Menge: 1350,000 m3

**07.01.6 Baugrube herstellen Tiefe >3,00-5,00m Aush.i.lagern**
StL-Nr. 221108106094020
Baugrube nach Unterlagen des AG herstellen. Beschreibung der Homogenbereiche nach Unterlagen des AG.
Verbau wird gesondert vergütet.
Baugrube 'Lamellenklärbecken'
Baugrubentiefe über 3,00 bis 5,00 m.
Aushub innerhalb der Baustelle lagern.
Menge: 150,000 m3

**07.01.7 Zuschlag Totalabbruch**
Totalabbruch
als Zuschlag zum Aushub,
aus unbewehrtem Beton,
Maße in cm verschiedene Maße,
maschinell,
in der Baugrube.
Anfallendes Material in das Eigentum
des AN übernehmen und beseitigen.
Transport und Entsorgung werden nicht
gesondert vergütet.
Menge: 20,000 m3

**07.01.8 Zuschlag leicht lösbarer Fels**
Zuschlag zum Rohrgrabenaushub,
leicht lösbarer Fels
Homogenbereich 3a nach Unterlagen des AG
analog zu Bodenklasse 6
gemäß DIN 18300:2012
Menge: 135,000 m3

**07.01.9 Zuschlag schwer lösbarer Fels**
Zuschlag zum Rohrgrabenaushub,
schwer lösbarer Fels
Homogenbereich 3b nach Unterlagen des AG
analog zu Bodenklasse 7
gemäß DIN 18300:2012
Menge: 135,000 m3

**07.01.10 Boden Suchgraben lösen, lagern, verfüllen, verdichten**
Boden für Suchgraben
zur Freilegung von Kabeln und Leitungen
profilgerecht lösen, seitlich lagern,
lagenweise verfüllen und verdichten.
Oberbodenarbeiten und Aufbruch und Herstellung von
befestigten Flächen werden
nach entsprechenden Positionen vergütet.
Ausführung nur in Absprache mit der BL oder dem AG.
Menge: 50,000 m3

**07.01.11 Ausheben reiner Handaushub für Aushubpositionen**
Ausheben von Hand
als Zulage zu Aushubpositionen,
für Gräben und Baugruben,
reiner Handaushub
Der Umfang der Handschachtarbeiten ist im
Benehmen mit der örtlichen Bauüberwachung
festzulegen.
Menge: 20,000 m3

**07.01.12 Erschwernisse durch Längsführung**
Erschwernisse durch Längsführung von Ver- /
Entsorgungsleitungen im Bereich des Rohrgrabens.
Mit dieser Position sind die zusätzlichen Arbeiten und
Behinderungen sowie der Mehraufwand für die
Aufrechterhaltung, Unterhaltung und anschließende
Wiederverlegung der Leitungen, einschl. der
Erschwernisse beim Verbau und Materialeinbau
abgegolten.
Bei mehrfacher Leitungslage (z. B. Kabelbündel) oder
mehreren Spartenträgern wird nur der lfdm. im Rohgraben
vergütet.
Die Position wird für alle erforderlichen
Arbeitsschritte nur
einmal vergütet.
Menge: 250,000 m

**07.01.13 Erschwernisse durch Kreuzung**
Erschwernisse durch Kreuzung von Ver- /
Entsorgungsleitungen
im Bereich des Rohrgrabens.
Mit dieser Position sind die zusätzlichen Arbeiten und
Behinderungen sowie der Mehraufwand für die
Aufrechterhaltung, Unterhaltung und anschließende
Wiederverlegung der Leitungen, einschl. der
Erschwernisse beim Verbau und Materialeinbau
abgegolten.
Kabelbündel bis 0,60 m Breite werden als eine Kreuzung
abgegolten.
Die Position wird für alle erforderlichen
Arbeitsschritte nur
einmal vergütet.
Menge: 30,000 St

**07.01.14 Haufwerk vor Durchnässung schützen**
Gelagertes Haufwerk für Wiedereinbau vor Durchnässung
mittels Folien schützen
Menge: 1,000 psch

**07.01.15 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 80,000 m3

**07.01.16 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 80,000 m3

**07.01.17 Baugrube verfüllen Boden verbessern mechanisch**
Baugrubenverfüllung mit aufbereitetem Boden des AG
herstellen.
Seitl. gelagerter Boden ist zu laden, zum Mischplatz
des AN
außerhalb des Baugrubenbereichs zu transportieren und
mittels Sieblöffel durch Aussondern von Blöcken > 300
mm
und homogenisieren des Aushubmaterials gemäß dem
maßgebenden Größtkorn aufzubereiten. Unbrauchbares
Gestein ist auszusondern und seitlich zu lagern.
Bodenbeschaffenheit gemäß beiliegendem Bodengutachten.
Aufbereiteten Boden zur Einbaustelle transportieren,
lagenweise im Baugrubenbereich wieder einbauen und
verdichten.
Schichtdicke max. 30 cm
Verdichtungsgrad DPR in % 98
Menge: 110,000 m3

**07.01.18 Baugrube verfüllen Boden verbessern hydraulisch**
Baugrubenverfüllung mit aufbereitetem Boden des AG
herstellen.
Seitl. gelagerter Boden ist zu laden, zum Mischplatz
des AN
außerhalb des Baugrubenbereichs zu transportieren und
mit
hydraulischem Bindemittel (Kalk-Zement-Gemisch) mittels
Bodenfräse, Bindemittelstreuer oder Sieb-Mischlöffel zu
vermischen. Wegen der angrenzenden Wohnbebauung dürfen
nur staubarme Gerätschaften zum Einsatz kommen.
Das Liefern von Verbesserungs- und Verfestigungsstoff
wird
gesondert vergütet.
Bodenbeschaffenheit gemäß beiliegendem Bodengutachten.
Aufbereiteten Boden zur Einbaustelle transportieren,
lagenweise im Baugrubenbereich wieder einbauen und
verdichten.
Schichtdicke max. 30 cm
Verdichtungsgrad DPR in % 98
Menge: 110,000 m3

**07.01.19 Bindemittel für Bodenverbesserung oder Bodenverfestigung**
Bindemittel für Bodenverbesserung oder
Bodenverfestigung
liefern und anstreuen.
Bindemittel Kalk-Zement-Gemisch 50% / 50%
Menge: 10,000 t

**07.01.20 Bodenprobe zur Eignungsprüfung**
Eignungsprüfung durch Fachlabor
für Bodenverbesserung mit Bindemitteln
Bodenprobe muss dem Labor ausgehändigt werden,
die Kosten für Entnahme, Transport, Behälter usw.
sind einzurechnen.
Die Auswahl des Labors erfolgt durch den AG.
Menge: 1,000 St

**07.01.21 Liefern Böden der Verdichtungsklasse V 1 mit einem Größtkorn von 63 mm**
Liefern von Stoffen,
zur Rohrgrabenverfüllung einbauen und verdichten,
Baustoff Böden der Verdichtungsklasse V 1 mit einem
Größtkorn von 63 mm, gebrochenes Korn
Feinkornanteil mind. 15 %
Mengenermittlung nach Aufmaß in
eingebautem Zustand.
Menge: 100,000 m3

**07.01.22 Liefern Natursand**
Liefern von Stoffen,
zur Auflagerung und Überdeckung von Bestandsleitungen
im
Anschlussbereich, Leitungskreuzungen
oder -längsführungen bis 30 cm über
Scheitel der entsprechenden Leitung,
einbauen und verdichten,
Sand 0/4.
Menge: 30,000 m3

**07.01.23 Liefern Schotter**
Liefern von Stoffen,
zur Bodenverbesserung unter der
Rohrsohle, einbauen und verdichten
Schotter 32/56,
Mengenermittlung nach Aufmaß in
eingebautem Zustand.
Menge: 90,000 m3

**07.01.24 Fundamentbeton unbew.herstellen**
Beton unbewehrt für Fundamente, Sockel und dgl.
nach Zeichnung herstellen.
Ggf. erforderliche Anschlussbewehrung wird gesondert
vergütet.
Bauteil(e) diverse Verwendungszwecke
Betongüte C 16/20, XC1
Herstellung mit Schalung nach Wahl des AN.
Beton ohne besondere Eigenschaften.
Menge: 5,000 m3

**07.01.25 Boden zu Bereitstellungsfläche AN transportieren**
Boden aus Gräben und Baugruben,
verdrängtes Bodenmaterial und zum Wiedereinbau
unbrauchbaren Boden, seitlich im Baustellenbereich
gelagert laden, aufnehmen und zur Bereitstellungsfläche
des AN transportieren, abladen und in Haufwerken
für Bodenbeprobung nach Angabe des AG lagern.
Herstellen, vorhalten und Beseitigen der
Bereitstellungsfläche
gehört zum Leistungsumfang.
Bodenbelastung gem. Unterlagen des AG: Z 0 - Z1.2
Menge: 1200,000 m3

**07.01.26 Erstellung Deklarationsanalyse**
Erstellung einer Deklarationsanalyse nach
Verfüllleitfaden/"Eckpunktepapier" oder ErsatzbaustoffV
(2023) einschl. Probenahmen nach LAGA PN 98 zur
Feststellung der Zuordnungsklassen.
Verwertung des Aushubsmaterials in Abstimmung mit dem
AG.
Die Deklarationsanalyse ist durch ein anerkanntes
Institut zu
erstellen.
Menge: 3,000 St

**07.01.27 Belast. Boden Z1.1 entsorgen**
Belast. Boden von Bereitstellungsfläche des AG laden,
fördern
und entsorgen.
Abgerechnet wird nach fester Masse der Aushubpositionen
Schadstoffbelastung Z 1.1
Boden in das Eigentum des AN übernehmen und einer
Entsorgung
nach Wahl des AN zuführen, inkl. Frachtkosten und ggf.
Entsorgungskosten/Deponiekosten.
Der Nachweis der sachgerechten Entsorgung ist durch
Lieferscheine der Entsorgungsstelle zu erbringen.
Menge: 1200,000 m3

**07.01.28 Leitungsgrabenabdeckung für Anliegerverkehr**
Leitungsgrabenabdeckung für Anliegerverkehr
Leitungsgrabenabdeckung für Anliegerverkehr als
Vollabdeckung, Abdeckung aus Stahl herstellen,
vorhalten,
beseitigen, LKW-befahrbar
Stahlplatte ca. 3,00 m x 2,00 m
Menge: 15,000 St

#### Bereich 07.02 Rohrleitung

*Hinweis*
In den nachfolgenden Positionen für Rohrleitungen sind
das
Rohrauflager nach DIN EN 1610, Seitenverfüllung sowie
die
Rohrüberdeckung von 30 cm über Rohrscheitel
einzurechnen.
Die Stärke des Rohrauflagers und die Qualität des
Bettungsmaterials ist in den jeweiligen Positionen
beschrieben. Die Seitenverfüllung und Rohrüberdeckung
ist in
der gleichen Qualität wie das Bettungsmaterial
auszuführen.

**07.02.1 Abwasserkanal PP homogen Regenwasser Steckverbindung OD DN160 SN16 L 3m Bettung Typ1 Bettungs-D 15cm Kies-Sand ob.Schicht Kies-Sand**
STLB-Bau 2025-10 009
Abwasserkanal aus PP (Polypropylen)-Rohren DIN EN
1852-1,
homogenes Vollwandrohr, für Regenwasser, mit
Steckverbindung, Rohrende mit Muffe, DN/OD 160,
Nenn-Ringsteifigkeit SN 16 DIN EN ISO 9969, Baulänge 3
m,
einschl. Bettung Typ 1, Dicke der unteren
Bettungsschicht
mind. 15 cm, aus Kies-Sand-Gemisch, obere
Bettungsschicht
aus Kies-Sand-Gemisch.
Menge: 10,000 m

**07.02.2 Abwasserkanal PP homogen Regenwasser Steckverbindung OD DN400 SN16 L 3m Bettung Typ1 Bettungs-D 15cm Kies-Sand ob.Schicht Kies-Sand**
STLB-Bau 2025-10 009
Abwasserkanal aus PP (Polypropylen)-Rohren DIN EN
1852-1,
homogenes Vollwandrohr, für Regenwasser, mit
Steckverbindung, Rohrende mit Muffe, DN/OD 400,
Nenn-Ringsteifigkeit SN 16 DIN EN ISO 9969, Baulänge 3
m,
einschl. Bettung Typ 1, Dicke der unteren
Bettungsschicht
mind. 15 cm, aus Kies-Sand-Gemisch, obere
Bettungsschicht
aus Kies-Sand-Gemisch.
Menge: 10,000 m

**07.02.3 Abwasserkanal Stahlbeton Typ2 K-GM DN400 L 3m XA2 Graben verbaut Bettung Typ1 Bettungs-D 15cm Kies-Sand ob.Schicht Kies-Sand**
STLB-Bau 2025-10 009
Abwasserkanal aus Stahlbetonrohren DIN EN 1916 und DIN
V
1201, nach FBS-Qualitätsrichtlinie, Typ 2,
Kreisquerschnitt
ohne Fuß mit Glockenmuffe, DN 400, Baulänge 3 m,
Expositionsklasse XA2 (Betonkorrosion durch chemisch
mäßig
angreifende Umgebung und Wasserbauwerke),
Rohrverbindung als Kompressionsdichtung aus Elastomeren
mit dichter Struktur DIN EN 681-1 und DIN 4060, mit
werkseitig fest in der Muffe eingebauter
Gleitringdichtung,
Verlegung DIN EN 1610 in vorh. verbautem Graben,
einschl.
Bettung Typ 1, Dicke der unteren Bettungsschicht mind.
15
cm, aus Kies-Sand-Gemisch, obere Bettungsschicht aus
Kies-Sand-Gemisch, Ausführung nach FBS-Richtlinien.
Menge: 520,000 m

**07.02.4 Bogen PP Abwasserkanal Steckverbindung OD DN400 SN16**
STLB-Bau 2025-10 009
Bogen, Formstück aus PP (Polypropylen), für
Abwasserkanal,
für Regenwasser, Steckverbindung, DN/OD 400,
Nenn-Ringsteifigkeit SN 16 DIN EN ISO 9969.
Menge: 2,000 St

**07.02.5 Zulage Schrägschnitt PP DN 400 SN 16**
Zulage zum PP DN 400 SN 16 Rohr
Schrägschnitt für Böschung 1:2
Menge: 1,000 St

**07.02.6 Stahlbetongelenkstück C40/50 L 1m Kreisquerschnitt DN400**
Gelenkstück aus Stahlbeton, Festigkeitsklasse C 40/50,
als Zulage zum angebotenen Hauptrohr,
Ausführung Spitzende/Muffe (SM) bzw.
Spitzende/Spitzende
(SS),
Baulänge 1 m, Kreisquerschnitt, DN 400.
Menge: 35,000 St

**07.02.7 Stahlbetonböschungsstück XA2 DN400 Neigung 1:2**
STLB-Bau 2025-10 009
Böschungsstück aus Stahlbeton, nach
FBS-Qualitätsrichtlinie,
Expositionsklasse XA2 (Betonkorrosion durch chemisch
mäßig
angreifende Umgebung und Wasserbauwerke),
Kreisquerschnitt, DN 400, Neigungsverhältnis 1:2.
Menge: 2,000 St

**07.02.8 Kernbohrung für Sattelstück DN 160**
Zulage zur Rohrleitung aus Stahlbeton DN 400

Kernbohrung für Sattelstück PP DN 160.
Menge: 1,000 St

**07.02.9 Sattelstück PP DN160 Sb DN400**
Sattelstück aus PP DIN EN 13598-1, zum Anschluss von
Rohr
aus
PP DN 160, an Kanalrohr aus Stahlbeton DN 400, liefern
und
druckdicht in vorbeschr. Kernbohrung einbauen, einschl
Muffenstopfen.
Menge: 1,000 St

**07.02.10 Manschettendichtung EPDM Stahl niro Beton/Stahlbeton DN400 PP DN400 Ausgleichsring**
STLB-Bau 2025-10 009
Manschettendichtung zur Verbindung von 2 Einsteckenden,
aus EPDM, mit Spannbändern aus nichtrostendem Stahl,
Kanalrohr aus Beton/Stahlbeton, DN 400, Verbindungsrohr
aus PP DIN EN 1852-1 (homogene Vollwandrohre), DN 400,
mit Ausgleichsring.
Menge: 1,000 St

**07.02.11 Schacht Beton-Stahlbetonfertigteile DN1000 Lastübertragungsel. Steiggang einläufig Steigbügel Form B Stahl kunststoffummantelt Steigmaß 250mm Gerinne gekrümmt gerade Beton C40/50 Zulauf DN400 Ablauf DN160 T 1,5-2m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus Stahlbeton DN 400,
Ablauf für Rohre aus PP DN 160,
lichte Schachttiefe über 1,5 bis 2 m
versetzen auf 10 cm Sauberkeitsschicht.
Menge: 1,000 St

**07.02.12 Schacht Beton-Stahlbetonfertigteile DN1000 Lastübertragungsel. Steiggang einläufig Steigbügel Form B Stahl kunststoffummantelt Steigmaß 250mm Gerinne gekrümmt gerade Beton C40/50 Zulauf DN400 Ablauf DN400 T 1,5-2m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 1,5 bis 2 m
versetzen auf 10 cm Sauberkeitsschicht.
Menge: 10,000 St

**07.02.13 Schacht Beton-Stahlbetonfertigteile DN1000 Lastübertragungsel. Steiggang einläufig Steigbügel Form B Stahl kunststoffummantelt Steigmaß 250mm Gerinne gekrümmt gerade Beton C40/50 Zulauf DN400 Ablauf DN400 T 2-2,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 2 bis 2,5 m
versetzen auf 10 cm Sauberkeitsschicht.
Menge: 4,000 St

**07.02.14 Schacht Beton-Stahlbetonfertigteile DN1000 Lastübertragungsel. Steiggang einläufig Steigbügel Form B Stahl kunststoffummantelt Steigmaß 250mm Gerinne gekrümmt gerade Beton C40/50 Zulauf DN400 Ablauf DN400 T 3-3,5m**
Schacht aus Beton-/Stahlbetonfertigteilen DIN EN 1917,
DIN
4034-1, Typ 2, rund, DN 1000, mit Schachtunterteil,
Schachtringen/Schachtrohr, Auflageringen, Schachthals
DN
1000/625, Bauteilverbindung mit Dichtungen aus
Elastomeren DIN EN 681-1 und DIN 4060 als
Kompressionsdichtung, Dichtungen lose mitgeliefert,
auf der
Baustelle montieren, gleichmäßige Lastübertragung durch
mitgeliefertes Lastübertragungselement, einläufiger
Steiggang mit Steigbügeln DIN 19555, Form B, aus Stahl,
kunststoffummantelt, Steigmaß 250 mm,
Gerinne gekrümmt / gerade,
Schachtunterteil, Gerinne und Auftritt aus Beton C
40/50, in
einem Guss gefertigt, Auftritt in Scheitelhöhe, Zu- und
Abläufe sohlgleich, Anschlüsse für gelenkige
Einbindung der
Zu- und Abläufe mit Muffe,
Zulauf für Rohre aus DN 400,
Ablauf für Rohre aus DN 400,
lichte Schachttiefe über 3 bis 3,5 m
versetzen auf 10 cm Sauberkeitsschicht.
Menge: 1,000 St

**07.02.15 Schachtabdeck. Schachthals DN625 D400 rund Guss Beton Einlage Lüftungsöffnung Rahmen rund Guss Einlage setzen**
STLB-Bau 2025-10 009
Schachtabdeckung, für Schacht DIN EN 1917 und DIN
4034-1
mit Schachthals DN 625, Klasse D 400 DIN EN 124-1,
Deckel
rund aus Gusseisen DIN EN 124-2, mit werkseitiger
Betonfüllung, mit dämpfender Einlage, mit
Lüftungsöffnungen, DIN 19584 - C D 400, Rahmen rund aus
Gusseisen mit verschleißfester Einlage, höhengerecht in
WW-Schachtkopfmörtel DIN 19573 setzen.
Menge: 16,000 St

**07.02.16 Schmutzfänger Form F**
STLB-Bau 2025-10 009
Schmutzfänger DIN 1221 Form F für Schachtabdeckung.
Menge: 16,000 St

**07.02.17 Drosselbauwerk**
Trennbauwerk zur Behandlung von
Teilströmen
als Rundbehälter DN 1.200
nach DIN 1045/ DIN EN 206- 1
Beton: C 35/45
WU - Beton nach DIN 1048
Expositionsklassen: XC4/ XF3/ XA1
Fugenausbildung nach DIN 4034 - 2
Bemessung:
- max. Zulaufmenge: 415 l/s bei I=10%
  gem. DWA-A 110
- max. Abflussmenge: 19,6 l/s bei I=10%
  gem. DWA-A 110

Abmessungen:
- Innendurchmesser: 1.200 mm
- Zulauftiefe: 1.080 mm
- Ablauftiefe: 1.230 mm
- By-Passtiefe: 1.230 mm
- Einbautiefe: 1.390 mm
Lieferumfang:
1 Stück Abdeckplatte DN 1.200 mm
  Einstieg 625 mm, Höhe 200 mm, nach DIN
4034-2
  inkl. 1 Stück Schachtabdeckung
  DN 625 BeGu Klasse D (400 kN)
- Zulauf über Schachtanschluss DN 400 Stahlbeton
- Ablauf über Schachtfutter DN 150 KG-F
- Überlaufwand aus Stahlbeton h=0,265 m
- By-Passstutzen DN 400 Stahlbeton
Funktionsprinzip:
Anlage zur Trennung von Abflussströmen bei
Teilbehandlung im Regenwasserbereich.
Zufluss zur Behandlungsanlage erfolgt durch
Rohrdrossel inkl. Drosselstrecke.
Überschüssiges Regenwasser wird über
Streichwehr in Bypassleitung abgeführt.
Bemessung nach behördlichen Vorgaben
und gängigen Regelwerken wie DWA-A 110.
Menge: 1,000 St

**07.02.18 Lamellenfilteranlage**
Lamellenfilteranlage
als Rundbehälter nach DIN 4034 Teil 1,
mit Typenstatik für SLW 60 vorwiegend
ruhend nach DIN 1072, hergestellt mit
Betongüte C 40/ 50 nach DIN 1045 / EN 206
Expositionsklassen XC4, XA2, XF3
kompaktes, innovatives Lamellenmodul
aus verschleißfreiem PE-HD, mit oben
aufliegenden Zackenwehr zur Vergleichmäßigung der Strömung. Umlaufend
komplett Eingehaust, zur Verminderung
von Kurzschlussströmungen und Rückhalt
von Leichtstoffen. Optional mit intergriertem
und einstellbarem Überlaufwehr, inkl.
Ölsperre,
zur Verwendung bei Teilstrombehandlung.
Reinigungsleistung und MKW-Rückhalt
geprüft nach DiBt-Grundsätzen, durch
verifiziertes Institut.
strömungsoptimierte Zulaufkasten
aus PE-HD, zur hydrodynamischen
Verteilung.
für Einsatzbereich DWA-M 153
DWA-A/M 102-2 und DWA-A 138-1.
Bemessungsgrundlagen:
- maximale Fläche Aa,b = 12.000 m²
  gem. Prüfung nach DiBt-Grundsätzen
- max. Zufluss = 18 l/s
  bei rkrit. = 15 l/s*ha
- max. hydr. Belastung: 120 l/s
- OF - Beschickung = < 4 m/h
- geprft. Wirkungsgrad:  > 77 %
- geprft. LF-Rückhalt: > 93 %
Technische Daten:
- Innendurchmesser: 3.000 mm
- Zulauftiefe: 1.250 mm
- Ablauftiefe:  1.350 mm
- Wassertiefe: 2.000 mm
- Einbautiefe: 3.300 mm
- schwerstes Einzelgewicht: 13.600 kg
- Gesamtgewicht: 19.400 kg
Lieferumfang:
1 Stück Abdeckplatte mit:
  2 x Einstiegsöffnung DN 625 mm,
- 2 Stück Schachtabdeckung DN 625 BeGu Klasse D (400
kN)
1 Stück monolithisches Unterteil mit:
- 1 Stück Zulauföffnung für DN 160 KG
- 1 Stück Ablaufkasten und Ablaufrohr DN
400 KG
Funktionsprinzip:
Die Anlage dient der Behandlung von
Niederschlagswasser in kompakter Bauweise
mit hydrodynamischen Effekt, dank
optimierter Zulaufkonstruktion. Neuartiges
Lamellenpaket zur optimalen
Schlammsedimentation und Rückhaltung
von Leichtstoffen. Vergleichmäßigter Ablauf
des Abwasserstromes mittels Zackenwehr.
Die Oberflächenbeschickung qA wird auf
unter 4 m/h begrenzt.

Fabrikat: FUCHS DYWIDAG - AgilClean MD 12 II
System DYWIDAG Aquaschutz

Angebotenes Fabrikat: '................'
Menge: 1,000 St

### Titel 08 Dokumentation Abwasseranlage

#### Bereich 08.01 Bestandsdokumentation

**08.01.1 Tachymetrische Aufnahme von Einbauteilen - AWA**
Tachymetrische Bestandsaufnahme von
Schächten, Abzweigern, Bögen, HA-Leitungen usw.
im amtlichen
ETRS 89 - UTM 32 - Koordinatensystem
(8 Vorkommastellen X-Wert, 7 Vorkommastellen Y-Wert,
3 Nachkommastellen)
und im amtlichen Landeshöhensystem Normalnull NN.
(DE_DHHN2016_NH) mit einer Lagegenauigkeit von 1,0 cm
und einer Höhengenauigkeit von 1,0 cm.
nach Abschluss der Gesamtmaßnahme durchführen.
Die Beschaffung geeigneter amtlicher Höhenfestpunkte
und Grenzpunkte ist Sache des AN.

Es ist eine Vermessungsdatei (ASCII-Liste im
Spalten/Zeilern-Format) mit Punktnummer, Punktcode X-,
Y- und Z-Koordinaten, (eindeutige Punktbezeichnungen)
und
die
verwendete Punktcodeliste
(nach Angabe ds AG) auf geeignetem Datenträger zu
übergeben.

UTM 32 - Koordinaten
(8 Vorkommastellen X-Wert, 7 Vorkommastellen Y-Wert),
sind mit abzugeben.

Die Bedingnisse "Vorgabe und Vermessung" sind
einzuhalten und einzurechnen.

Außerdem ist ein Bestandslageplan nach ZTV-Ing Teil 1,
Punkt 4
"Bestandsunterlagen" mit allen Eintragungen,
digital, zu fertigen und im Format DXF und PDF
auf geeignetem Datenträger
und zusätzlich als farbiger Plot (M 1 : 500) in
3-facher Ausfertigung zu übergeben.
Die vermessenen Punkte sind entsprechend der
Leitungsführungen zu verbinden.
Menge: 1,000 psch

**08.01.2 Dokumentationsunterlagen Inspektion**
Liefern der Dokumentation der Inspektion als
Untersuchungsberichte mit Haltungs-, Leitungs- bzw.
Schachtgrafik 2-fach in Papierform, sowie der
kompletten
Inspektion (Videodateien, ISYBAU-Daten als XML-2013
oder
XML-2017,
sämtliche Berichte als PDF-Dateien, Pläne als
DWG/DXFDateien
und gescannte Inspektionspläne des AG mit
Eintragungen des AN im gleichen Blattformat wie vom AG
übergeben als PDF-Dateien, weitere Skizzen des AN als
PDF-Dateien) auf externer Festplatte mit USB-Anschluss,
mind. USB 3.0, Stromversorgung netzunabhängig über USB)
Schnittstelle nach vorheriger Abstimmung mit dem AG,
einschl. Synchronisation der Zustandsfilme mit den
Erfassungsdaten, mit Ansteuerung der Zustandsdaten,
aufbereitet gemäß "Baufachliche Richtlinien Abwasser"
des
BMI und BMVg. Die externe Festplatte ist eindeutig zu
beschriften.
Ein Inhaltsverzeichnis ist beizufügen.
Menge: 1,000 St

**08.01.3 Dokumentationsunterlagen Dichtheitsprüfung**
Dokumentation der Dichtheitsprüfung der Haltungen,
Leitungen und Schächte sind in 2-facher Ausfertigung in
Papierform und in digitaler Ausfertigung als PDF Datei
auf
Datenträger abzugeben.
Menge: 1,000 psch

**08.01.4 Digitale Fotos**
Digitale Fotos von Kanal- und Schachtschäden
Menge: 20,000 St

#### Bereich 08.02 Fremdüberwachung

**08.02.1 Bodenprobe zur Eignungsprüfung**
Eignungsprüfung durch Fachlabor
für Bodenverbesserung mit Bindemitteln
Bodenprobe muss dem Labor ausgehändigt werden,
die Kosten für Entnahme, Transport, Behälter usw.
sind einzurechnen.
Die Auswahl des Labors erfolgt durch den AG.
Menge: 5,000 St

**08.02.2 Rammsondierung DPL**
STLB-Bau 2025-10 005
Rammsondierung DIN EN ISO 22476-2, zur
In-situ-Ermittlung
des Widerstands von Böden und weichem Fels gegenüber
der
dynamischen Eindringung einer Sondenspitze,
Abbruchkriterium: Schlagzahl bis 10 cm Eindringtiefe:
3 mal
aufeinanderfolgend größer als 30 oder Schlagzahl bis
10 cm
Eindringtiefe: einmal größer als 90, leichte
Rammsondierung
(DPL), Bohrtiefe bis 5 m.
Menge: 50,000 m

**08.02.3 Kontrollprüfung Frostschutzschicht Verformungsmodul dynamischer Lastplattendruckversuch**
STLB-Bau 2025-10 080
Kontrollprüfung ZTV SoB-StB auf besondere Anordnung des
AG, für Frostschutzschicht, Prüfung für
Verformungsmodul,
mit dynamischem Lastplattendruckversuch TP BF-StB.
Menge: 20,000 St

**08.02.4 Kontrollprüfung Frostschutzschicht Verformungsmodul statischer Lastplattendruckversuch**
STLB-Bau 2025-10 080
Kontrollprüfung ZTV SoB-StB auf besondere Anordnung des
AG, für Frostschutzschicht, Prüfung für
Verformungsmodul,
mit statischem Lastplattendruckversuch DIN 18134.
Menge: 20,000 St

#### Bereich 08.03 Kanalreinigung

**08.03.1 Abwasserkanal reinigen DN200-400 Hochdruckstrahlverfahren**
Abwasserkanal reinigen, Kreisquerschnitt, DN 200-400,
im
Hochdruckstrahlverfahren, Haltungslänge bis 50 m,
Abfall
aufsaugen und laden, Transport und Entsorgung der
Abfälle
werden gesondert vergütet.
Menge: 1310,000 m

**08.03.2 Abwasserltg reinigen DN150-200 Hochdruckstrahlverfahren**
Abwasserleitung reinigen, DN 150-200, aus Kunststoff,
im
Hochdruckstrahlverfahren, zugängig vom Schacht,
Anzahl der Schächte bezogen auf die angegebene,
Einzellänge
über 5 bis 10 m, Abfall aufsaugen und laden, Transport
und
Entsorgung der Abfälle werden gesondert vergütet.
Menge: 56,000 m

**08.03.3 Schacht reinigen Hochdruckstrahlverfahren DN1000 T bis 1,5-3,5m**
Schacht, rund, aus Beton, reinigen im
Hochdruckstrahlverfahren, Abfall aufsaugen und laden,
Transport und Entsorgung der Abfälle werden gesondert
vergütet, DN 1000, Tiefe bis 1,5-3,5 m,
Einstiegsöffnung
rund, Durchmesser 625 mm, Deckel lose, Klasse D 400 DIN
EN 124-1.
Menge: 55,000 St

**08.03.4 Straßenablauf reinigen**
STLB-Bau 2025-10 009
Straßenablauf komplett reinigen, ohne Schlammraum,
Abfall
laden, Transport und Entsorgung der Abfälle werden
gesondert vergütet, Aufsatz lose.
Menge: 8,000 St

**08.03.5 Entsorgung Kanalspülgut**
Aufgenommenes Kanalspülgut in geeignetem Behälter auf
der
Baustelle lagernd, laden und zur Deponie
transportieren.
Einschl. Entsorgungsgebühren.
Menge: 3,000 t

#### Bereich 08.04 Dichtheitsprüfung

**08.04.1 Dichtheitsprüfung Luft Abwasserkanal PP DN200-400 haltungsweise Luftüberdruck LD**
Dichtheitsprüfung DIN EN 1610 mit Luft, als
Abnahmeprüfung, über DN 200 bis DN 400, Prüfung
haltungsweise,
Anzahl Haltungen '55' St,
Anzahl Anschlussleitungen '13'
inschl. aller erforderlichen Anlagen (Geräte und
Maschinen),
Abdichtungen, Verankerungen und Rohrverschlüsse, mit
Luftüberdruck, Verfahren LD.
Menge: 1310,000 m

**08.04.2 Dichtheitsprüfung Luft bis DN200 Luftüberdruck LD**
Dichtheitsprüfung DIN EN 1610 mit Luft, als
Abnahmeprüfung, bis DN 200,
Leitungen '13' St,
einschl. aller erforderlichen Anlagen (Geräte und
Maschinen),
Abdichtungen, Verankerungen und Rohrverschlüsse, mit
Luftüberdruck, Verfahren LD, zugängig vom Schacht.
Menge: 56,000 m

**08.04.3 Dichtheitsprüfung Wasser Schacht Beton/Stahlbeton DN1000 Zulauf DN150-400 Ablauf DN150-400 T 1,5-3,5m Verfahren W**
Dichtheitsprüfung DIN EN 1610 mit Wasser, als
Abnahmeprüfung, des Schachtes aus Beton/Stahlbeton, DN
1000, mit Zu- und Ablauf, Zulauf über DN 150 bis DN
400,
Ablauf über DN 150 bis DN 400, Tiefe über 1,5 bis 3,5
m, mit
offenem Gerinne, einschl. aller erforderlichen Anlagen
(Geräte
und Maschinen), Abdichtungen, Verankerungen und
Rohrverschlüsse, Verfahren W, Wasser wird auf der
Baustelle
beigestellt und ist nach Gebrauch schadlos zu
beseitigen,
Einstiegsöffnung Durchmesser 625 mm.
Menge: 55,000 St

#### Bereich 08.05 Optische Inspektion

**08.05.1 Opt.Inspektion Abwasserkanal Satellitenkamera ID 200-400mm**
Optische Inspektion des Abwasserkanales, gemäß BFR
Abwasser des BImA und BMVg, mit Satellitenkamera auf
Fahrwagen, mit Drehschwenkkopf und Zoom, mit aufrechtem
und seitenrichtigem Bild, Inspektion mit Abschwenken
aller
Rohrverbindungen, Stutzen, Abzweige, Dokumentation wird
gesondert vergütet, Innendurchmesser über 200 bis 400
mm,
Haltungslänge bis 50 m.
Menge: 1310,000 m

**08.05.2 Zulage Deformationsmessung**
Zulage zur Position TV-Inspektion Hauptleitungen

Durchführen einer Deformationsmessung bei biegeweichen
Rohren des Abwasserkanals
mit zug. Haltungsbericht und Haltungsgrafiken

Hauptleitungen
DN 250 PP
Menge: 591,000 m

**08.05.3 Opt.Inspektion Abwasserltg TV-Kamera ID 150-200mm**
Optische Inspektion der Abwasserleitung, gemäß BFR
Abwasser des BImA und BMVg, in einem nicht verzweigtem
System, vom Schacht, mit TV-Kamera mit flexiblem
Schiebegestänge, mit Drehschwenkkopf und Zoom, mit
aufrechtem und seitenrichtigem Bild, Inspektion mit
Abschwenken aller Rohrverbindungen, Stutzen, Abzweige,
Dokumentation wird gesondert vergütet, Innendurchmesser
150-200 mm, Einzellänge über 5 bis 10 m.
Menge: 56,000 m

**08.05.4 Opt.Inspektion Schacht Schmutzwasserkanal TV-Kamera Beton DN1000 T 1,5-3,5m Einstieg-Durchm. 625mm**
Optische Inspektion des Schachtes, BFR Abwasser des
BImA
und BMVg, durch Untersuchung mit TV-Kamera, digital,
mit
vollsphärischer Bilderfassung, Blickwinkel 360 Grad
vertikal x
360 Grad horizontal, Dokumentation wird gesondert
vergütet,
runder Schacht, aus Beton, DN 1000, Tiefe bis 1,5-3,5
m,
Einstiegsöffnung rund, Durchmesser 625 mm, Deckel lose,
Klasse D 400 DIN EN 124-1.
Menge: 55,000 St

### Titel 09 Regenrückhaltebecken

**09.1 Zaun aufnehmen Maschendrahtzaun Höhe 1,50-2,00 m Pfosten Stahl Abstand2,00-3,00m Pf.i.Beton30/80 Löcher schließen Mat.Lagerplatz**
StL-Nr. 22112810133222102
Zaun aufnehmen, einschließlich Verstrebungen.
Maschendrahtzaun.
Zaunhöhe über 1,50 bis 2,00 m.
Pfosten aus Stahl.
Pfostenabstand über 2,00 bis 3,00 m.
Pfosten mit Einzelfundament aus Beton, Durchmesser bis
30 cm, Tiefe bis 80 cm.
Pfostenlöcher entsprechend der sie umgebenden Fläche
schließen. Material aus Baubereich.
Wiederverwendbares Zaunmaterial säubern und zum Lagerplatz nach Unterlagen des AG fördern und abladen. Übriges Material nach Wahl des AN verwerten.
Menge: 20,000 m

**09.2 Zaun wiederherst.**
Zaun zwischen Säulen, Pfosten oder Pfeilern nach
Unterlagen des AG wieder herstellen.
Bauart Maschendrahtzaun, H=1,60 m
Zaun aus seitlich gelagertem Material,
Zaun montieren, einschließlich Versetzen der Säulen
oder Pfosten in Betonfundament Durchmesser 30 cm, 70 cm
tief. Notwendige Erdarbeiten durchführen. Die Länge des
Zaunes wird in Achse des Zaunes zwischen den Achsen der
Endpfosten gemessen.
Menge: 20,000 m

**09.3 Oberboden abtragen und fördern Abtr.über 10-30cm Oberb.Verw. AN Abrechnung Abtrag**
StL-Nr. 222906106002101
Oberboden ggf. einschließlich Vegetationsdecke
abtragen, laden und fördern. Beschreibung der
Homogenbereiche nach Unterlagen des AG.
Dicke des Abtrages über 10 bis 30 cm.
Oberboden der Verwertung nach Wahl des AN zuführen.
Abgerechnet wird nach Abtragsprofilen.
Menge: 40,000 m3

**09.4 Oberboden abtragen und lagern Abtr.über 10-30cm Oberbod.i.lagern Lagerfl.AN Bauz.**
StL-Nr. 222906101002101
Oberboden ggf. einschließlich Vegetationsdecke
abtragen und lagern, ggf.mit laden und fördern.
Oberboden in regelmäßig geformten Mieten locker
aufsetzen. Ansaat und Mähen einer Decksaat werden
gesondert vergütet. Beschreibung der Homogenbereiche
nach Unterlagen des AG. Abgerechnet wird nach
Abtragsprofilen.
Dicke des Abtrages über 10 bis 30 cm.
Oberboden innerhalb der Baustelle fördern und lagern.
Lagerflächen während der Bauzeit bereitstellen.
Menge: 70,000 m3

**09.5 Wurzelstöcke roden DU über 0,3-0,5 m Wst.Verw. AN**
StL-Nr. 2211060192001
Wurzelstöcke roden. Gemessen wird der Durchmesser der
Schnittstelle des Wurzelstocks vor dem Roden.
Durchmesser über 0,30 bis 0,50 m.
Wurzelstöcke nach Wahl des AN verwerten.
Menge: 5,000 St

**09.6 Gelagerten Oberboden AG andecken Böschungen Andeck. ü. 5-15cm Boden a. fördern**
StL-Nr. 2229061160123
Gelagerten Oberboden des AG profilgerecht lösen,
laden, fördern und andecken. Homogenbereiche nach
Unterlagen des AG. Abgerechnet werden die angedeckten
Flächen.
Andeckung auf Böschungen. Vorhandene Böschung vor
Auftrag des Oberbodens aufrauen und mit Rillen
versehen.
Dicke der Andeckung über 5 bis 15 cm.
Oberboden außerhalb der Baustelle auf Flächen des AN
aufnehmen und fördern.
Menge: 40,000 m3

**09.7 Gelagerten Oberboden AG andecken Böschungen Andeck. ü. 5-15cm Boden i. aufnehm.**
StL-Nr. 2229061160121
Gelagerten Oberboden des AG profilgerecht lösen,
laden, fördern und andecken. Homogenbereiche nach
Unterlagen des AG. Abgerechnet werden die angedeckten
Flächen.
Andeckung auf Böschungen. Vorhandene Böschung vor
Auftrag des Oberbodens aufrauen und mit Rillen
versehen.
Dicke der Andeckung über 5 bis 15 cm.
Oberboden innerhalb der Baustelle aufnehmen.
Menge: 70,000 m3

**09.8 Rasenansaat mit RSM herstellen Bösch., Trennstr. Feinplanum herst. Menge 20 g/m2 RSM 7.1.1**
StL-Nr. 221107202052410
Rasenansaat mit RSM herstellen. Saatgut ohne Entmischung ausbringen, einarbeiten und andrücken.
Fläche = Böschungen, Trennstreifen und Mulden.
Feinplanum herstellen.
Saatgutmenge = 20 g/m2.
Regelsaatgutmischung (RSM) 7.1.1 Landschaftsrasen -
Standard ohne Kräuter.
Menge: 50,000 m2

**09.9 Boden bzw. Fels lösen und einbauen Becken u.dgl. Becken u. Wälle m.Bodenverb.**
StL-Nr. 2259062010231
Boden bzw. Fels profilgerecht nach Unterlagen des AG
lösen, laden, fördern, profilgerecht einbauen und ggf.
verdichten. Beschreibung des Homogenbereichs nach
Unterlagen des AG.
Das Herstellen von Mulden und Gräben, sowie das
Herstellen von Ausrundungen an der Einschnittsoberkante oder am Dammfuß wird gesondert vergütet.
Abgerechnet wird nach Abtragsprofilen.
aus Regenrückhaltebecken, Sickerbecken und dgl.
Boden / Fels lösen und nach Unterlagen des AG in allen
Auftragsprofilen von Regenrückhaltebecken,
Sickerbecken, Lärmschutzwälle, Sichtschutzwälle und
dgl. einbauen und verdichten.
Erforderlich werdende Verbesserung des Bodens mit
Verfahren nach Wahl des AN durchführen. Anforderungen
nach Unterlagen des AG. Ggf. erforderliche Maßnahmen
und Materialien (z.B. Bindemittel, Wasser) gehören zum
Leistungsumfang. Die Erstellung einer Eignungsprüfung
durch eine Prüfstelle mit Anerkennung im Fachgebiet A
1 nach RAP Stra gehört ebenfalls zum Leistungsumfang.
Menge: 50,000 m3

**09.10 Boden bzw. Fels lösen und einbauen Becken u.dgl.**
StL-Nr. 2259062010290
Boden bzw. Fels profilgerecht nach Unterlagen des AG
lösen, laden, fördern, profilgerecht einbauen und ggf.
verdichten. Beschreibung des Homogenbereichs nach
Unterlagen des AG.
Das Herstellen von Mulden und Gräben, sowie das
Herstellen von Ausrundungen an der Einschnittsoberkante oder am Dammfuß wird gesondert vergütet.
Abgerechnet wird nach Abtragsprofilen.
aus Regenrückhaltebecken, Sickerbecken und dgl.
Boden / Fels lösen und 'zu einer Bereitstellungsfläche
des AN transportieren.
Dort in Mieten bis 500 m3 Größe
zur Haufwerksbeprobung einbauen.
Herstellen, vorhalten und Beseitigen
der Zwischenlagerfläche gehört zum
Leistungsumfang.'
Menge: 230,000 m3

**09.11 Erstellung Deklarationsanalyse**
Erstellung einer Deklarationsanalyse nach
Verfüllleitfaden/"Eckpunktepapier" oder ErsatzbaustoffV
(2023) einschl. Probenahmen nach LAGA PN 98 zur
Feststellung der Zuordnungsklassen.
Verwertung des Aushubsmaterials in Abstimmung mit dem
AG.
Die Deklarationsanalyse ist durch ein anerkanntes
Institut zu
erstellen.
Menge: 1,000 St

**09.12 Belast. Boden Z1.1 entsorgen**
Belast. Boden von Bereitstellungsfläche des AG laden,
fördern
und entsorgen.
Abgerechnet wird nach fester Masse der Aushubpositionen
Schadstoffbelastung Z 1.1
Boden in das Eigentum des AN übernehmen und einer
Entsorgung
nach Wahl des AN zuführen, inkl. Frachtkosten und ggf.
Entsorgungskosten/Deponiekosten.
Der Nachweis der sachgerechten Entsorgung ist durch
Lieferscheine der Entsorgungsstelle zu erbringen.
Menge: 180,000 m3

**09.13 Zulage Ausrundung Böschungen OK Einschnitt**
StL-Nr. 22590623119
Zulage zu Erdarbeiten für das Herstellen der
Ausrundung an der Oberkante von Einschnittsböschungen
bzw. am Dammfuß.
Ausrundung an der Oberkante von Einschnittsböschungen.
Tangentenlänge der Ausrundung m '3'
Menge: 180,000 m

**09.14 Zulage Ausrundung Böschungen Dammfuß**
StL-Nr. 22590623129
Zulage zu Erdarbeiten für das Herstellen der
Ausrundung an der Oberkante von Einschnittsböschungen
bzw. am Dammfuß.
Ausrundung am Dammfuß.
Tangentenlänge der Ausrundung m '3'
Menge: 135,000 m

**09.15 Böschungspflaster aus Natursteinen ausbauen**
Böschungspflaster aus Natursteinen
einschließlich Pflasterbett ausbauen.
Natursteinmaterial Granit
Decke aus Böschungspflastersteinen
Kantenlänge 150-250 mm,
Pflasterbett und Fugenfüllung aus hydraulisch
gebundenem Material.
Wieder verwendbare Steine innerhalb der Baustelle
fördern, säubern und sortiert lagern.
Übriges Aufbruchgut in Eigentum des AN übernehmen und einer Verwertung nach Wahl des AN
zuführen.
Menge: 10,000 m2

**09.16 Böschungs- und Sohlpflaster des AG**
Böschungs- und Sohlpflaster des AG
Liefern und verlegen von Granitpflaster
Kantenlänge 15 - 25 cm
auf mind. 20 cm Unterbeton
Fundamentbeton C 25/30
Ausbreitmaßklasse F1
Fugen mit Fertigzementmörtel
Druckfestigkeit fck, cube des Mörtels
min. 50N/mm²
Zement Art CEM I, max w/z 0,50
frost- und tausalzbeständig
Ausbreitmaßklasse F6
geneigte und ebene Flächen

Einbaubereich Kleinflächen
Böschungsein und -ausläufe
Menge: 15,000 m2

**09.17 Böschungs- und Sohlpflaster**
Böschungs- und Sohlpflaster
Liefern und verlegen von Granitpflaster
Kantenlänge 15 - 25 cm
auf mind. 20 cm Unterbeton
Fundamentbeton C 25/30
Ausbreitmaßklasse F1
Fugen mit Fertigzementmörtel
Druckfestigkeit fck, cube des Mörtels
min. 50N/mm²
Zement Art CEM I, max w/z 0,50
frost- und tausalzbeständig
Ausbreitmaßklasse F6
geneigte und ebene Flächen

Einbaubereich Kleinflächen
Böschungsein und -ausläufe
Menge: 15,000 m2

### Titel 10 Wasserversorgung Gewerbegebiet

#### Bereich 10.01 Bestandsdokumentation

**10.01.1 Tachymetrische Aufnahme von Einbauteilen - WV**
Tachymetrische Bestandsaufnahme von Streckenschieber,
Anbohrarmaturen, Unterflurhydranten, Überflurhydranten,
HA-Leitungen  usw. im amtlichen
ETRS 89 - UTM 32 - Koordinatensystem
(8 Vorkommastellen X-Wert, 7 Vorkommastellen Y-Wert,3
Nachkommastellen)
und im amtlichen Landeshöhensystem Normalnull NN.
(DE_DHHN2016_NH) mit einer Lagegenauigkeit von
1,0 cm und einer Höhengenauigkeit von 1,0 cm nach
Abschluss der Gesamtmaßnahme durchführen.
Die Beschaffung geeigneter amtlicher Höhenfestpunkte
und
Grenzpunkte ist Sache des AN.

Es ist eine Vermessungsdatei (ASCII-Liste im
Spalten/Zeilern-Format) mit Punktnummer, Punktcode X-,
Y-
und Z-Koordinaten, (eindeutige Punktbezeichnungen) und
die
verwendete Punktcodeliste (nach Angabe ds AG) auf
geeignetem Datenträger zu übergeben.

UTM 32 - Koordinaten
(8 Vorkommastellen X-Wert, 7 Vorkommastellen Y-Wert),
sind mit abzugeben.

Die Bedingnisse "Vorgabe und Vermessung" sind
einzuhalten
und einzurechnen.

Außerdem ist ein Bestandslageplan nach ZTV-Ing Teil 1,
Punkt 4 "Bestandsunterlagen" mit allen Eintragungen,
digital,
zu fertigen und im Format DXF und PDF
auf geeignetem Datenträger und zusätzlich als farbiger
Plot
(M 1 : 500) in 3-facher Ausfertigung zu übergeben.
Die vermessenen Punkte sind entsprechend der
Leitungsführungen zu verbinden.
Menge: 1,000 psch

**10.01.2 Bestandsdokumentationskontrolle per Digitalfotos**
Knotenpunkte (Schieber, Hydranten) der Hauptleitungen
sowie Anbohrarmaturen für Anschlussleitungen
vor Einbau der Sandumhüllung mit digitaler Kamera
aufnehmen.
Bezeichnung entsprechend der Vorgaben des AG.
2x Farbausdruck in Größe bis 10x15 cm mit Bezeichnung,
sowie als jpg-Format auf Datenträger übergeben mit
Bezeichnung der Knotenpunkte.
Menge: 1,000 psch

#### Bereich 10.02 Rohgraben

**10.02.1 Oberboden abtrag. lagern,auftragen D 25 cm**
Oberboden DIN 18 300 in Streifen
abtragen,
Streifenbreite in m max. 5,00
(nur Baggerbetrieb zulässig),
seitlich lagern und später auftragen,
Abtragdicke im Mittel 25 cm,
Auftragdicke im Mittel 25 cm.
Mengenermittlung nach Aufmaß an der
Auftragstelle.
Menge: 25,000 m2

**10.02.2 Rasen ansäen Landschaftsrasen RSM7.1.1**
STLB-Bau 2025-10 003
Rasen ansäen, Landschaftsrasen, RSM Rasen 7.1.1
Landschaftsrasen - Standard ohne Kräuter.
Menge: 25,000 m2

**10.02.3 Decke kaltfräsen bis 18 cm, (Ortsstraße) Asphaltbeton und Bitutragschicht**
Bitumenhaltige Decke kaltfräsen
in Fahrbahnen und Fahrbahnnebenflächen (Ortsstraße)
aus Asphaltbeton und Bitutragschicht,
in Streifen innerhalb und außerhalb Rohrgraben,
Breite in cm wechselnd,
Tiefe in cm 18,
Flächen reinigen, nicht festhaftende Schichten lösen.
Anfallende Stoffe gehen in den Besitz des AN über.
Menge: 25,000 m2

**10.02.4 Asphl.Oberbau schneiden bis 200 mm**
Bitumenhaltigen Oberbau
schneiden und aufnehmen,
Anfallende Stoffe gehen in den Besitz des AN über.
Dicke der Befestigung in cm bis 20, AFB - Schicht und
Bitutragschicht (GVS),
mit Fugenschneidegerät,
Tiefe in mm bis 200,

Rückschnitt um beidseitig 15 - 20 cm von der 1.
Schnitt- bzw. Fräskante (Rohrgrabenbreite).
Menge: 10,000 m

**10.02.5 ATS aus AC 32 T N herstellen**
Asphalttragschicht aus Asphalttragschichtmischgut
AC 32 T N herstellen auf Frostschutzschicht
Einbaubereich Rohrgraben, Baugruben
Einbaumasse kg/m2 384
mit Bindemittel 70/100,
Menge: 25,000 m2

**10.02.6 Unterlage reinigen**
Vorhandene Unterlage reinigen.
Anfallendes Material einer Verwertung nach
Wahl des AN zuführen.
Das Reinigen von Ecken, Zwickeln und An-
schlüssen von Hand gehört zum Leistungsumfang.
Unterlage aus Asphaltbefestigung
in Flächen Rohrgraben, Baugruben
reinigen mit selbstaufnehmender Kehrmaschine.
Menge: 15,000 m2

**10.02.7 Schichtenverbund herstellen**
Schichtenverbund durch Ansprühen der Unterlage mit bitumenhaltigem Bindemittel herstellen,
Das Reinigen wird gesondert vergütet.
Bindemittel C40BF1-S,
Ansprühmenge ca. 300 g/m2.
Menge: 15,000 m2

**10.02.8 ADS aus AC 8 D S herstellen**
Asphaltdeckschicht aus Asphaltbeton AC 8 D S
herstellen. Das Abstumpfen der Oberfläche wird
gesondert vergütet.
Einbaubereich Rohrgraben, Baugruben
Einbaumasse kg/m2 100
mit Bindemittel 50/70.
Menge: 15,000 m2

**10.02.9 Abstumpfung herstellen**
Abstumpfung maschinell herstellen.
Abstreumaterial gleichmäßig auf die noch heiße
Oberfläche der Deckschicht aufbringen und einwalzen. Nicht gebundenes und gelöstes Material aufnehmen und einer Verwertung nach Wahl des
AN zuführen.
Mit Bitumen umhüllte Lieferkörnung 1/3,
PSVangegeben(48), Abstreumasse 1,0 kg/m2.
Menge: 15,000 m2

**10.02.10 Fläche kehren**
Straßenfläche mit einer selbstaufnehmenden Kehrmaschine nach Verkehrsfreigabe unmittelbar nach
Aufforderung durch den AG kehren. Nicht gebundenes und gelöstes Material aufnehmen. Material
in Eigentum des AN übernehmen und einer
Verwertung nach Wahl des AN zuführen.
Deckschicht aus Walzasphalt,
Verkehrssicherungsmaßnahmen gehören zum
Leistungsumfang.
Menge: 15,000 m2

**10.02.11 Anschluss mit Fugenband herstellen**
Anschluss an bestehende Decken oder Bauteile in der
Dicke der Asphaltdeckschicht mit anschmelzbarem
Fugenband herstellen.
Das Reinigen vor Einbau des Fugenbandes
gehört zum Leistungsumfang.
Längs- und Querfuge,
Einbaubereich Rohrgraben, Baugruben
Dicke der Deckschicht über 3,5 cm bis 4,0 cm,
Menge: 10,000 m

**10.02.12 FSS herstellen**
Frostschutzschicht (FSS) herstellen,
Einbaubereich Rohrgraben, Baugruben
Baustoffgemisch ohne industriell hergestellte
Gesteinskörnung,
Einbaudicke cm 40
bis cm 60
Material: Baustoffgemisch aus gebrochenem Material,
Größtkorn 45 mm
Verformungsmodul EV2 min. MPa 100
Verhältniswert der Verformungsmoduln EV2/EV1 max
2,5
Menge: 10,000 m3

**10.02.13 Profilgem. Wiederherst. v. Str.-Banketten**
Profilgem. Wiederherst. v. Str.-Banketten
(einschl. der erforderlichen Frostschutzschicht mit
einer Stärke
von 15 cm und 1,5 cm Brechsand 0/5 mm als Deckschicht)
.
Kalkulationsgrundlage:
Breite 50 cm. Bei Mehr- oder Minderbreiten erfolgt
Umrechnung.
Menge: 5,000 m

**10.02.14 Profilgem. Wiederherst. v. Böschungen**
Profilgemäße Wiederherstellung von
Böschungen
Menge: 25,000 m2

**10.02.15 Planum herstellen**
StL-Nr. 218904109050201
Planum profilgerecht herstellen
in 'Rohrgrabenbereich'
max. Abweichung von der Sollhöhe +2/-2 cm.
Verformungsmodul EV2 mindestens 45 MPa.
Menge: 15,000 m2

**10.02.16 Freilegen von Schieberkreuzen oder gepl. Schieberkreuzen**
Freilegen von Schieberkreuzen oder gepl.
Schieberkreuzen
Als Vorausmaßnahme der Wasserleitung bis ca. 20 cm
unter
Rohrsohle.
Baugrube lichte Weite ca. 3,00 x 2,00 m. Einschließlich
Aushub einschl. Verbau, Aushub separieren und seitlich
lagern.
Lagenweise verfüllen und verdichten.
Laden und Transport des verdrängten bzw.
unbrauchbaren Bodens zum Zwischenlager sowie
Aufsetzen in Haufwerken zur Beprobung wird gesondert
vergütet.

In dieser Position sind ebenso die erforderliche
Wasserhaltung, Sicherung der best. Wasserleitung inkl.
Wiederherstellung der Schutzschichten, Sandumhüllung,
Ortungswarnband, einschl. Lieferung aller Materialien
sowie
sämtliche Nebenarbeiten enthalten.

Oberbau- und Oberbodenarbeiten werden gesondert
vergütet.

Tiefe 0-2,00 m
Menge: 1,000 St

**10.02.17 Boden Druckleitung, bis 2,00 m**
Boden der Gräben für Druckrohrleitung, Armaturen und
Einbauteile als Einzelrohrgräben profilgerecht
ausheben,
einschl. Verbau,
Aushub separieren und seitlich lagern.

Aufbereiten des Aushubs und dessen Wiedereinbau,
Laden und Transport des verdrängten bzw.
unbrauchbaren Bodens zur Bereitstellungsfläche sowie
Aufsetzen in Haufwerken zur Beprobung wird gesondert
vergütet.

Aushubtiefe in m  bis  2,00,
Sohlenbreite der Gräben bis 1,0 m,

Homogenbereich B1-2
Beschreibung des Homogenbereichs nach Unterlagen
des AG.
Menge: 300,000 m3

**10.02.18 Zuschlag Totalabbruch**
Totalabbruch
als Zuschlag zum Aushub,
aus unbewehrtem Beton,
Maße in cm verschiedene Maße,
maschinell,
in der Baugrube.
Anfallendes Material in das Eigentum
des AN übernehmen und beseitigen.
Menge: 1,000 m3

**10.02.19 Zuschlag leicht lösbarer Fels**
Zuschlag zum Rohrgrabenaushub,
leicht lösbarer Fels
Homogenbereich 3a nach Unterlagen des AG
analog zu Bodenklasse 6
gemäß DIN 18300:2012
Menge: 30,000 m3

**10.02.20 Zuschlag schwer lösbarer Fels**
Zuschlag zum Rohrgrabenaushub,
schwer lösbarer Fels
Homogenbereich 3b nach Unterlagen des AG
analog zu Bodenklasse 7
gemäß DIN 18300:2012
Menge: 30,000 m3

**10.02.21 Boden Suchgraben lösen, lagern, verfüllen, verdichten**
Boden für Suchgraben
zur Freilegung von Kabeln und Leitungen
profilgerecht lösen, seitlich lagern,
lagenweise verfüllen und verdichten.
Oberbodenarbeiten und Aufbruch und Herstellung von
befestigten Flächen werden
nach entsprechenden Positionen vergütet.
Ausführung nur in Absprache mit der BL oder dem AG.
Menge: 10,000 m3

**10.02.22 Ausheben reiner Handaushub für Aushubpositionen**
Ausheben von Hand
als Zulage zu Aushubpositionen,
für Gräben und Baugruben,
reiner Handaushub
Der Umfang der Handschachtarbeiten ist im
Benehmen mit der örtlichen Bauüberwachung
festzulegen.
Menge: 10,000 m3

**10.02.23 Erschwernisse durch Kreuzung**
Erschwernisse durch Kreuzung von Ver- /
Entsorgungsleitungen
im Bereich des Rohrgrabens.
Mit dieser Position sind die zusätzlichen Arbeiten und
Behinderungen sowie der Mehraufwand für die
Aufrechterhaltung, Unterhaltung und anschließende
Wiederverlegung der Leitungen, einschl. der
Erschwernisse beim Verbau und Materialeinbau
abgegolten.
Kabelbündel bis 0,60 m Breite werden als eine Kreuzung
abgegolten.
Die Position wird für alle erforderlichen
Arbeitsschritte nur
einmal vergütet.
Menge: 10,000 St

**10.02.24 Haufwerk vor Durchnässung schützen**
Gelagertes Haufwerk für Wiedereinbau vor Durchnässung
mittels Folien schützen
Menge: 1,000 psch

**10.02.25 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 55,000 m3

**10.02.26 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 55,000 m3

**10.02.27 Bindemittel für Bodenverbesserung oder Bodenverfestigung**
Bindemittel für Bodenverbesserung oder
Bodenverfestigung
liefern und anstreuen.
Bindemittel Kalk-Zement-Gemisch 50% / 50%
Menge: 10,000 t

**10.02.28 Bodenprobe zur Eignungsprüfung**
Eignungsprüfung durch Fachlabor
für Bodenverbesserung mit Bindemitteln
Bodenprobe muss dem Labor ausgehändigt werden,
die Kosten für Entnahme, Transport, Behälter usw.
sind einzurechnen.
Die Auswahl des Labors erfolgt durch den AG.
Menge: 1,000 St

**10.02.29 Liefern Böden der Verdichtungsklasse V 1 mit einem Größtkorn von 63 mm**
Liefern von Stoffen,
zur Rohrgrabenverfüllung einbauen und verdichten,
Baustoff Böden der Verdichtungsklasse V 1 mit einem
Größtkorn von 63 mm, gebrochenes Korn
Feinkornanteil mind. 15 %
Mengenermittlung nach Aufmaß in
eingebautem Zustand.
Menge: 50,000 m3

**10.02.30 Liefern Natursand**
Liefern von Stoffen,
zur Auflagerung und Überdeckung von
Bestandsleitungskreuzungen
oder -längsführungen bis 30 cm über
Scheitel der entsprechenden Leitung,
einbauen und verdichten, Sand 0/4.
Abrechnungsvergütung siehe
"Vorgaben für Leitungs- und Kabelkreuzungen"
Menge: 10,000 m3

**10.02.31 Ortbeton Beton C 16/20, XC2**
Ortbeton
für Sohlenverstärkung, Zaunsockel
Ummantelung, Fundament-, Stützbeton, Krümmersicherung
etc. einbauen und verdichten,
aus unbewehrtem Beton
Ausführung in mehreren Bauabschnitten der offenen
Sanierung
C 16/20, XC2.
Menge: 2,000 m3

**10.02.32 Boden zu Bereitstellungsfläche des AN transportieren**
Boden aus Gräben und Baugruben,
verdrängtes Bodenmaterial und zum Wiedereinbau
unbrauchbaren Boden, seitlich im Baustellenbereich bzw
beim Mischplatz gelagert laden, aufnehmen und zur
Bereitstellungsfläche des AN transportieren, abladen
und in
Haufwerkenfür Bodenbeprobung nach Angabe des AG lagern.
Herstellen, vorhalten und Beseitigen der
Bereitstellungsfläche
gehört zum Leistungsumfang.
Bodenbelastung gem. Unterlagen des AG: Z 0 - Z1.1
Menge: 140,000 m3

**10.02.33 Erstellung Deklarationsanalyse**
Erstellung einer Deklarationsanalyse nach
Verfüllleitfaden/"Eckpunktepapier" oder ErsatzbaustoffV
(2023) einschl. Probenahmen nach LAGA PN 98 zur
Feststellung der Zuordnungsklassen.
Verwertung des Aushubsmaterials in Abstimmung mit dem
AG.
Die Deklarationsanalyse ist durch ein anerkanntes
Institut zu
erstellen.
Menge: 1,000 St

**10.02.34 Belast. Boden Z1.1 entsorgen**
Belast. Boden von Bereitstellungsfläche des AG laden,
fördern
und entsorgen.
Abgerechnet wird nach fester Masse der Aushubpositionen
Schadstoffbelastung Z 1.1
Boden in das Eigentum des AN übernehmen und einer
Entsorgung
nach Wahl des AN zuführen, inkl. Frachtkosten und ggf.
Entsorgungskosten/Deponiekosten.
Der Nachweis der sachgerechten Entsorgung ist durch
Lieferscheine der Entsorgungsstelle zu erbringen.
Menge: 140,000 m3

**10.02.35 Leitungsgrabenabdeckung für Anliegerverkehr**
Leitungsgrabenabdeckung für Anliegerverkehr
Leitungsgrabenabdeckung für Anliegerverkehr als
Vollabdeckung, Abdeckung aus Stahl herstellen,
vorhalten,
beseitigen, LKW-befahrbar
Stahlplatte ca. 3,00 m x 2,00 m
Menge: 5,000 St

#### Bereich 10.03 Rohrleitung

**10.03.1 Trennen best. Rohrleitungen**
Trennen best. Rohrleitungen, DN 150-200
einschl. vorbereiten der Trennstellen für den
Neuanschluss.
Im Preis sind sämtliche anfallende Arbeiten enthalten,
wie z. B. Aufsuchen der Rohrleitung,
Absperren der bestehenden Rohrleitung
(feststellen und zudrehen der infragekommenden
Schieber in Abstimmung mit WZV Regensburg Süd),
Benachrichtigung der betroffenen Anwesens-Besitzer,
Ableitung und Beseitigung des auslaufenden Wassers,
entfernen des herausgeschnittenen Rohrleitungsstückes
usw. Vergütung erfolgt nach der Anzahl der
Einbindungen,
(1 Einbindung = 1 Trennstelle)
unabhängig von der Länge des herausgenommenen
Leitungsteiles
und unabhängig vom Material und der Druckstufe der
betroffenen Rohrleitung.
Menge: 2,000 St

**10.03.2 Einbinden neuer Rohrleitungen**
Einbinden neuer Rohrleitungen
in die bestehende Rohrleitung. DN 150
Einschl. Reinigungsarbeiten,
aller hierzu erforderlichen Kleinmaterialien
und Nebenarbeiten, sowie der Erdarbeiten im Bereich der
bestehenden Leitung,
unabhängig von der Druckstufe, vom Material und der
Nennweite der alten bzw. der neuen Rohrleitung.

Erforderliche Trennschnitte, Schieber und Formstücke
werden
gesondert nach den entsprechenden Positionen vergütet.
Menge: 2,000 St

*Hinweis*
Hinweis

In den nachfolgenden Positionen für Rohrleitungen sind
das
Rohrauflager nach DIN EN 805, Seitenverfüllung sowie
die
Rohrüberdeckung von 30 cm über Rohrscheitel
einzurechnen.
Die Stärke des Rohrauflagers und die Qualität des
Bettungsmaterials ist in den jeweiligen Positionen
beschrieben. Die Seitenverfüllung und Rohrüberdeckung
ist in
der gleichen Qualität wie das Bettungsmaterial
auszuführen.

Das Rohr hat der PAS 1075 Typ 2 zu entsprechen.

**10.03.3 Druckrohr PE100-RC TW DN/OD110 SDR11 Graben verbaut Bettung Typ1 Bettungs-D 15cm Sand ob.Schicht Sand T 1,25-1,75m Heizwendelschweißen**
STLB-Bau 2025-10 043
Druckrohr aus PE 100-RC (mit Schutzeigenschaften) DIN
EN
12201-1 und DIN EN 12201-2 ohne Schutzmantel, für
Trinkwasser, DN/OD 110, SDR 11, Baulängen von 12 m, in
geraden Längen, Verlegung DVGW W 400-2, in vorh.
Graben,
verbaut, einschl. Bettung Typ 1, Dicke der unteren
Bettungsschicht mind. 15 cm, aus Sand, obere
Bettungsschicht aus Sand, Verlegetiefe über 1,25 bis
1,75 m,
Rohrverbindung durch Heizwendelschweißen,
Schweißverbindung wird gesondert vergütet.
Menge: 10,000 m

**10.03.4 Druckrohr PE100-RC TW DN/OD160 SDR11 Graben verbaut Bettung Typ1 Bettungs-D 15cm Sand ob.Schicht Sand T 1,25-1,75m Heizwendelschweißen**
STLB-Bau 2025-10 043
Druckrohr aus PE 100-RC (mit Schutzeigenschaften) DIN
EN
12201-1 und DIN EN 12201-2 ohne Schutzmantel, für
Trinkwasser, DN/OD 160, SDR 11, Baulängen von 12 m, in
geraden Längen, Verlegung DVGW W 400-2, in vorh.
Graben,
verbaut, einschl. Bettung Typ 1, Dicke der unteren
Bettungsschicht mind. 15 cm, aus Sand, obere
Bettungsschicht aus Sand, Verlegetiefe über 1,25 bis
1,75 m,
Rohrverbindung durch Heizwendelschweißen,
Schweißverbindung wird gesondert vergütet.
Menge: 230,000 m

**10.03.5 Bogen 11-45 Grad PE DN/OD160 SDR11**
Bogen, nahtlos,  gedrückt aus PE DIN EN 12201-3 zum
Heizelementmuffenschweißen, 11-45 Grad, für
Druckrohrleitung aus PE, DN/OD 160, SDR 11, für
Trinkwasser DIN EN 12201, DVGW GW 335-B2.
Menge: 10,000 St

**10.03.6 Muffe PE DN/OD110 SDR11**
STLB-Bau 2025-10 043
Muffe aus PE, zum Heizelementmuffenschweißen, für
Druckrohrleitung aus PE, für Trinkwasser DIN EN 12201,
DVGW GW 335-B2, DN/OD 110, SDR 11.
Menge: 2,000 St

**10.03.7 Muffe PE DN/OD160 SDR11**
STLB-Bau 2025-10 043
Muffe aus PE, zum Heizelementmuffenschweißen, für
Druckrohrleitung aus PE, für Trinkwasser DIN EN 12201,
DVGW GW 335-B2, DN/OD 160, SDR 11.
Menge: 25,000 St

**10.03.8 Einschweißflansch PE Heizwendelschweißen DN/OD110 SDR21**
STLB-Bau 2025-10 043
Einschweißflansch aus PE, mit Schweißenden, mit
integriertem Flansch, für Druckrohrleitung aus PE,
verbunden
durch Heizwendelschweißen, für Trinkwasser DIN EN
12201,
DVGW GW 335-B2, DN/OD 110, SDR 21.
Menge: 2,000 St

**10.03.9 Einschweißflansch PE Heizwendelschweißen DN/OD160 SDR21**
STLB-Bau 2025-10 043
Einschweißflansch aus PE, mit Schweißenden, mit
integriertem Flansch, für Druckrohrleitung aus PE,
verbunden
durch Heizwendelschweißen, für Trinkwasser DIN EN
12201,
DVGW GW 335-B2, DN/OD 160, SDR 21.
Menge: 8,000 St

**10.03.10 T-Stück dukt.Guss PN16 DN150x80**
STLB-Bau 2025-10 043
Doppelflanschstück mit Flanschabzweig, T-Stück, für
Druckrohrleitung aus duktilem Gusseisen für
Trinkwasser DIN
EN 545, Flansch DIN EN 1092-2, PN 16, DN 150 x 80,
werkseitige Epoxidharz-Umhüllung DIN EN 14901-1,
werkseitige Epoxidharz-Auskleidung DIN EN 14901-1.
Menge: 2,000 St

**10.03.11 T-Stück dukt.Guss PN16 DN150x100**
STLB-Bau 2025-10 043
Doppelflanschstück mit Flanschabzweig, T-Stück, für
Druckrohrleitung aus duktilem Gusseisen für
Trinkwasser DIN
EN 545, Flansch DIN EN 1092-2, PN 16, DN 150 x 100,
werkseitige Epoxidharz-Umhüllung DIN EN 14901-1,
werkseitige Epoxidharz-Auskleidung DIN EN 14901-1.
Menge: 1,000 St

**10.03.12 T-Stück dukt.Guss PN16 DN150x150**
STLB-Bau 2025-10 043
Doppelflanschstück mit Flanschabzweig, T-Stück, für
Druckrohrleitung aus duktilem Gusseisen für
Trinkwasser DIN
EN 545, Flansch DIN EN 1092-2, PN 16, DN 150 x 150,
werkseitige Epoxidharz-Umhüllung DIN EN 14901-1,
werkseitige Epoxidharz-Auskleidung DIN EN 14901-1.
Menge: 2,000 St

**10.03.13 Mehrbereichskupplung zugfest Flansch PVC DN150**
STLB-Bau 2025-10 043
Mehrbereichskupplung, als zugfeste Verbindung, mit
Flansch,
für Trinkwasser, für Druckrohrleitung aus PVC, mit
Stützhülse,
Nenndruck 1,6 MPa (16 bar), DN 150.
Menge: 4,000 St

**10.03.14 N-Stück dukt.Guss PN16 DN1 80 DN 2 100**
Doppelflansch-Fußbogen, 90 Grad, N-Stück, für
Druckrohrleitung aus duktilem Gusseisen für
Trinkwasser DIN
EN 545, Flansch DIN EN 1092-2, PN 16, DN1 80, DN2 100
werkseitige Epoxidharz-Umhüllung DIN EN 14901-1,
werkseitige Epoxidharz-Auskleidung DIN EN 14901-1.
Menge: 1,000 St

**10.03.15 Absperrschieber Spindelgewinde innen EN-GJS-400-15 Handbetätigung Innen-Außenschutz PN16 DN100**
*** Leitbeschreibung
STLB-Bau 2025-10 043
Absperrschieber DIN EN 1171, weich dichtend, mit
innenliegendem Spindelgewinde, aus Gusseisen
EN-GJS-400-15, geeignet für Handbetätigung, Armatur mit
Innen- und Außenschutz durch elektrostatische
Epoxidharzbeschichtung, Nenndruck 1,6 MPa (16 bar), DN
100, für Druckrohrleitung für Trinkwasser, erdverlegt,
Verlegetiefe über 1,25 bis 1,75 m.
Menge: 1,000 St
*Unterbeschreibung 01 Weichdichtender Absperrschieber nach EN 1074*
Weichdichtender Absperrschieber nach EN 1074
mit DIN-DVGW-Baumusterprüfzertifikat für Trinkwasser
Absperrarmatur für Trink- und Brauchwasser bis 50°C
DN 100, PN 16
Baulänge DIN EN 558-1, Grundreihe 15 (DIN 3202, F5)

Schraubenlose, selbstdichtende Deckelverbindung;
Gummierter Absperrkeil mit Gleitschuhen zur
Verringerung
von Verschleiß und Betätigungsmomenten dadurch
Verlängerung der Lebensdauer;
Deutlich geringere Betätigungsmomente als EN 1072-2
Forderung
Wartungsfreie und korrosionssichere Spindelabdichtung;
O-Ringe in Messing-Buchse;
Mit durchgehender Rohrinnensohle;
Dichtheit nach DIN EN 12 266-1, Leckrate A;
Auch für Vakuum bis 90 % geeignet;
Flanschanschlussmaße nach EN 1092-2;
alle mediumberührten Teile nach KTW und DVGW
Arbeitsblatt
W270 (bakteriologisch unbedenklich);
Gehäuse, Deckel und Absperrkeil aus Gusseisen EN-JS
1030
(GGG-40);
Keil allseitig mit EPDM gummiert;
Spindel aus nichtrostendem Stahl, Werkstoff 1.4057;

Korrosionsschutz:
innen und außen mit Epoxid-Beschichtung in
GSK-Ausführung
"Schwerer Korrosionsschutz" nach
DIN 30 677-2, Schichtdicke >250 µm, Farbton blau, RAL
5005

Fabrikat: VAG BETA® 200 Absperrschieber oder
gleichwertig

Angebotenes Fabrikat: '..................'

**10.03.16 Absperrschieber Spindelgewinde innen EN-GJS-400-15 Handbetätigung Innen-Außenschutz PN16 DN150**
*** Leitbeschreibung
STLB-Bau 2025-10 043
Absperrschieber DIN EN 1171, weich dichtend, mit
innenliegendem Spindelgewinde, aus Gusseisen
EN-GJS-400-15, geeignet für Handbetätigung, Armatur mit
Innen- und Außenschutz durch elektrostatische
Epoxidharzbeschichtung, Nenndruck 1,6 MPa (16 bar), DN
150, für Druckrohrleitung für Trinkwasser, erdverlegt,
Verlegetiefe über 1,25 bis 1,75 m.
Menge: 6,000 St
*Unterbeschreibung 01 Weichdichtender Absperrschieber nach EN 1074*
Weichdichtender Absperrschieber nach EN 1074
mit DIN-DVGW-Baumusterprüfzertifikat für Trinkwasser
Absperrarmatur für Trink- und Brauchwasser bis 50°C
DN 150, PN 16
Baulänge DIN EN 558-1, Grundreihe 15 (DIN 3202, F5)

Schraubenlose, selbstdichtende Deckelverbindung;
Gummierter Absperrkeil mit Gleitschuhen zur
Verringerung
von Verschleiß und Betätigungsmomenten dadurch
Verlängerung der Lebensdauer;
Deutlich geringere Betätigungsmomente als EN 1072-2
Forderung
Wartungsfreie und korrosionssichere Spindelabdichtung;
O-Ringe in Messing-Buchse;
Mit durchgehender Rohrinnensohle;
Dichtheit nach DIN EN 12 266-1, Leckrate A;
Auch für Vakuum bis 90 % geeignet;
Flanschanschlussmaße nach EN 1092-2;
alle mediumberührten Teile nach KTW und DVGW
Arbeitsblatt
W270 (bakteriologisch unbedenklich);
Gehäuse, Deckel und Absperrkeil aus Gusseisen EN-JS
1030
(GGG-40);
Keil allseitig mit EPDM gummiert;
Spindel aus nichtrostendem Stahl, Werkstoff 1.4057;

Korrosionsschutz:
innen und außen mit Epoxid-Beschichtung in
GSK-Ausführung
"Schwerer Korrosionsschutz" nach
DIN 30 677-2, Schichtdicke >250 µm, Farbton blau, RAL
5005

Fabrikat: VAG BETA® 200 Absperrschieber oder
gleichwertig

Angebotenes Fabrikat: '..................'

**10.03.17 Einbaugarnitur höhenverstellbar Schieber**
STLB-Bau 2025-10 043
Einbaugarnitur für Erdeinbau, höhenverstellbar, für
Schieber
ohne Zeigerwerk, Hülsrohr aus Kunststoff mit
Hülsrohrdeckel,
überflutungssicher abgedeckt, Schlüsselstange aus
Stahl,
Vierkantschoner aus Gusseisen EN-GJL, Rohrdeckung 1,5
m.
Menge: 7,000 St

**10.03.18 Unterflurhydrant PN16 DN80**
*** Leitbeschreibung
STLB-Bau 2025-10 043
Unterflurhydrant DIN EN 14339, PN 16, Bauform AD, DN
80,
für Druckrohrleitung für Trinkwasser, erdverlegt,
Rohrdeckung
1,5 m.
Menge: 2,000 St
*Unterbeschreibung 01 Unterflurhydrant mit Doppelabsperrung*
Unterflurhydrant mit Doppelabsperrung
Form AD nach EN 1074-6 und EN 14339
DIN-DVGW registriert für Trinkwasser
DN 80, PN 16

Selbsttätig wirkende Kugelabsperrung;
Doppeltes Entleersystem mit zwei unabhängigen
Entleerungen mit Druckwasserschutz - kein Restwasser;
Mit integrierter Sicherheitsverriegelung der
Innengarnitur;
Selbstschließender Klauendeckel (variabel einstellbar
auf
offenstehend);
Klaue mit Haltenasen; integrierter Mündungsschoner;
Gekapselte, spielfreie Spindellagerung;
Wartungsfreie Spindelabdichtung mit 3-facher O-Ring
Abdichtung in Messingbuchse gelagert;
Einteiliges Mantelrohr;
Integrierte Multifunktionsdichtung am Anschlussflansch;
Flanschanschlussmaße nach EN 1092-2;
Alle medienberührten Teile nach KTW und DVGW
Arbeitsblatt
W270 (bakteriologisch unbedenklich);
Mantelrohr, Aufsatz und Klaue aus duktilem Gusseisen;
Ventilkegel aus duktilem Gusseisen allseitig mit EPDM
vulkanisiert;
Spindel aus nichtrostendem Stahl 1.4021;
Sämtliche Schrauben aus Edelstahl A2;
Druckrohr und Verbindungsstifte aus Edelstahl 1.4301;
Spindelmutter und Ventilsitzbuchse aus Messing

Korrosionsschutz:
innen und außen mit Epoxid-Beschichtung in
GSK-Ausführung
"Schwerer Korrosionsschutz" nach
DIN 30 677-2, Schichtdicke >250 µm, Farbton blau, RAL
5005

Fabrikat: VAG HYDRUS® G2 Unterflurhydrant, Form AD oder
gleichwertig

Rohrdeckung: 1,50 m

Angebotenes Fabrikat: '................'

**10.03.19 Überflurhydrant PN16 A DN80**
*** Leitbeschreibung
STLB-Bau 2025-10 043
Überflurhydrant DIN EN 14384, PN 16, Kennbuchstabe A
(mit
Sollbruchstelle, mit Entleerung), Bauform AU, DN 80,
für
Druckrohrleitung für Trinkwasser, erdverlegt,
Rohrdeckung 1
m.
Menge: 1,000 St
*Unterbeschreibung 01 Überflurhydrant mit Doppelabsperrung*
Überflurhydrant mit Doppelabsperrung
Form AUD nach DIN EN 1074-6
DIN-DVGW registriert für Trinkwasser
DN 80, PN 16

Sicherheitsverriegelung der Innengarnitur;
Mit doppelter Absperrung und Sollbruchstelle mittels
Bruchmuttern;
Obere Säule komplett aus korrosionsbeständigen
Materialien -
wartungsfrei;
Freie Ausrichtung des Hydranten durch
Losflanschverbindung;
Selbsttätige unabhängige Entleerung und
Druckwasserschutz
ohne Restwasser;
Wartungsfreie Spindelabdichtung mit O-Ringen im
Lageraufsatz;
Mit zwei oberen B-Festkupplungen;
Flanschanschlussmaße nach EN 1092-2;
Alle mediumberührten Teile nach KTW und DVGW
Arbeitsblatt
W270 (bakteriologisch unbedenklich);
Obere Säule aus Edelstahl 1.4301passiviert;
Untere Säule und Hydrantenkopf aus duktilem Gusseisen;
Haube und Festkupplungen aus korrosionsbeständiger
Aluminiumlegierung;
Ventilkegel aus duktilem Gusseisen allseitig mit EPDM
vulkanisiert;
Lageraufsatz, Sitzbuchse, Ventilsitzbuchse und
Spindelmutter
aus Messing;

Korrosionsschutz:
Untere Säule: Innen und außen Epoxid-Beschichtung;
Farbton
blau
Hydrantenkopf: Innen und außen Epoxid-Beschichtung,
aussen zusätzlich Polyesterbeschichtung, Farbton
feuerrot,
RAL 3000;

Fabrikat: VAG NOVA NIRO Überflurhydrant, Form AUD oder
gleichwertig

Rohrdeckung: 1,50 m

Angebotenes Fabrikat: '...............'

**10.03.20 Sickerpackung Unterflurhydrant 2tlg Kunststoff DN80**
STLB-Bau 2025-10 043
Sickerpackung für Unterflurhydrant, 2-teilig, aus
Kunststoff,
Hydrant DN 80.
Menge: 2,000 St

**10.03.21 Sickerpackung Überflurhydrant 2tlg Kunststoff DN80**
STLB-Bau 2025-10 043
Sickerpackung für Überflurhydrant, 2-teilig, aus
Kunststoff,
Hydrant DN 80.
Menge: 1,000 St

**10.03.22 Straßenkappe Tragpl. höhenverstellbar Wasserltg Absperrarmatur Gr.1V Kunststoff/Guss Beton**
STLB-Bau 2025-10 043
Straßenkappe einschl. Tragplatte DIN 3580-1,
höhenverstellbar, einwalzen, in Asphalt, für
Absperrarmatur in
Wasserleitung, DIN 4056, Größe 1 V, Gehäuse aus
Kunststoff
und Deckel aus Gusseisen, Tragplatte aus Beton,
Oberflächenschutz Bitumenemulsion, kaltgetaucht,
Anpassen
wird gesondert vergütet.
Menge: 7,000 St

**10.03.23 Straßenkappe Tragpl. höhenverstellbar Wasserltg Unterflurhydrant DN80 Kunststoff/Guss Beton**
STLB-Bau 2025-10 043
Straßenkappe einschl. Tragplatte DIN 3580-1,
höhenverstellbar, einwalzen, in Asphalt, für
Unterflurhydrant
DN 80 in Wasserleitung, DIN 4055, Gehäuse aus
Kunststoff
und Deckel aus Gusseisen, Tragplatte aus Beton,
Oberflächenschutz Bitumenemulsion, kaltgetaucht,
Anpassen
wird gesondert vergütet.
Menge: 2,000 St

**10.03.24 Straßenkappe anpassen Fahrbahn höher setzen bis 5cm**
STLB-Bau 2025-10 080
Straßenkappe anpassen, aus Kunststoff/Gusseisen, in
Fahrbahnen, aus Asphalt, höher setzen, Höhenänderung
bis 5
cm, Fugen werden gesondert vergütet.
Menge: 9,000 St

**10.03.25 Rohr markieren Trinkwasserltg Trassenwarnband Ortungsdraht**
STLB-Bau 2025-10 043
Rohrleitung markieren, für Trinkwasserleitung, mit
Trassenwarnband, mit eingelegtem Ortungsdraht, blau,
einschl. Lieferung, 40 cm über Rohrscheitel.
Menge: 240,000 m

**10.03.26 Korrosionsschutz Oberfl. Rohr Guss DN100 Petrolatumbinde**
STLB-Bau 2025-10 035
Oberflächenschutz mit Korrosionsschutzbinden, der
Rohrleitung aus Gusseisen, einschl. Befestigungsteile,
Nennweite 100 mm, mit Petrolatumbinden,
Beanspruchungsklasse A (gering) DIN 30672-1.
Menge: 50,000 m

#### Bereich 10.04 Hausanschlüsse

**10.04.1 Boden Anschlussleitungen, bis 1,50 m**
Boden der Gräben für Anschlussleitungen
profilgerecht ausheben ab Geländeoberfläche,
bzw. UK der Oberflächenbefestigung,
einschl. Verbau,
Aushub separieren und seitlich lagern.
Lagenweise verfüllen und verdichten.
Laden und Transport des verdrängten bzw.
unbrauchbaren Bodens zur Bereitstellungsfläche sowie
Aufsetzen in Haufwerken zur Beprobung wird gesondert
vergütet.

Aushubtiefe in m  bis  1,50,
Sohlenbreite der Gräben bis 0,7 m,

Homogenbereich B1-2
Beschreibung des Homogenbereichs nach Unterlagen
des AG.
Menge: 25,000 m3

**10.04.2 Zuschlag leicht lösbarer Fels**
Zuschlag zum Rohrgrabenaushub,
leicht lösbarer Fels
Homogenbereich 3a nach Unterlagen des AG
analog zu Bodenklasse 6
gemäß DIN 18300:2012
Menge: 5,000 m3

**10.04.3 Zuschlag schwer lösbarer Fels**
Zuschlag zum Rohrgrabenaushub,
schwer lösbarer Fels
Homogenbereich 3b nach Unterlagen des AG
analog zu Bodenklasse 7
gemäß DIN 18300:2012
Menge: 5,000 m3

**10.04.4 Haufwerk vor Durchnässung schützen**
Gelagertes Haufwerk für Wiedereinbau vor Durchnässung
mittels Folien schützen
Menge: 1,000 psch

**10.04.5 Rohrgraben verfüllen Boden verbessern mechanisch**
Rohrgrabenverfüllung mit aufbereitetem Boden des AG
herstellen.
Seitl. gelagerter Boden ist zu laden, zum Mischplatz
des AN
außerhalb des Rohrgrabenbereichs zu transportieren und
mittels Sieblöffel durch Aussondern von Blöcken > 300
mm
und homogenisieren des Aushubmaterials gemäß dem
maßgebenden Größtkorn aufzubereiten. Unbrauchbares
Gestein ist auszusondern und seitlich zu lagern.
Bodenbeschaffenheit gemäß beiliegendem Bodengutachten.
Aufbereiteten Boden zur Einbaustelle transportieren,
lagenweise im Rohrgrabenbereich wieder einbauen und
verdichten.
Schichtdicke max. 30 cm
Verdichtungsgrad DPR in % 98
Menge: 8,000 m3

**10.04.6 Rohrgraben verfüllen Boden verbessern hydraulisch**
Rohrgrabenverfüllung mit aufbereitetem Boden des AG
herstellen.
Seitl. gelagerter Boden ist zu laden, zum Mischplatz
des AN
außerhalb des Rohrgrabenbereichs zu transportieren und
mit
hydraulischem Bindemittel (Kalk-Zement-Gemisch) mittels
Bodenfräse, Bindemittelstreuer oder Sieb-Mischlöffel zu
vermischen. Wegen der angrenzenden Wohnbebauung dürfen
nur staubarme Gerätschaften zum Einsatz kommen.
Das Liefern von Verbesserungs- und Verfestigungsstoff
wird
gesondert vergütet.
Bodenbeschaffenheit gemäß beiliegendem Bodengutachten.
Aufbereiteten Boden zur Einbaustelle transportieren,
lagenweise im Rohrgrabenbereich wieder einbauen und
verdichten.
Schichtdicke max. 30 cm
Verdichtungsgrad DPR in % 98
Menge: 8,000 m3

**10.04.7 Bindemittel für Bodenverbesserung oder Bodenverfestigung**
Bindemittel für Bodenverbesserung oder
Bodenverfestigung
liefern und anstreuen.
Bindemittel Kalk-Zement-Gemisch 50% / 50%
Menge: 1,000 t

**10.04.8 Liefern Böden der Verdichtungsklasse V 1 mit einem Größtkorn von 63 mm**
Liefern von Stoffen,
zur Rohrgrabenverfüllung einbauen und verdichten,
Baustoff Böden der Verdichtungsklasse V 1 mit einem
Größtkorn von 63 mm, gebrochenes Korn
Feinkornanteil mind. 15 %
Mengenermittlung nach Aufmaß in
eingebautem Zustand.
Menge: 5,000 m3

**10.04.9 Boden zu Bereitstellungsfläche des AN transportieren**
Boden aus Gräben und Baugruben,
verdrängtes Bodenmaterial und zum Wiedereinbau
unbrauchbaren Boden, seitlich im Baustellenbereich bzw
beim Mischplatz gelagert laden, aufnehmen und zur
Bereitstellungsfläche des AN transportieren, abladen
und in
Haufwerkenfür Bodenbeprobung nach Angabe des AG lagern.
Herstellen, vorhalten und Beseitigen der
Bereitstellungsfläche
gehört zum Leistungsumfang.
Bodenbelastung gem. Unterlagen des AG: Z 0 - Z1.1
Menge: 10,000 m3

**10.04.10 Belast. Boden Z1.1 entsorgen**
Belast. Boden von Bereitstellungsfläche des AG laden,
fördern
und entsorgen.
Abgerechnet wird nach fester Masse der Aushubpositionen
Schadstoffbelastung Z 1.1
Boden in das Eigentum des AN übernehmen und einer
Entsorgung
nach Wahl des AN zuführen, inkl. Frachtkosten und ggf.
Entsorgungskosten/Deponiekosten.
Der Nachweis der sachgerechten Entsorgung ist durch
Lieferscheine der Entsorgungsstelle zu erbringen.
Menge: 10,000 m3

*Hinweis*
Hinweis

In den nachfolgenden Positionen für Rohrleitungen sind
das
Rohrauflager nach DIN EN 805, Seitenverfüllung sowie
die
Rohrüberdeckung von 30 cm über Rohrscheitel
einzurechnen.
Die Stärke des Rohrauflagers und die Qualität des
Bettungsmaterials ist in den jeweiligen Positionen
beschrieben. Die Seitenverfüllung und Rohrüberdeckung
ist in
der gleichen Qualität wie das Bettungsmaterial
auszuführen.

Das Rohr hat der PAS 1075 Typ 2 zu entsprechen.

**10.04.11 Druckrohr PE100-RC TW DN/OD40 SDR11 Graben verbaut Bettung Typ1 Bettungs-D 15cm Sand ob.Schicht Sand T 1,25-1,75m Heizwendelschweißen**
STLB-Bau 2025-10 043
Druckrohr aus PE 100-RC (mit Schutzeigenschaften) DIN
EN
12201-1 und DIN EN 12201-2 ohne Schutzmantel, für
Trinkwasser, DN/OD 40, SDR 11, in Ringbunden, Verlegung
DVGW W 400-2, in vorh. Graben, verbaut, einschl.
Bettung
Typ 1, Dicke der unteren Bettungsschicht mind. 15 cm,
aus
Sand, obere Bettungsschicht aus Sand, Verlegetiefe
über 1,25
bis 1,75 m, Rohrverbindung durch Heizwendelschweißen,
Schweißverbindung wird gesondert vergütet.
Menge: 30,000 m

**10.04.12 Muffe PE Heizwendel DN/OD40 SDR11**
STLB-Bau 2025-10 043
Muffe mit Anschlag aus PE für Druckrohrleitung aus PE,
zum
Heizwendelschweißen, mit integrierter Heizwendel,
Rohrenden
gemeinsam schweißen, für Trinkwasser DIN EN 12201, DVGW
GW 335-B2, DN/OD 40, SDR 11.
Menge: 5,000 St

**10.04.13 Anbohrarmatur PE PN16 DN/OD160**
*** Leitbeschreibung
Anbohrarmatur mit eingebauter Betriebsabsperrung zum
Anbohren von PE-Rohren, mit Abgangsstutzen, Nenndruck
1,6
MPa (16 bar), Hauptrohr DN/OD 160, Abgangsstutzen DN/OD
40, für Druckrohrleitung für Trinkwasser, erdverlegt.
Menge: 5,000 St
*Unterbeschreibung 01 Anbohrbrücke DN 150, PN16*
Anbohrbrücke
DN 150, PN 16

Selbstanbohrer mit integriertem Hohlbohrer
Anbohren unter Druck ohne Hilfsventil und ohne
Anbohrgerät;
mit Abgangsinnengewinde G 1½;
zum oberen Anbohren unter Druck von PE-HD-Rohren
Anbohrdurchmesser DN 150 = 38mm
der integrierte Hohlbohrer (Messing mit
Sonderbeschichtung)
verbleibt nach dem Anbohren als Hauptabsperrung;
Anschluss- und Haltestück aus duktilem Gusseisen;
mit unverlierbarem Dichtband aus EPDM; Dicht- und
Haltefunktion eindeutig getrennt;
Alle medienberührten Teile nach KTW und DVGW
Arbeitsblatt
W270 (bakteriologisch unbedenklich);
Eckventil aus Messing, vernickelt;
Antriebsspindel aus Edelstahl
Verbindungsschrauben, Muttern und Scheiben aus
Edelstahl
A 2
mit Schutzkappen aus Kunststoff;

Korrosionsschutz:
Sattel und Haltestück: innen und außen mit
Epoxid-Beschichtung in GSK-Ausführung "Schwerer
Korrosionsschutz" nach DIN 30 677-2, Schichtdicke >250
µm,
Farbton blau, RAL 5005

Fabrikat: VAG Anbohrbrücke TERRA® K1 oder gleichwertig

Angebotenes Fabrikat: '.................'

**10.04.14 Übergangsmuffe PE/Messing DN32 DN40 R1 1/2**
STLB-Bau 2025-10 043
Übergangsmuffe PE/Messing, für Druckrohrleitung aus
PE, für
Trinkwasser DIN EN 12201, DVGW GW 335-B2, mit
Außengewinde DIN EN 10226-1, DN 32, 40, R 1 1/2.
Menge: 5,000 St

**10.04.15 Einbaugarnitur höhenverstellbar Anbohrarmaturen**
Einbaugarnitur für Erdeinbau, höhenverstellbar, für
Anbohrarmaturen ohne Zeigerwerk, Hülsrohr aus
Kunststoff
mit Hülsrohrdeckel, überflutungssicher abgedeckt,
Schlüsselstange aus Edelstahl, Vierkantschoner aus
Gusseisen
EN-GJL, Rohrdeckung 1,5 m.
Menge: 5,000 St

**10.04.16 Straßenkappe Tragpl. höhenverstellbar Wasserltg Ventil Kunststoff Beton**
STLB-Bau 2025-10 043
Straßenkappe einschl. Tragplatte DIN 3580-1,
höhenverstellbar, in Asphalt, für Ventil von
Anbohrarmatur in
Wasserleitung, DIN 4057, Gehäuse und Deckel aus
Kunststoff, Tragplatte aus Beton, Oberflächenschutz
Bitumenemulsion, kaltgetaucht, Anpassen wird gesondert
vergütet.
Menge: 5,000 St

**10.04.17 Straßenkappe anpassen Fahrbahn höher setzen bis 5cm**
STLB-Bau 2025-10 080
Straßenkappe anpassen, aus Kunststoff/Gusseisen, in
Fahrbahnen, aus Asphalt, höher setzen, Höhenänderung
bis 5
cm, Fugen werden gesondert vergütet.
Menge: 5,000 St

**10.04.18 Rohr markieren Trinkwasserltg Trassenwarnband**
STLB-Bau 2025-10 043
Rohrleitung markieren, für Trinkwasserleitung, mit
Trassenwarnband, blau, einschl. Lieferung, 40 cm über
Rohrscheitel.
Menge: 6,000 m

**10.04.19 Endverschraubung DN32 40**
STLB-Bau 2025-10 043
Endverschraubung als Klemmverbinder DIN 8076, für
Druckrohrleitung aus PE, DN 32, 40.
Menge: 5,000 St

**10.04.20 Kennzeichnung der HA - Leitungen**
Kennzeichnung der HA - Leitungen
mit Holzbohlen 30 cm stark,
Bohle am Leitungsende ca. 1,0 m über Gelände
standsicher errichten.
Die Rohrsohle am Leitungsende ist in der Höhe (ü. NN)
anzugeben.
Menge: 5,000 St

#### Bereich 10.05 Abnahmeuntersuchungen

**10.05.1 Druckprüfung Druckverlustverfahren Druckrohr Wasser DN/OD110 maxRohr-L 10 m Wasser beigestellt ableiten**
STLB-Bau 2025-10 043
Druckprüfung DIN EN 805, als Vorprüfung,
Druckabfallprüfung
und Hauptdruckprüfung nach dem Druckverlustverfahren,
an
Druckrohrleitungen aus PE, für Wasser, Nenndruck 1,6
MPa
(16 bar), DN/OD 110,
max. Rohrleitungslänge '10' m, Wasser wird beigestellt
und
ist abzuleiten.
Menge: 10,000 m

**10.05.2 Druckprüfung Druckverlustverfahren Druckrohr Wasser DN/OD160 maxRohr-L 230 m Wasser beigestellt ableiten**
STLB-Bau 2025-10 043
Druckprüfung DIN EN 805, als Vorprüfung,
Druckabfallprüfung
und Hauptdruckprüfung nach dem Druckverlustverfahren,
an
Druckrohrleitungen aus PE, für Wasser, Nenndruck 1,6
MPa
(16 bar), DN/OD 160,
max. Rohrleitungslänge '230' m, Wasser wird
beigestellt und
ist abzuleiten.
Menge: 230,000 m

**10.05.3 Druckrohr spülen desinfizieren TW Wasser Wasserstoffperoxid Desinfektionsm. DN110**
STLB-Bau 2025-10 043
Druckrohrleitung vor Inbetriebnahme spülen,
desinfizieren
DVGW W 291, für Trinkwasser, aus PE, mit Wasser,
Entkeimungsmittel Wasserstoffperoxid, einschl.
Desinfektionsmittel, DN 110.
Menge: 10,000 m

**10.05.4 Druckrohr spülen desinfizieren TW Wasser Wasserstoffperoxid Desinfektionsm. DN160**
STLB-Bau 2025-10 043
Druckrohrleitung vor Inbetriebnahme spülen,
desinfizieren
DVGW W 291, für Trinkwasser, aus PE, mit Wasser,
Entkeimungsmittel Wasserstoffperoxid, einschl.
Desinfektionsmittel, DN 160.
Menge: 230,000 m

**10.05.5 Druckrohr spülen TW bis DN65**
STLB-Bau 2025-10 043
Druckrohrleitung vor Inbetriebnahme spülen, für
Trinkwasser,
aus PE, bis DN 65.
Menge: 30,000 m

**10.05.6 Mikrobiologische Untersuchung**
Der Ort und der Zeitpunkt der mikrobiologischen
Untersuchung und der Wasserprobe ist dem AG
rechtzeitig (mind. 48 Std. vorher) mitzuteilen und
abzustimmen.
Die mikrobiologische Untersuchung hat den
Untersuchungsverfahren der "Verordnung über die
Qualität
von Wasser für den menschlichen Gebrauch" (TrinkwV) in
der
aktuell gültigen Fassung zu entsprechen.

Die mikrobiologische Untersuchung umfasst min. folgende
Parameter:

- Koloniezahl bei 22 °C
- Koloniezahl bei 36 °C
- Escherichia coli
- coliforme Bakterien
- Enterokokken
- Pseudomonas aeruginosa
- Clostridium perfringens

Eine Freigabe zur Einbindung bzw. Inbetriebnahme der
Trinkwasserleitung erfolgt erst wenn folgende
Voraussetzungen erfüllt sind:
- Die bakteriologische Keimzahl (Koloniezahl) nach
TrinkwV
 muss < 20 / ml sein (bei 22° C und 36° C), ansonsten
 gelten die Grenzwerte der einschlägigen Vorschriften
- In der Wasserprobe darf kein Restgehalt eines
Desinfektionsmittels feststellbar sein.
- Das schriftliche Protokoll der mikrobiologischen
Untersuchung muss dem AG vorliegen.
- Zwischen Spülung der Rohrleitung und Probeentnahme
müssen mindestens 24 Stunden vergangen sein.
Ansonsten wird das Ergebnis nicht anerkannt.

Vergütung je Stück
Menge: 3,000 St

### Titel 11 Stundenlohnarbeiten

**11.1 Arbeiter/-in sämtliche Kosten/Zuschläge**
Stundenlohnarbeiten durch Arbeiter/-in
als Mittellohn unabhängig von der Berufsgruppe
Der Verrechnungssatz für die jeweilige Arbeitskraft
umfasst
sämtliche Aufwendungen wie Lohn- und Gehaltskosten,
Lohn-
und Gehaltsnebenkosten, Zuschläge, lohngebundene und
lohnabhängige Kosten, sonstige Sozialkosten,
Gemeinkosten,
Wagnis und Gewinn.
Menge: 10,000 h

**11.2 Baugeräte LKW**
Verrechnungssätze für Baugeräte
einschliesslich der Kosten für das Bedienpersonal.

Der Verrechnungssatz für die jeweilige Arbeitskraft
umfasst
sämtliche Aufwendungen wie Lohn- und Gehaltskosten,
Lohn-
und Gehaltsnebenkosten, Zuschläge, lohngebundene und
lohnabhängige Kosten, sonstige Sozialkosten,
Gemeinkosten,
Wagnis und Gewinn.
Der Verrechnungssatz für das Gerät umfasst sämtliche
Aufwendungen für den Betrieb, Gemeinkosten, Wagnis und

Lkw-Kipper mit Allradantrieb, ca. 18 t Nutzlast.
Menge: 10,000 h

**11.3 Baugeräte Hydraulikbagger bis 8,5 t**
Verrechnungssätze für Baugeräte
einschliesslich der Kosten für das Bedienpersonal.

Der Verrechnungssatz für die jeweilige Arbeitskraft
umfasst
sämtliche Aufwendungen wie Lohn- und Gehaltskosten,
Lohn-
und Gehaltsnebenkosten, Zuschläge, lohngebundene und
lohnabhängige Kosten, sonstige Sozialkosten,
Gemeinkosten,
Wagnis und Gewinn.
Der Verrechnungssatz für das Gerät umfasst sämtliche
Aufwendungen für den Betrieb, Gemeinkosten, Wagnis und

Hydraulikbagger bis 8,5 t
Menge: 10,000 h

**11.4 Baugeräte Hydraulikbagger > 8,5 t**
Verrechnungssätze für Baugeräte
einschliesslich der Kosten für das Bedienpersonal.

Der Verrechnungssatz für die jeweilige Arbeitskraft
umfasst
sämtliche Aufwendungen wie Lohn- und Gehaltskosten,
Lohn-
und Gehaltsnebenkosten, Zuschläge, lohngebundene und
lohnabhängige Kosten, sonstige Sozialkosten,
Gemeinkosten,
Wagnis und Gewinn.
Der Verrechnungssatz für das Gerät umfasst sämtliche
Aufwendungen für den Betrieb, Gemeinkosten, Wagnis und

Bagger ab 8,5 t
Menge: 10,000 h

**11.5 Baugeräte Frontlader**
Verrechnungssätze für Baugeräte
einschliesslich der Kosten für das Bedienpersonal.

Der Verrechnungssatz für die jeweilige Arbeitskraft
umfasst
sämtliche Aufwendungen wie Lohn- und Gehaltskosten,
Lohn-
und Gehaltsnebenkosten, Zuschläge, lohngebundene und
lohnabhängige Kosten, sonstige Sozialkosten,
Gemeinkosten,
Wagnis und Gewinn.
Der Verrechnungssatz für das Gerät umfasst sämtliche
Aufwendungen für den Betrieb, Gemeinkosten, Wagnis und

Frontlader, luftbereift
Menge: 10,000 h

**11.6 Baugeräte Kompressor**
Verrechnungssätze für Baugeräte
einschliesslich der Kosten für das Bedienpersonal.

Der Verrechnungssatz für die jeweilige Arbeitskraft
umfasst
sämtliche Aufwendungen wie Lohn- und Gehaltskosten,
Lohn-
und Gehaltsnebenkosten, Zuschläge, lohngebundene und
lohnabhängige Kosten, sonstige Sozialkosten,
Gemeinkosten,
Wagnis und Gewinn.
Der Verrechnungssatz für das Gerät umfasst sämtliche
Aufwendungen für den Betrieb, Gemeinkosten, Wagnis und

Kompressor bis 5 m3/min
Menge: 10,000 h

**11.7 Baugeräte Abbruchhammer**
Verrechnungssätze für Baugeräte
einschliesslich der Kosten für das Bedienpersonal.

Der Verrechnungssatz für die jeweilige Arbeitskraft
umfasst
sämtliche Aufwendungen wie Lohn- und Gehaltskosten,
Lohn-
und Gehaltsnebenkosten, Zuschläge, lohngebundene und
lohnabhängige Kosten, sonstige Sozialkosten,
Gemeinkosten,
Wagnis und Gewinn.
Der Verrechnungssatz für das Gerät umfasst sämtliche
Aufwendungen für den Betrieb, Gemeinkosten, Wagnis und

Abbruchhammer, bis 30 kg
Menge: 10,000 h

**11.8 Baugeräte Flächenrüttler**
Verrechnungssätze für Baugeräte
einschliesslich der Kosten für das Bedienpersonal.

Der Verrechnungssatz für die jeweilige Arbeitskraft
umfasst
sämtliche Aufwendungen wie Lohn- und Gehaltskosten,
Lohn-
und Gehaltsnebenkosten, Zuschläge, lohngebundene und
lohnabhängige Kosten, sonstige Sozialkosten,
Gemeinkosten,
Wagnis und Gewinn.
Der Verrechnungssatz für das Gerät umfasst sämtliche
Aufwendungen für den Betrieb, Gemeinkosten, Wagnis und

Flächenrüttler, Wuchtkraft 12 - 24 kN
Menge: 10,000 h

**11.9 Baugeräte Vibrationsstampfer**
Verrechnungssätze für Baugeräte
einschliesslich der Kosten für das Bedienpersonal.

Der Verrechnungssatz für die jeweilige Arbeitskraft
umfasst
sämtliche Aufwendungen wie Lohn- und Gehaltskosten,
Lohn-
und Gehaltsnebenkosten, Zuschläge, lohngebundene und
lohnabhängige Kosten, sonstige Sozialkosten,
Gemeinkosten,
Wagnis und Gewinn.
Der Verrechnungssatz für das Gerät umfasst sämtliche
Aufwendungen für den Betrieb, Gemeinkosten, Wagnis und

Vibrationsstampfer
Menge: 10,000 h

USt %: 16,00
